# Mülheim - Landschaftsbauarbeiten
Angebotsaufforderung (GAEB 90, DA83)
Währung: EUR

## Hallenbad Mülheim - Landschaftsbauarbeit
Datum: 30.07.26

*Hinweis*
I. ALLGEMEINE BAUBESCHREIBUNG
Objektbeschreibung

Die Stadt Mülheim an der Ruhr beabsichtigt, am Standort
des Heißener Bades an der Yorckstraße 2 einen
Ersatzneubau für das dort befindliche und abgängige Bad
zu errichten. Die Einstellung des Betriebes und der
Rückbau der Anlage erfolgt erst nach Fertigstellung des
Neubaus.

Das auf dem stadteigenen Grundstück an der Yorckstraße
im Stadtteil Heißen soll das neue Hallenbad neben dem
abgängigen Bestandsbad aus den 1970er Jahren als
kompakter Baukörper gebaut werden. Die Anordnung
richtet sich sowohl nach der bestehenden benachbarten
Bebauung, einer optimalen Funktion sowie der
Ausrichtung entsprechend der Besonnung. Auch ist ein
wirtschaftlicher Zuschnitt des verbleibenden restlichen
Grundstücks zu berücksichtigen. Das für den Neubau
vorgesehene Gelände liegt im östlichen Teil der Stadt
Mülheim an der Ruhr in der Umgebung von einer
Wohnbebauung mit angrenzenden Gewerbegebiet. Im Norden,
Westen und Süden grenzt das Grundstück an viel
befahrene Straßen u.a. die A 40 und die B 1. Nach Süden
und Westen hin steigt das mit Baumbestand versehene
Grundstück stark an. Durch die Anordnung des neuen
Baukörpers im östlichen Bereich des Grundstücks wird
eine Abschirmung zur bestehenden Wohnbebauung erreicht
und gleichzeitig eine möglichst große Freifläche mit
Südwest-Ausrichtung ermöglicht.
Der städtebauliche Grundansatz sieht eine eher
geschlossene, massive Fassadengestaltung zur nördlich
und östlich gelegenen Nachbarbebauung und geöffnete
transparente Fassaden nach Süden und Westen zu den
Freiflächen hin vor. Das Gebäude ist in verschiedenen
Gebäudehöhenniveaus gestaffelt und wirkt durch den
flachen Riegel und Dachscheiben zur Straßenseite recht
maßstäblich. Das auskragende geschwungene Dach steigt
nach Süden hin an und fügt sich somit in die vorhandene
Topographie des Grundstücks ein. Die Formensprache des
Daches findet sich an der Eingangsfassade wieder und
leitet den Besucher in das Bad und verleiht dem
Gebäudeeingang eine entsprechende Akzentuierung.

Die Oberkante des Eingangsniveaus (Baunull) liegt bei
103,5 ü. NHN und in etwa auf dem Straßenniveau. Der
Vorplatz schließt an das öffentliche Wege- und
Straßennetz den ÖPNV (Bushaltestelle) und den neu zu
schaffenden Parkplatz mit 35 befestigten Stellplätzen
an. Das Bad verfügt somit über eine gute
verkehrstechnische Anbindung. Direkt am neu geplanten
Vorplatz wird eine Fläche für 50 Fahrräder vorgesehen.
Die Zufahrt zum Betriebshof erfolgt auf der östlichen
Seite über die Yorckstraße.

Es ist beabsichtigt, das bestehende Hallenbad
weitgehend während der kompletten Bauzeit geöffnet zu
lassen und erst nach Fertigstellung und Inbetriebnahme
des Ersatzbaues zu schließen und abzubrechen.

Das Funktionskonzept sieht die Abwicklung der
nutzerrelevanten Funktionen auf einer Ebene vor.

Das Lehrschwimmbecken ist räumlich vom Schwimmerbereich
durch eine Glaswand mit einer Türanlage abgetrennt. Die
beiden Hallenteile können miteinander gekoppelt oder
das Schwimmerbecken, z. B. für den Schulsport,
separiert werden. So ist eine flexible Nutzung möglich.
Das Lehrschwimmbecken (12,5 x 12,5 m) verfügt über
einen Hubboden (0-1.80m Tiefe) und eine
Wassergewöhnungstreppe. Die Beckenumgangsflächen bieten
ausreichend Platz für Aufenthaltsbereiche für
Begleitpersonen. Direkt angrenzend befindet sich der
Kinderspielbereich mit drei Wasserbecken mit einer
Wassertiefe von 0,20 bis 0,30  m. Hinter einer als
Gestaltungselement geplanten Sitzbank (2,50 m hohe
Rückwand) befinden sich Abstellmöglichkeiten für
Trainingsgeräte, wie z. B. Aquabikes und ein
Wickelbereich. Die in dem Bereich angeordneten
Sanitäts- und Putzmittelräume dienen gleichzeitig als
betriebsinterne Verbindung zwischen Badehalle und Foyer
bzw. Umkleide.

Der Schwimmerbereich besteht aus einem 25 m-
Schwimmerbecken mit sechs Bahnen (25,0 x 15,0 m, 1,80 m
- 3,8 m Tiefe) mit einer Startblockanlage sowie einer 3
m-Plattform und einem 1 m-Sprungbrett. Die
Anforderungen an eine Wettkampfkategorie wurden seitens
des Bauherrn nicht gewünscht. Die vorliegende Planung
entspricht allerdings weitgehend der Wettkampfkategorie
"D".

Die neuen Beckenkörper werden, bis auf den
Kinderspielbereich, aus Edelstahl errichtet. Im
Schwimmerbecken und Lehrschwimmbecken werden sie zum
Teil als tragende Konstruktion und zum Teil als
schlaffe Auskleidung gegen Stahlbetonwände (ab 2,0 m
Wassertiefe) mit einem Beckenkopf aus Edelstahl
ausgeführt. Die Bodenplatten der Becken werden aus
Stahlbeton hergestellt.

Die Außenwände werden weitgehend aus Stahlbeton und
Mauerwerk errichtet. Nach Süden und Westen sind
Pfosten-Riegel-Fassaden mit außenliegendem Wärmeschutz
(auskragende Dachfläche) geplant.

Die Dachfläche des Umkleidetraktes wird als Betondach
ausgeführt. Die Badehalle bekommt ein Holztragwerk,
welches für die Aufnahme einer PV-Anlage sowie eines
Gründaches entsprechend dimensioniert ist.

Die Badewassertechnik ist im Untergeschoss angeordnet.
Die Lüftung befindet sich an zentraler Stelle im
Obergeschoss. Der Chlorgasraum wird gemäß den aktuell
geltenden Normen mit einem außenliegenden Zugang
geplant.

Die Erschließung der Außenanlagen erfolgt grundsätzlich
barrierefrei. Die Beckenumgänge werden von den
Pflasterflächen und Liegewiesen über eine
rollstuhlgerechte Duschmulde erschlossen. Weiter kommt
es zu vereinzelten Baumfällungen sowie zur
Neuanpflanzung von Bäumen. Entlang der Becken werden
Beete mit einer pflegereduzierten, artenreichen
Pflanzung aus Blütenstauden und Gräsern realisiert.

Baustellenbeschreibung

Der Ersatzbau des Hallenbades befindet sich auf dem
Flurstück 824 Flur 1 der Gemarkung Heißen. Die
verkehrstechnische Anbindung erfolgt von Osten über die
Yorck-Straße.

Es dürfen keine schwebenden Lasten außerhalb der
abgegrenzten Baustellenfläche bewegt werden.

Das Gelände ist von Süden nach Norden hin abfällig. Es
besitzt einen Höhenversprung im Gelände von 5,0 m.
Auf der Fläche sind aktuell bauliche Anlagen (Umkleide-
und Sanitärgebäude, Kinderbecken etc.) vorhanden. Das
Gelände ist mit schützenwertem Baumbestand versehen. Im
Zuge der Baumaßnahme wird das Gelände zum Teil neu
gestaltet. Für die Baustelleneinrichtung stehen Teile
des Grundstücks zur Verfügung. Die betreffenden
Bereiche sind mit der Objektüberwachung abzustimmen.
Ein Baustelleneinrichtungsplan ist der Ausschreibung
beigefügt.

Einrichten und Räumen der Baustelle einschl. An- und
Abfahrt und Vorhalten aller benötigten Geräte,
Ausrüstungen, Werkzeuge, Maschinen, Gerüste, Container
und Einrichtungen für sämtliche in der
Leistungsbeschreibung aufgeführten Leistungen im
notwendigen Umfang zur Erfüllung der vorgegebenen
Fertigstellungsfristen, soweit nicht gesondert
ausgeschrieben. Wiederherstellung des ursprünglichen
Zustands aller benutzten Flächen.

Dieses beinhaltet auch sämtliche Transporte (innerhalb
und außerhalb des Gebäudes) der erforderlichen
Hilfsmittel und Geräte sowie deren Feinreinigung.

Räumlichkeiten können dem AN nicht zur Verfügung
gestellt werden.
Anfallende Materialien, wie Bauschutt und sonstige
Abfälle aus dem Bereich des AN, sind sortenrein in
Containern zu sammeln, direkt abzufahren und zu
entsorgen. Dabei sind der Abfallkatalog und die
Durchführung des Abfallsatzung des jeweiligen
Landkreises/Stadt zu beachten. Die Baustelle ist
täglich zu säubern.
Jede Firma ist für die Entsorgung des selber
verursachten Bauschuttes inkl. Deponiegebühren
zuständig.
Sollte trotz Aufforderung durch die Bauleitung der
Bauschutt nicht beseitigt werden, wird dieser 3 Tage
nach Aufforderung auf Kosten des Verursachers beseitigt
- Abrechnung erfolgt dann über einen Zahlungeinbehalt
in Höhe von bis zu 3% der Rechnungssumme.

Wir verweisen hier auf den beigefügten
Baustelleneinrichtungsplan.

Sanitäre Anlagen werden für die Bauzeit bauseits
gestellt.

Die Baustelle hat in jeder Bauphase ordentlich und
aufgeräumt zu erscheinen. Die Reinigung der Straßen und
Wege innerhalb und außerhalb des Baugrundstückes von
Verschmutzung durch Baufahrzeuge hat entsprechend den
Forderungen des AG erfolgen. Die Kosten hierfür sind in
die Einheitspreise mit einzurechnen.

Eine Baube-/Überwachung wird vom AG nicht gestellt.

Die Verkehrswege für die LKW-Fahrzeuge mit Anhängern
und die Beladeflächen sind während der Bauarbeiten für
den AG ständig freizuhalten. Eine evtl. unumgänglich
notwendige zeitlich begrenzte Sperrung muss
fristgerecht mit der Stadt abgestimmt und von dieser
genehmigt werden. Alle Sicherungsmaßnahmen für den
Betrieb der Baustelle sind durch den AN ohne besondere
Vergütung durchzuführen.

Werden öffentliche Flächen über das vorgesehene Maß
(zeitlich und räumlich) auf Veranlassung des
Auftragnehmers in Anspruch genommen, hat dieser die
entsprechende Abstimmung mit den Behörden vorzunehmen
(z. B. Gewichtsbeschränkungen, Sondernutzungserlaubnis
nach StVO etc.) und die erhöhten Gebühren zu tragen.
Alle Verkehrswege, Zufahrten, Zugänge und Fußwege sind
freizuhalten, so dass deren Nutzung ohne Gefährdung und
wesentliche Einschränkungen für die Nutzer sowie des
öffentlichen Verkehrs der umliegenden Straßen möglich
ist. Die Zufahrt  ist während der gesamten Bauzeit
freizuhalten.
Während der Winterzeit sind die Verkehrswege innerhalb
des Baugeländes - ohne gesonderte Berechnung und ohne
Aufforderung von Schnee und Eis zu räumen und zu
streuen. Die Beseitigung von Oberflächenwasser im und
an Gebäudeteilen sowie im und am notwendigen
Arbeitsbereich, ist Bestandteil der Leistungen und wird
nicht gesondert vergütet

Baustrom und Bauwasser werden bauseits durch den
Auftraggeber über festgelegte Anschlusspunkte auf dem
Gelände bzw. im Gebäude allen Gewerken zur Verfügung
gestellt. Verlängerungsleitungen vom Übergabepunkt bis
hin zur Einsatzstelle hat der AN zu stellen.
Vom Auftraggeber wird keine Arbeitsplatzbeleuchtung
oder allgemeine Baubeleuchtung zur Verfügung gestellt.
Für die Beleuchtung der Baustelle / Arbeitsbereiche mit
ausreichend Beleuchtungseinheiten hat der AN zu sorgen.
Die Kosten werden nicht gesondert vergütet. Dies gilt
auch für die notwendige Beleuchtung zur Durchführung
eines Zweischichtbetriebes.

Frisch- bzw. Abwasser darf nicht unkontrolliert
entweichen. Abwasser muss ordnungsgemäß eingeleitet
werden, es darf keine größeren Verunreinigungen
aufweisen, als es die Entwässerungssatzung der Stadt
vorschreibt (in der jeweils gültigen Fassung). Die
Versorgungsanschlüsse sind vom AN zu beantragen und
vorzuhalten, über die Lage muss sich der Unternehmer
vor Ort persönlich informieren, Durchmesser und
Leistung sind entsprechend zu dimensionieren. Die
Einleitung des Wassers ist der Unteren Wasserbehörde
anzuzeigen. Dies zählt auch für die offene
Wasserhaltung.
Alle Sicherungsmaßnahmen für den Betrieb der Baustelle
sowie für den reibungslosen Betriebsablauf des AG sind
durch den AN ohne besondere Vergütung durchzuführen.
Vorh. Bauteile sind gegen Verschmutzung, Beschädigungen
etc. in geeigneter Form zu schützen. Eine besondere
Vergütung erfolgt hierfür nicht, die Kosten sind in die
jeweiligen EPs einzukalkulieren.

Die Reduzierung der Lärmemissionen durch Baumaschinen,
Geräte und Fahrzeugverkehr auf der Baustelle ist durch
geeignete Maßnahmen, zum Beispiel durch den Einsatz
lärmarmer Maschinen, sicherzustellen. Geräte und
Maschinen nach dem Anhang der 32. BImSchV dürfen im
Freien nur an Werktagen in der Zeit von 07.00 Uhr bis
20.00 Uhr betrieben werden (§7 Abs. 1 32. BImSchV).

Bodenverhältnisse, Baugrund und seine Tragfähigkeit
sowie die hydrologischen Werte von Grundwasser sind dem
anl. Bodengutachten zu entnehmen.

Auf dem Grundstück befinden sich, hauptsächlich im
Bereich der Liegewiese, zahlreiche Bäume. Der
vorhandene Strauch- und Baumbestand ist gem. DIN 18920
/ RAS LP4 zu schützen.

Bescheinigungen über die Kampfmittelfreiheit liegen für
die  Flächen innerhalb der Umzäunung des Bestandsbades
vor. Dennoch ist der Auftragnehmer verpflichtet, bei
den Erdarbeiten eine angemessene Vorsicht walten zu
lassen.

Für die außerhalb der Einfriedung liegenden,
befestigten Parkplatzflächen (Lageplan: Potentielle
Flächen für externe Nutzung) erfolgt eine
baubegleitende Sondierung. Dies ist bei der Kalkulation
zu berücksichtigen.

Weist der Erdaushub z. B. eine ungewöhnliche Verfärbung
auf oder werden verdächtige Gegenstände zu Tage
gebracht, sind die Arbeiten umgehend einzustellen und
die zuständigen Behörden hinzu zu ziehen.

Der Auftraggeber errichtet ein Bauschild unter Angabe
des Projektinhaltes.Firmeneigene Werbung von
Einzelunternehmern auf eigene Kosten ist nicht
erwünscht.

*Hinweis*
II. KALKULATIONSHINWEIS

Der Inhalt nachgenannter Vorbemerkungen (allgemeine,
projektspezifische und leistungs- gewerkespezifische
Vorbemerkungen) und beigefügter Pläne ist bei der
Kalkulation zu berücksichtigen. Die sich hieraus
ergebenden Leistungen sind mit den Einheitspreisen
abgegolten und werden nicht gesondert vergütet.

Alle erforderlichen Fotokopien/Lichtpausen, auch im
Falle einer Beauftragung, hat der AN auf eigene Kosten
zu erstellen.

Die leistungs- gewerkespezifischen Vorbemerkungen sind
teilweise erst einzelnen Titeln vorgeschaltet.

Diesem Leistungsverzeichnis sind zur Verdeutlichung der
Planung und Konstruktion, der Gebäude- und
Geländegeometrie sowie als Kalkulationshilfe Unterlagen
als PDF-Dateien beigefügt.

*Hinweis*
III. ALLGEMEINE VORBEMERKUNGEN

Grundlage der Leistungsbeschreibung ist die VOB, Teil
C, die jeweils betreffenden allgemeinen technischen
Vertragsbedingungen für Bauleistungen (ATV), neuester
Fassung.

Es gelten für diese Leistung sämtliche betreffende DIN
/ EN-Normen, Richtlinien neuester Fassung, ggf.
Zusätzliche Technische Vertragsbedingungen und die
anerkannten Regeln der Technik, auch DIN 18299
allgemeine Regelungen für Bauarbeiten jeder Art.

Für die aufgeführten und verwendeten Materialien sind
die Herstellerrichtlinien zu beachten und einzuhalten.

Die gesetzlichen Regelungen hinsichtlich Wärme-,
Schall- und Brandschutz sind zu beachten.

Die berufsgenossenschaftlichen Vorschriften für
Arbeitssicherheit und Gesundheitsschutz, BGV (auch
früher Unfallverhütungsvorschriften UVV genannt) sind
verbindliche Pflichten und zur Sicherheit der am Bau
beteiligten Personen zu beachten und dementsprechend
umzusetzen - ohne dass dafür grundsätzlich eine
gesonderte Vergütung erfolgt. Dieses ist entsprechend
in den Einheitspreisen einzukalkulieren.
Die Unfallverhütungsvorschriften sind Verordnungen und
haben damit Gesetzescharakter. Von ihnen darf nur
abgewichen werden, wenn der Unternehmer mindestens
gleichwertige Maßnahmen festlegt und dokumentiert.
Die Anweisungen des SiGeKo sind zu befolgen.

Der AN ist verpflichtet, für dieses BV einen der
deutschen Sprache mächtigen Fachbauleiter zu benennen.
Der Fachbauleiter hat nach Aufforderung durch die
Bauleitung an den Baubesprechungen teilzunehmen.
Hierbei getroffene Vereinbarungen bzw. Anordnungen der
Bauleitung, insbesondere wenn sie der Sicherheit oder
dem Baufortschritt dienen, sind unverzüglich Folge zu
leisten. Alle Ergebnisse von Baubesprechungen werden zu
Vertragbestandteilen, sofern nicht binnen fünf
Werktagen schriftlich widersprochen wird.

Der Auftragnehmer ist angehalten, seinen Bauablauf so
zu optimieren, dass der zeitlich vereinbarte
Gesamtfertigstellungstermin eingehalten werden kann.
Soweit erforderlich, ist zur Einhaltung der
Ausführungsfristen der Einsatz mehrerer gleichzeitig
tätiger Kolonnen vorzusehen. Vor Durchführung der
Arbeiten ist zwischen den Unternehmern gleichzeitig
laufender Bauarbeiten unter Beteiligung des AG und des
Sicherheits- und Gesundheitsschutzkoordinators eine
genaue Abstimmung zu treffen. Der AN hat alle Maßnahmen
zu treffen, damit ein reibungsloses Zusammenwirken mit
anderen Unternehmen erreicht wird und vermeidbare
Behinderungen möglichst ausgeschlossen werden. Auf
mangelnde Abstimmung beruhende Verzögerungen und
Koordinierungsschwierigkeiten können nicht als
Behinderung im Sinne von § 6 VOB/ B geltend gemacht
werden. Es wird auf die erforderliche enge Abstimmung
zwischen den beteiligten Auftragnehmern hingewiesen.

Der Auftragnehmer hat Bautagesberichte zu führen und
dem Auftraggeber wöchentlich, spätestens bis zum 2.
Arbeitstag nach der Berichtswoche, zu übergeben; die
Kosten sind in die Einheitspreise einzukalkulieren. Die
Bautagesberichte müssen alle Angaben enthalten, die für
die Ausführung und Abrechnung der Leistung von
Bedeutung sein können.
Die Bautageberichte müssen ebenfalls detaillierte
Hinweise auf die Durchführung von Stundenlohnarbeiten
beinhalten!
Eine Schlussrechnungsstellung ist ohne Vorlage der
vollständigen Bautagesberichte ausgeschlossen.

Stundenlohnzettel, die Nebenarbeiten auf besonderen
Nachweis beinhalten, sind an dem nächsten Werktag nach
dem Ausführungstag mit genauen Angaben über die
durchgeführten Arbeiten (Namen der Arbeitnehmer, Beginn
und Ende der Arbeiten, Ausführungsart, -ort etc.) der
Bauleitung des AG zur Unterschrift in doppelter
Ausführung vorzulegen.

Die im Rahmen der CE-Kennzeichnungsvorschriften für
jedes Produkt vom jeweiligen Hersteller mit zu
liefernden Unterlagen sind spätestens zur Abnahme
zwingend dem Auftraggeber oder der Bauleitung des AG zu
übergeben. Des Weiteren sind für alle eingebauten
Materialien und Bauteile die entsprechenden
Produktinformationsblätter sowie die
Fachunternehmererklärungen in 2-facher geordneter Form
in Papier und 1-fach in digitaler Form auf USB-Stick
unaufgefordert zu übergeben. Fehlen diese Unterlagen
und Nachweise, ist dies ein wesentlicher Mangel gemäß §
12 Nr. 3 VOB/ B.

Zu den vorgenannten Unterlagen der Dokumentation
gehören u.a.:
- Allgemeine bauaufsichtliche Zulassungen und
Prüfzeugnisse
- Bauartzulassungen
- Prüf- und Wartungsbücher
- Inbetriebnahme- und Einweisungsprotokolle
- Pflege- und Reinigungsanweisungen
- Bedienungsanleitungen
- Werksplanungen/ Revisionszeichnungen (PDFund DWG) /
Listen.

Der Bieter bestätigt mit der Abgabe seines Angebotes
ausdrücklich, dass er über die entsprechenden
Kapazitäten verfügt, um die Leistungen in den
vorgesehenen Abschnitten und Zeiträumen im üblichen
Taktverfahren mit Vor- und Nachgewerken auszuführen und
dass er auf Änderungen und Anpassungen vor und während
der Bauzeit flexibel reagieren kann. Eine Abstimmung
mit anderen Gewerken und Firmen ist erforderlich. Im
Ergebnis kann dieses ebenfalls zu Unterbrechungen und
erneutem Aufnehmen der Leistungen in gewissen Bereichen
führen. Hieraus ggf. resultierende Kosten sind
entsprechend in die Einheitspreise einzukalkulieren.

Die technische Klärung hat sofort nach
Auftragserteilung zu erfolgen.
Alle einzubauenden Materialien und Bauteile sind vor
dem Einbau zu bemustern. Der Einbau erfolgt erst nach
Zustimmung durch den Auftraggeber. Bemusterungstermine
sind mindestens vier Wochen vorher anzukündigen.

Zusätzliche Arbeiten jeder Art finden bei der
Endabrechnung nur dann Anerkennung, wenn diese vor
Ausführung schriftlich angemeldet, schriftlich
vereinbart und von der Bauherrschaft bestätigt sind.

Es wird ausdrücklich darauf hingewiesen, dass Teile der
nachfolgend beschriebenen Positionen zeitlich versetzt
zur den Hauptleistungen zur Ausführung kommen. Eine
mehrmalige, auch zeitversetzte Anfahrt, sowie
entsprechend Baustelleneinrichtung ist aus vorgenannten
Gründen bei der Kalkulation zu berücksichtigen.

Der Bieter hat die Texte gründlich gelesen und
akzeptiert diese Grundlage zur voll funktionsfähigen
Erstellung der Gesamtleistung.

Bei Unstimmigkeiten auf der Baustelle hinsichtlich der
örtlichen Situation und der geplanten Ausführung ist
umgehend der zuständige Bauleiter zu informieren.

Der AN hat direkt nach Auftragserteilung, spätestens
binnen 1 Kalenderwoche, eine Gefährdungsbeurteilung zu
erbringen und diese dem Bauherren unaufgefordert in
schriftlicher Form zur Verfügung zu stellen.

Der Auftraggeber errichtet ein Bauschild unter Angabe
des Projektinhaltes.
Firmeneigene Werbung von Einzelunternehmern auf eigene
Kosten ist nicht erwünscht.
Die komplette Projektabwicklung erfolgt elektronisch.
Diese betrifft auch die Planverteilung.
Die Pläne sind vom AN auf eigene Kosten zu
vervielfältigen.
Ein Planversand durch den Planer in Papierform wird aus
Nachhaltigkeitsgründen nicht erfolgen.

*Hinweis*
IV.VORBEMERKUNGEN ZUM LEISTUNGSVERZEICHNIS
Baustellen-Beschreibung

Bei den nachfolgend aufgeführten Leistungen handelt es
sich um die Tiefbauarbeiten für den Neubau des
künftigen Hallenbades

1. Herrichtung des Baufeldes
Wir verweisen hier auf den beigefügten
Baustelleneinrichtungsplan.

2. Lager/Baustelleneinrichtungsflächen
Lager- und Baustelleneinrichtungsflächen stehen nur
begrenzt zur Verfügung. Lager- und Aufenthaltsräume
werden vom AG nicht zur Verfügung gestellt und sind vom
AN entsprechend den gesetzlichen Vorgaben für alle
Leistungen vorzuhalten.

3. Zuwegung
Siehe Baustelleneinrichtungsplan.
Die Zu- und Abfahrt erfolgt über die Yorkstrasse .

Die Verkehrswege für die LKW-Fahrzeuge mit Anhängern
und die Beladeflächen sind während der Bauarbeiten für
den AG ständig freizuhalten. Eine evtl. unumgänglich
notwendige zeitlich begrenzte Sperrung muss
fristgerecht mit der zuständigen städt. Behörde
abgestimmt und von dieser genehmigt werden. Alle
Sicherungsmaßnahmen für den Betrieb der Baustelle sind
durch den AN ohne besondere Vergütung durchzuführen.

4. Ver-/Entsorgung der Baustelle
Verkehrswege innerhalb der Baustelle entsprechend des
Baustelleneinrichtungsplans. Strom und Wasseranschlüsse
werden vom AN gestellt und allen am Bau Beteiligten
zugänglich gemacht. Die entsprechenden Hauptanschlüsse
sind vom AN eigenverantwortlich in Erfahrung zu
bringen.
Hinsichtlich der Entsorgung von Bau- und
Abbruchabfällen sind die abfallrechtlichen Bestimmungen
der zuständigen Behörden zu beachten.

5. Unterhaltung
Die Baustelle hat in jeder Bauphase ordentlich und
aufgeräumt zu erscheinen. Die Reinigung der Straßen und
Wege innerhalb und außerhalb des Baugrundstückes von
Verschmutzung durch Baufahrzeuge hat entsprechend den
Forderungen des AG und der Stadt zu erfolgen. Die
Kosten hierfür sind in die Einheitspreise mit
einzurechnen.
Während der Winterzeit sind die Verkehrswege innerhalb
des Baugeländes  - auch wenn die eigenen Arbeiten ruhen
- ohne gesonderte Berechnung und ohne Aufforderung von
Schnee und Eis zu räumen und zu streuen. Die
Beseitigung von Oberflächenwasser im und an
Gebäudeteilen sowie im und am notwendigen
Arbeitsbereich, ist Bestandteil der Leistungen und wird
nicht gesondert vergütet
Der AN hat die Pflicht zur laufenden Reinigung und nach
Beendigung seiner Leistung zur unverzüglichen,
vollständigen Räumung der Baustelle. Befolgt er dazu
ergehende Aufforderungen nicht, erfolgt ein
Zahlungseinbehalt  gem. den Vorbemerkungen des AGs

6. Sanitäre Anlagen
WC-Anlagen werdendurch den AG gestellt.

7. Sicherheits- und Gesundheitskoordination
Die Maßnahme wird durch einen Sicherheits-und
Gesundheitskoordinator begleitet. Der Sicherheits- und
Gesundheitsplan ( SiGE-Plan) ist zu beachten.

8. Prüfung der Unterlagen / Vorleistung
Die zu erbringenden Leistungen sind möglichst eindeutig
und erschöpfend beschrieben. Das entbindet den AN
jedoch nicht, sämtliche planerischen Unterlagen sowie
die erf. Vorleistungen anderer ANs auf Eignung für die
Durchführung der eigenen Arbeiten zu prüfen. Bedenken
gegen die Ausführung sind während der Angebotsphase als
Bieterfrage über die Vergabeplattform zu stellen.

9.Fachbauleiter / Polier
Der AN ist verpflichtet, für dieses BV einen
Fachbauleiter zu benennen. Die Amtssprache ist deutsch,
entsprechend ist die Baustellenkommunikation
durchzuführen. Der Fachbauleiter hat nach Aufforderung
durch die Bauleitung an den Baubesprechungen
teilzunehmen. Hierbei getroffene Vereinbarungen bzw.
Anordnungen der Bauleitung, insbesondere, wenn sie der
Sicherheit oder dem Baufortschritt dienen, sind
unverzüglich Folge zu leisten. Alle Ergebnisse von
Baubesprechungen werden zu Vertragsbestandteilen,
sofern nicht binnen fünf Werktagen schriftlich
widersprochen wird.

10. Allgemeines
Der Bieter hat die Texte gründlich gelesen und
akzeptiert diese Grundlage zur voll funktionsfähigen
Erstellung der Gesamtleistung.

Im Zuge der Ausschreibung besteht die Möglichkeit, die
Baustelle zu besichtigen.
Termin zur Ortsbesichtigung sind direkt mit der
Vergabestelle abzustimmen

Alle in diesen und allen vor- und nachfolgenden
Vorbemerkungen dargestellten Arbeitsbedingungen und
Forderungen sind bei der Preisbildung zu
berücksichtigen. Im Falle der Auftragserteilung werden
diese zu Vertragsbestandteilen.

Die tägliche Kommunikation erfolgt über Mail.

*Hinweis*
V. HINWEIS VOR- UND DRITTGEWERKE
Im Vorfeld zu den hier beschriebenen Arbeiten fanden im
Baufeld Leistungen durch Drittgewerke statt, u.a.
- Erdarbeiten
- Rohbauarbeiten und Grundleitungen unter dem Gebäude

Während des gesamten Bauablaufes ist mit weiteren
Arbeiten von Drittgewerken zu rechnen, u.a.:
- Rohbauarbeiten
- Endausbauarbeiten
- Installationsarbeiten im Gebäude
- Einbauten durch Versorger

*Hinweis*
VI. KALKULATIONSGRUNDLAGEN

Als Kalkulationsgrundlagen sind dem
Leistungsverzeichnis folgende
Unterlagen beigefügt:

- 6-F00-L01.01-f00-601 Lage im Raum o.M.
- 6-F00-L10.01-v00-601 Übersichtsplan, M.1:200
- 6-F00-L30.04-v00-604 Koord. Leitungsplan, M. 1:200
- 5-A00-L03Y-f0-Baustelleneinrichtung, M. 1:500

- G20063-FOA-A11-AUS-220517-BG-
  Baugrundgutachten-Ergänzung
- G20063-FOA-A11-AUS-231122-BG-
  Baugrundgutachten-Ergänzung ErsatzbaustoffV

*Hinweis*
VII. HINWEISE SICHERHEITSMASSNAHMEN
Vor Beginn der Arbeiten auf der Baustelle ist durch
jede Firma die
Gefährdungsbeurteilung für die durch ihre Mitarbeiter
auszuführenden
Arbeiten und der Nachweis der
Arbeitssicherheitsunterweisung der
Mitarbeiter, auf der Basis dieser
Gefährdungsbeurteilung, vorzulegen (an
Bauleitung und SiGeKo) per Mail.

Alle Mitarbeiter sind zum Tragen der für ihre Tätigkeit
erforderlichen
persönlichen Schutzausrüstung verpflichtet.
Zur persönlichen Schutzausrüstung gehören:

- Sicherheitsschuhe
- Warnweste
- Schutzhelm
- der Arbeit angepasste Arbeitskleidung und -handschuhe
- arbeitsspezifisch: Schutzbrille, Gehörschutz,
Atemschutz

Bei Schleif- und Trennschleifarbeiten sind geeignete
Schutzbrillen sowie
bei Arbeiten die Lärm >80 db erzeugen, Gehörschutz zu
verwenden.

Bei Arbeiten mit offener Flamme oder Funkenflug sind
geeignete
Löschmittel bereit zu halten (Feuerlöscher,
Brandschutzdecke, Sand,
Wasser).

Bei Arbeiten im Kran- oder Baggerbereich sowie auf
Arbeitsgerüsten sind
grundsätzlich Schutzhelme zu tragen.

Baustrom
Strom für jegliche Art von Bautätigkeit darf nur aus
regelmäßig
geprüften Speisepunkten (Baustromverteiler) entnommen
werden.
Die Baustromverteiler sind bei der Aufstellung einer
Sachkundigenprüfung
und monatlich einer sachkundigen FI-Schalterprüfung zu
unterziehen.
Die Prüfungen sind im Gerät tabellarisch oder durch
Plaketten zu
dokumentieren.

Nachunternehmer
Nachunternehmer sind durch die Auftragnehmer vor
Aufnahme der Arbeiten
anzumelden und sind vom Auftragnehmer einzuweisen.

*Hinweis*
VIII. ZUSÄTZLICHE VERTRAGSBEDINGUNGEN

0.1  Allgemeine Vorbemerkungen

Im Folgenden wird der Auftraggeber mit AG und der
Auftragnehmer mit AN abgekürzt.

Bei Widersprüchen zwischen Leistungsverzeichnis und
Zeichnungen
geht das Leistungsverzeichnis vor.

Der  AN  hat  alle,  zur  Ausfertigung  erforderlichen
Materialien  den  fachüblichen  Gütevorschriften
entsprechend  zu  liefern, soweit sie nicht beigestellt
oder  in  der  Leistungsbeschreibung genauer
beschrieben werden.

Die mit den Arbeiten beauftragten AN haben
Führungskräfte einzusetzen, die der
deutschen Sprache in Wort und Schrift mächtig sind.
Alle eingesetzten Arbeitskräfte müssen von ihrer
Ausbildung her in der Lage sein, die
beauftragten Arbeiten fachgerecht unter Beachtung der
einschlägigen Vorschriften und ichtlinien auszuführen.

Der AN ist verpflichtet alle für die Bauausführung
einschlägigen Rechtsvorschriften und
Richtlinien, sowie die einschlägigen Normen und
behördlichen Auflagen in ihrer jeweils
gültigen Fassung einzuhalten und zu beachten.

Die Allgemeinen Technischen Vorschriften für
Bauleistungen (VOB, Teil C, Abschnitt 1, 2
und 3) sowie etwaige Zusätzliche Technische
Vorschriften  sind in der am Tage der
Angebotsabgabe vorliegenden neuesten Fassung
anzuwenden, soweit im Vertrag nichts
anderes vereinbart ist.

Der  AN  hat  eine  unverzügliche  Informationspflicht
gegenüber  dem  AG.  Diese  gilt
insbesondere bei:
-  Terminverschiebungen
-  Abweichungen von den Vorgaben der jeweiligen
Bauaufträge
-  Beschädigungen des Kabelnetzes oder anderer Ver-
und Entsorgungsanlagen
-  Arbeitsunfälle oder sonstige Unfälle mit
Personenschäden

Bei Zuwiderhandlung werden dem AN sämtliche aus der
schuldhaften Verzögerung resultierenden Schäden und
Folgeschäden kostenpflichtig in Rechnung gestellt
werden.

0.2  Leistungsumfang

Zu den vertraglichen Leistungen, die durch die
vereinbarten Preise abgegolten werden, gehören, soweit
im Leistungsverzeichnis nicht anders vereinbart,
insbesondere:
a)  Die Baustelleneinrichtung sowie das Beschaffen,
  Mieten und Anlegen notwendiger weiterer Arbeitsplätze, Lagerplätze und Zufahrtswege über die vom AG
  zur Verfügung gestellten hinaus,
b)  die Verkehrssicherung,
c)  das Heranbringen von Wasser, Gas und Strom zur
  Baustelle bzw. zur Verwendungsstelle,
d)  Das Liefern, Anfahren, Abfahren und Lagern der
  Bau-, Bauhilfs-, Betriebsstoffen und Bauteilen
e)  das Abladen, Befördern, Stapeln und Zwischenlagern
  der vom Auftraggeber beigestellten Stoffe und
  Bauteile auf der Baustelle bzw. an den in der
  Leistungsbeschreibung angegebenen Stellen sowie
  deren etwaig notwendige Rückbeförderung,
f)  die Beseitigung von Tageswasser
g)  die Lieferung und Verarbeitung von Halterungen,
  Befestigungsmaterialien und Dichtungen
h)  das Vorhalten von Baumaschinen, Gerüsten, Geräten,
  Schalungen u.s.w.
i)  die Beseitigung von Schnee und Eis im Bereich der
  Baustelle und ihren Nebenanlagen,
j)  die nach den Allgemeinen Technischen Vorschriften
  (VOB Teil C) und den übrigen Vertragsbestandteilen
  vorgeschriebenen Güte- und Gebrauchsprüfungen von
  Stoffen und Bauteilen,
k)  die Erfüllung von Auflagen und Verpflichtungen
  gegenüber Dritten bei der Benutzung öffentlicher und
  privater Wege, Grundstücke und Anlagen für den
  Baubetrieb und bei der Veränderung von Anlagen für
  Zwecke des Baubetriebs sowie die Regelung von
  Schäden, welche Dritte durch den Baubetrieb des AN
  entstanden sind,
l)  Aufwendungen infolge von Erschwernissen durch
  vorhandene Ver- und Entsorgungseinrichtungen,
m)  Aufwendungen für erforderliche, sich auf die
  angrenzenden Bauten beziehende Beweissicherung,
n)  der Abschluss erforderlicher Versicherungen,
o)  die Wiederherstellung des alten Zustandes der für
  die Baustelleneinrichtung in Anspruch genommenen
  Flächen.

0.3  Vertragspreise

Die Angebotspreise sind Festpreise, d.h. sämtliche
Nebenleistungen sind mit den
Angebotspreisen abgegolten. Preisvorbehalte bedürfen
einer gesonderten Vereinbarung.
Der Einheitspreis ist der vertragliche Preis, auch wenn
im Angebot der Gesamtbetrag einer
Position nicht aus dem Produkt aus Einheitspreis und
Mengenansatz entspricht.

Sämtliche Lohn- und Gehaltsnebenkosten sowie Zuschläge
für Auslösung, Fahr- und
Wegegelder, Überstunden, Sonn- und Feiertagsstunden
gelten als mit den Vertragspreisen
abgegolten.

0.3.1  Nachtragangebote

Sind nach § 2, Nr. 3, 5, 6, 7 oder 8 Abs. 2 VOB/B
Preise zu vereinbaren, hat der AN auf
Verlangen seine Preisermittlung für diese Preise und
für die vertraglichen Leistungen
vorzulegen sowie die erforderlichen Auskünfte zu
erteilen. Dies gilt auch für die
Nachunternehmer.

0.3.2  Mehrkosten

Der AN hat während der Bauausführung die Einhaltung der
Mengensätze ständig zu
überprüfen.
Ist für den AN erkennbar, dass durch eine 10 v.H.
hinausgehende Überschreitung des
Mengenansatzes  Mehrkosten  entstehen,  die
ausnahmsweise  zu  einer  Erhöhung  der
Einheitspreise  führen können, hat er dies dem AG
unverzüglich schriftlich mitzuteilen.
Unterlässt er schuldhaft diese Mitteilung, hat er den
dem AG daraus entstehenden Schaden
zu ersetzen.

Bei Stundenlohnarbeitengelten die vereinbarten
Verrechnungssätze unabhängig von der
Anzahl der geleisteten Stunden.

0.4 Ausführung der Leistung

Feststelllungen auf der Baustelle über den Zustand von
Teilen der Leistung, ihre
Vertragsmäßigkeit sowie Art und Umfang der Leistung
werden verlangt, soweit diese Teile
der Leistung durch die weitere Bauausführung der
Prüfung und Feststellung entzogen
werden. Diese sind gemeinsam vorzunehmen. Der AN hat
sie rechtzeitig zu  beantragen.

0.5 Abrechnung

Zu  den für die Abrechnung notwendigen Feststellungen
auf der Baustelle siehe Nr. 0.5.

Aus Abrechnungszeichnungen oder anderen
Aufmaßunterlagen müssen alle Maße, die
zur Prüfung einer Rechnung nötig sind, unmittelbar zu
ersehen sein.
Die Abrechnungszeichnungen sind in Papierform und in
digitaler Form im Format pdf und
dwg/dxf zur Verfügung zu stellen.

Die Originale der Aufmaßblätter, Wiegescheine und
ähnliche Abrechnungsbelege erhält
der AG, die Durchschriften der AN.
Bei Aufmaß und Abrechnung sind Längen und Flächen mit
zwei Stellen nach dem Komma,
Rauminhalte und Gewichte sind mit drei Stellen nach dem
Komma zu runden.

Bei Stundenlohnarbeiten hat der AN die
Stundenlohnarbeiten über die arbeitstäglichen
Stundenlohnzettel in zweifacher Ausfertigung mind.
wöchentlich einzureichen. Die Originale
der Stundenlohnzettel behält der AG, die vom AG
bescheinigten Durchschriften der AN.

0.6 Rechnungen

Rechnungen sind ihrem Zweck nach als Abschlags-,
Teilschluss- oder Schlussrechnungen
zu bezeichnen. Die Abschlags- und Teilschlussrechnungen
sind fortlaufend zu
nummerieren.

In jeder Rechnung sind die Teilleistungen in der
Reihenfolge, mit Ordnungszahlen
(Positionen) und Bezeichnung - Kurztext - wie im
Leistungsverzeichnis aufzuführen.
Die Trennung der Bereiche ist sowohl für die
Rechnungsstellung als auch für die
Aufmaßunterlagen zwingend beizubehalten, da die
Leistungen seitens des AG über
verschiedenen Haushaltsstellen zugeordnet sind.

Die Rechnungen sind mit den Vertragspreisen ohne
Umsatzsteuer (Nettopreise)
aufzustellen. Die Preisnachlässe, vertragliche Abzüge,
Skonto und der
Umsatzsteuerbetrag sind am Schluss der Rechnung
einzusetzen.

0.7  Bautermine und Fristen

Auf Anforderung des AG hat der AN einen verbindlichen
detallierten Bauzeitenplan (mit
Bezug auf Bauteil- und Raumbereiche und deren
Arbeitsschritten) der eigenen Leistungen
vorzulegen, der die genannten Termine berücksichtigt.

Der AN ist verpflichtet, die ihm übertragenen Arbeiten
unter Einhaltung der gestellten
Fristen zu beginnen und zügig zu beenden.

Auf Anforderung des AG müssen auch Arbeiten außerhalb
der normalen, mit dem AG
abgestimmten Arbeitszeit, auch an Sonn- und Feiertagen,
vorgenommen werden.

Überstunden, die vom AN aus betrieblichen Gründen
veranlasst werden, sind mit dem AG
abzusprechen. Sie werden jedoch nicht gesondert
vergütet.

Unaufschiebbare Arbeiten müssen auf Anforderung des AG
auch bei widrigen
Wetterbedingungen ausgeführt werden. Mehrkosten infolge
Witterungs-, oder anderer
Einflüsse, werden in Absprache mit  der  AG-Bauleitung
entweder  nach  Aufwand  oder
durch  Heranziehung  passender  Abrechnungspositionen
vergütet.

0.8  Nachunternehmer

Der AN darf Leistungen nur an Nachunternehmer
Übertragen, die fachkundig,
leistungsfähig und zuverlässig sind. Dazu gehört auch,
dass Sie Ihren gesetzlichen
Verpflichtungen von Steuern und Sozialabgaben
nachgekommen sind und die
gewerblichen Voraussetzungen erfüllen.

Der Einsatz von Nachunternehmern ist dem AG schriftlich
anzuzeigen. Im Einzelnen sind
die Art und der Umfang der zur Übertragung
beabsichtigten Leistung, sowie Name, und
Anschrift, Berufsgenossenschaft (ein- schließlich
Mitgliednummer) und Nachweise über die
erforderlichen Qualifikationen und Referenzen des
Nachunternehmers sind beizulegen. Mit
den Arbeiten darf erst begonnen werden, wenn die
schriftliche Freigabe des AG vorliegt.

Der AN darf dem Nachunternehmer keine ungünstigeren
Bedingungen - insbesondere
hinsichtlich der Zahlungsweise und
Sicherheitsleistungen - auferlegen, als zwischen ihm
und dem AG vereinbart sind.

Der  AN  hat  sicherzustellen,  dass  der
Nachunternehmer  die  ihm  übertragenen
Leistungen  nicht weitervergibt, es sei denn, der AG
stimmt dem schriftlich zu.

0.9  Haftung der Vertragsparteien

Der AN haftet für alle durch ihn oder seinen
Erfüllungsgehilfen verursachten Schäden. Dies
gilt sowohl hinsichtlich unmittelbarer und mittelbarer
Schäden, als auch Folgeschäden. Sind
mehrere AN an einer Leistung beteiligt, so hat in
Zweifelsfällen jeder von ihnen
nachzuweisen, dass er den Schaden nicht zu vertreten
hat.
Der AG ist von Ansprüchen Dritter freizuhalten!

Ansprüche Dritter wegen eines in Zusammenhang mit der
Leistung entstandenen
Schadens sind dem AG unverzüglich schriftlich
mitzuteilen.

0.10  Ausführungsunterlagen

Der AN ist verpflichtet, täglich einen
Baustellentagesbericht, der detailliert die
durchgeführten Arbeiten beschreibt, zu führen und
diesen wöchentlich dem AG zu
übergeben.

Vom AN angefertigte Unterlagen sind zur Genehmigung
einzureichen. Für die richtige
Anwendung der zur Verfügung gestellten Unterlagen ist
der AN verantwortlich. Der AN hat
die gestellten Pläne und Unterlagen auf ihre
Richtigkeit und Vollständigkeit zu überprüfen.

Benötigt der AN Ausführungsunterlagen vom AG, hat der
AN - entsprechend dem
Baufortschritt - dem AG den Zeitpunkt, zu dem er die
nach dem Vertrag vom AG zu
liefernden Unterlagen benötigt, möglichst frühzeitig
anzugeben, damit die Übergabe durch
den AG rechtzeitig erfolgen kann. Unterlässt er
schuldhaft diese Mitteilung, hat er den dem
AG daraus resultierenden Schaden zu ersetzen.

Die Ausführungsunterlagen werden über eine
Projektplattform zur Verfügung gestellt.

Soweit der AG die für die Bauausführung notwendigen
Unterlagen verspätet liefert, können
Ansprüche  hieraus  nur  anerkannt  werden,  wenn  die
Unterlagen  beim  AG  durch  den
AN  schriftlich angefordert worden sind.

0.11  Veröffentlichungen

Veröffentlichungen über das Bauwerk bzw. die
Bauleistung und die Bauausführung durch
den AN selbst oder durch Dritte auf Veranlassung des AN
sind nur im Einvernehmen mit
dem AG zulässig. Das  gilt  auch  für  Zeichnungen,
Berechnungen  und  sonstige
Unterlagen,  für Lichtbildaufnahmen sowie die
Veröffentlichung von Informationen, die nur
für einen beschränkten Kreis von Personen bestimmt
sind.

0.12  Anliegerinformationen

Der AN hat nach Abstimmung mit dem AG sicherzustellen,
dass die Anlieger im Bereich
der Baumaßnahme vor Beginn der Arbeiten von den zu
erwartenden Behinderungen
unterrichtet werden.

0.13  Bauleitung

Die sach- und fachgerechte Ausführung der Leistungen
sowie die Termineinhaltung wird
von der AG-Bauleitung überwacht.

Der vom AN beauftragte Bauleiter und ggf. sein
Vertreter sind dem AG bekannt zu geben.

Auf der Baustelle muss ständig ein Vertreter des AN
anwesend sein, der für die
fachgerechte Ausführung der Arbeiten verantwortlich ist
und die Berechtigung hat, Aufträge
von der AG-Bauleitung entgegenzunehmen und auszuführen.
Der Bauleiter oder sein
Vertreter muss ständig - also auch Außerhalb der
Arbeitszeit- telefonisch zu erreichen sein.

0.14 Baustelleneinrichtung und -sicherung (inkl.
erforderlicher Verkehrslenkungsmaßnahmen)

Die Baustelleneinrichtung ist eine Nebenleistung und
wird nicht gesondert vergütet.
Die Kosten sind in die Einheitspreise einzukalulieren.

Die Baustelleneinrichtung und -sicherung beinhaltet:
-  Das An- und Abfahren, Einrichten, Vorhalten, Auf-
und Abbauen der für die jeweiligen
  Bauarbeiten erforderlichen Geräte, Maschinen,
Materialien und Werkzeuge.
-  Die erforderlichen Personalunterkünfte und
Materiallager, wie z.B. Bauwagen,
  Sanitärcontainer usw.
-  Das Umsetzen der oben genannten Einrichtungen
während der Bauzeit innerhalb der
  Baustelle.
-  Absperrung, Beleuchtung und Beschilderung der
Baustelle für die Dauer der Bauzeit
  nach Vorschriften der StVO sowie Absprache mit der
AG-Bauleitung, Polizei und des
  Ordnungsamtes der Stadt.
-  Beschaffen von Wasser und Strom sowie deren
Verteilung.
-  Beschaffung der Flächen für die
Baustelleneinrichtung incl. der Einholungen von
  Genehmigungen durch AG, sowie der Polizei und den
Ämtern der Stadt.

Der  AN  hat  die  Baustelle  entsprechend  der
verkehrsrechtlichen  Anordnung  für
Sicherungsmaßnahmen an Arbeitsstellen in öffentlichen
Verkehrsflächen gemäß RSA und
polizeilicher bzw. ordnungsamtlicher Anordnung zu
gewährleisten und haftet für sich und
seine Beauftragten bei Unfällen oder
Sachbeschädigungen. Zu den Sicherungspflichten
des AN gehört auch die Beseitigung von Schnee und Eis
im Bereich der Baustelle und ihrer
Nebenanlagen.

Vor der Durchführung von Straßenquerungen hat der AN
dem Ordnungsamt einen
Verkehrszeichenplan vorzulegen, und mit dem AG sowie
den zuständigen Behörden die
Arbeitsabläufe, Absperrmaßnahmen sowie
Verkehrsführungen abzustimmen und zu
koordinieren.

Die  Kosten  der  Baustellensicherungen /
erforderlicher  Verkehrslenkungsmaßnahmen
gemäß RSA (Richtlinien für die Sicherung von
Arbeitsstellen an Straßen in der neuesten
Fassung) sind in die Einheitspreise einzurechnen.

Das  Aufbauen  und  Betreiben  einer
Lichtsignalanlage,  sowie  das  Einrichten  und
Vorhalten  einer Umleitung und erforderliche gelbe
Fahrbahnmarkierungen werden
gesondert vergütet.

0.15  Oberflächenbegehung

Vor Beginn der Aufgrabungen ist eine
Oberflächenbegehung zur Beweissicherung unter
Hinzuziehung des AG, des Straßenbaulastträgers, sowie
anderer Eigentümer vorzunehmen
und zu protokollieren.
Das Beweissicherungsprotokoll (incl. evtl. Fotos) ist
vom AN zu erstellen, und von allen
Beteiligten auf Vollständigkeit und Richtigkeit zu
unterschreiben.

0.16 Kampfmittel

Im Vorfeld wurden die Bauflächen mittels
Luftbildauswertung auf Kampfmittelverdacht geprüft. Die
untersuchten Luftilder leiferten keinen Hinweis auf
eine erhöhte potentielle Belastung des
Untersuchungsgebiets durch Kampfmittel. Die Bauarbeiten
wurden ohne weitere Auflagen freigegeben.

0.17 Schutz- und Sicherungsmaßnahmen für Gebäude und
sonstige Anlagen und Einrichtungen

Erkennt der AN vor Beginn oder während der Ausführung
der Arbeiten, dass
Sicherungsmaßnahmen an Mauern und Fundamenten
erforderlich sind, ist die AG-
Bauleitung umgehend zu benachrichtigen.

Erforderliche  Sicherungsarbeiten  sind  gemeinsam  mit
 der  AG-Bauleitung  und  ggf.
unter Hinzuziehung  eines  vom  beauftragten
Sachverständigen,  entsprechend  den
örtlichen Verhältnissen festzulegen (DIN 4123).

Änderungen an Beschilderungs- oder Beleuchtungsanlagen
dürfen nur nach Weisung der
zuständigen Behörde (z.B. Straßenverkehrsbehörde,
Wegebaulastträger) vorgenommen
werden.

Grenz-  und  Vermessungsmarken  genießen  gesetzlichen
Schutz.  Sie  dürfen  nur  von
den  zuständigen Vermessungsstellen gesetzt oder
entfernt werden.

Werden  beim  Ausheben  der  Gräben  oder  Baugruben
Gegenstände  von  Altertums-,
Kunst- oder wissenschaftlichem Wert entdeckt, gilt VOB/
B § 4, Nr.9.

Für Baubehelfe, wie Gerüste, Aussteifungen, Abfangungen
und dgl., für die ein statischer
Nachweis erforderlich ist, hat der AN vor der
Ausführung den mit der Baustatik
abgestimmten und geprüften Standsicherheits- nachweis
zu liefern.

Der  AN ist verpflichtet, dem AG Arbeitsunfälle
unverzüglich schriftlich mitzuteilen.

Schweiß-, Schneid-, Löt-, Aufbau- und
Trennschleifarbeiten dürfen vom AN nur ausgeführt
werden, wenn diesem ein Erlaubnisschein für
feuergefährliche Arbeiten entsprechend der
Unfallverhütungsvorschriften vom AG vorliegt.

Arbeitsstoffe, die Gefahrstoffe gemäß § 3 Gefahrstoffverordnung darstellen, dürfen nur
nach Vorlage des EG-Sicherheitsdatenblattes eingesetzt
werden. Die Datenblätter müssen
vollständig und nicht älter als ein Jahr sein. Für
jeden Gefahrstoff muss der AN dem AG vor
Beginn der Arbeiten oder der Lieferung eine allgemeine
Betriebsanweisung gemäß § 20
Gefahrstoffverordnung vorgelegt werden.

0.18 Lieferung von Materialien und Baustoffen

Der AN hat alle Baustoffe, die zur Ausführung der
Arbeiten erforderlich sind, frei Baustelle
zu liefern.

Die vom AN zu liefernden Baustoffe müssen den
einschlägigen Vorschriften bzw. den
Vorgaben des AG entsprechen. Der AG behält sich
Stichprobenprüfungen der gelieferten
Baustoffe vor.

Alle nach Einbau sichtbaren Baustoffe sind vor Einbau
durch den AN zu bemustern und freigeben zu lassen.
Nicht sichtbare Baustoffe sind nach Vorgabe zu
bemustern.

0.19 Abfallentsorgung

siehe Formblatt EHB 241

0.20 Arbeiten mit asbesthaltigen Baustoffen

Im Zuge der Arbeiten in z. B. Wasser- und
Fernwärmeleitungen können asbesthaltige
Baustoffe, z.B. Asbestzementformstücke und -platten,
angetroffen werden.

Sollten Arbeiten an diesen Baustoffen erforderlich
werden, sind die notwendigen
Schutzvorkehrungen nach TRGS 519 zu treffen.

Der Auftragnehmer hat vertraglich zu versichern, dass
die nach der TRGS 519 erforderliche
Sachkunde  vorliegt  und  dass  er  für  die  Arbeiten
mit  Asbest  von  der  Behörde
zugelassen  ist.  Eine schriftliche Bestätigung ist dem
Auftraggeber auszuhändigen.

0.21 Nachträge

Bei zusätzlichen Leitungen kann der AN für die
betroffene Baustelle bzw. den Bauabschnitt
einen Nachtrag einreichen. Der Nachtrag muss in der
Regel vor Baubeginn schriftlich beim
Auftraggeber gestellt werden. Sollten Erschwernisse
erst während der Bauphase erkennbar
werden, hat der AN den AG-Vertreter auf die
außerordentlichen Erschwernisse, welche
zum Nachtrag führen, unverzüglich aufmerksam zu machen,
solange diese Erschwernisse
auf der Baustelle sichtbar bzw. noch überprüfbar sind.

Bei Nichteinhaltung dieser Vorgehensweise können
Nachträge nicht geltend gemacht
werden.

0.22 Abnahme

Der AN hat unmittelbar nach Fertigstellung der
Baumaßnahme mit dem AG einen
Abnahmetermin zu vereinbaren.

Der AN hat bei der Abnahme mitzuwirken und die
erforderlichen Arbeitskräfte und
Messgeräte zu stellen.

0.23  Qualitätssicherung

Der  AG  behält  sich  vor,  die  Qualität  der
abgeforderten  Leistungen  stichprobenartig
(z.B.  durch Probeaufgrabungen) zu überprüfen.

Werden grobe Mängel bei der Ausführung der Leistungen
erkannt, so kann der AG das
betroffene Unternehmen bei weiteren Bauvorhaben von der
Vergabe ausschließen, ohne
dass dem AN ein Anspruch auf Ausgleichsleistungen
entsteht.

0.24  Sonstige Pflichten des AN

Nach Beendigung der Arbeiten oder bei
Arbeitsunterbrechungen ist die Baustelle in
aufgeräumtem, sauberem und verkehrssicherem Zustand zu
verlassen. Dazu zählt auch
die Räumung und Wiederherstellung des alten Zustandes
der für die
Baustelleneinrichtung in Anspruch genommenen Flächen.

Der AN hat dafür zu sorgen, dass weder die Bau- oder
Arbeitsstelle noch benachbarte
Grundstücke  und  Verkehrswege  durch  seine  Tätigkeit
 Gefährdungen,  Beschädigungen
und  dergleichen ausgesetzt sind.

Bei Zuwiderhandlung hat der AG das Recht, die Räumung,
Säuberung und
Widerherstellung der Flächen auf Kosten des AN von
einem Dritten durchführen zu lassen.

Kosten für die Wiederherstellung öffentlichen oder
privaten Grundes, außerhalb des mit der
AG-Bauleitung abgestimmten Arbeitsbereiches, gehen zu
Lasten des AN (z.B.
Beschädigungen durch den Einsatz von Fahrzeugen und
Geräten).

Der AN ist für die sichere und funktionstüchtige
Ausführung und Beschaffenheit seiner
Vorrichtungen, Arbeitsgeräte und sonstigen Hilfsmittel
verantwortlich.
Vor Aufnahme der Arbeiten hat sich der AN über die Lage
von Leitungen und Kabeln, auch
anderer Leitungsunternehmen, in geeigneter Form (z. B.
Probeaufgrabungen,
Leitungspläne) zu informieren.

0.25  Vorschriften und Normen

Der AN ist verpflichtet alle für die Bauausführung
einschlägigen Rechtsvorschriften und
Richtlinien, sowie die einschlägigen Normen und
behördlichen Auflagen in ihrer jeweils
gültigen Fassung einzuhalten und zu beachten. Hierzu
gehören auch die Richtlinien
anderer Leitungsunternehmen.

So weit nicht anders genannt, gelten die "Allgemeine
Technische Vertragsbedingungen für
Bauleistungen" VOB, Teil C, Abschnitt 1, 2 und 3 der
dort aufgeführten DIN-Normen und
die VOB,  Teil B.

Zusätzlich sind zu beachten (Liste unvollständig):

-  DIN-Normen:
  DIN 1072
  DIN 4123
  DIN 4124
  DIN 18320
  DIN 18920
-  DVGW Regelwerk
-  Unfallverhütungsvorschriften:
  UVV BGV Al + BGV A2
  Tiefbau-BG
-  Veröffentlichungen des Bundesministeriums für
  Verkehr und der FGSV:
  ZtV-SA
  ZTVA-StB
  ZTVE-StB
  ZTVT-StB
  RAS-LP 4
-  Sonstige: Richtlinien anderer Leitungsunternehmen

---  Ende  ---

*Hinweis*
IX. BAUBEGINN, VORLAUFZEITEN, ARBEITSUNTERBRRECHUNGEN
Ausführungsfristen: s. Besondere Vertragsbedingungen.

Das Einrichten der Baustelle ist nach Absprache mit der
Bauüberwachung im Vorfeld möglich.

Die Bestellung der Materialien, insbesondere der
Leistungen Tiefbau (Schächte, Rohrleitungen,
Einbauteile) ist mit ausreichend Vorlauf im Vorfeld
erforderlich, um die Materialien mit Ausführungsbeginn
auf der Baustelle bereitstellen zu können.
Verzögerungen durch verspätete Materiallieferungen
seitens des AN sind zwingend auszuschließen.

Die Leistungen sind in 2 Bauabschnitten auszuführen.
Im 1. BA sind alle Flächen herzustellen, die zur
Inbetriebnahme des Bad-Neubaus erforderlich sind.
Anschließend erfolgt eine Unterbrechung der Arbeiten
während des Rückbaus des Alten Bestandsbades.
Nach erfolgtem Rückbau sind im 2. BA alle weiteren
Flächen herzustellen.

Die Bauabschnitte umfassen folgende Leistungen:

BA 1 ca. 4.200 m²
Wirtschaftshof, Anschlüsse Liegewiese, Temporärer
Zugang Haupteingang
Befestigte Flächen ca. 1.000 m²
Pflanzflächen ca. 2.000 m²
Rasen- / Wiesenflächen ca. 1.200 m²

BA 2 ca 8.300 m²
Haupteingang, Parkplatz, Wiederherstellung Liegewiese
nach Rückbau Erdlager / BE-Fläche
Befestigte Flächen ca. 2.700 m²
Pflanzflächen ca. 1.300 m²
Rasen- / Wiesenflächen ca. 4.200 m²

Wichtiger Hinweis:
Zusätzlich zur genannten Bauunterbrechung sind
insbesondere im 1. BA Arbeitsunterbrechnungen z.B.
durch mangelnde Baufreiheit aufgrund fehlender /
parallel auszuführender Leistungen von Drittgewerken
oder durch erforderliche Leistungen externer Gutacher
möglich.
Hierfür sind für als Kalkulationsansatz zwei
Bauunterbrechungen mit einer Dauer von bis zu 3 Wochen
zu berücksichtigen.

Die Unterbrechungen sind in der Kalkulation zu
berücksichtigen und berechtigen nicht zu
Nachforderungen.

### Bereich 1 Landschaftsbauarbeiten

#### Titel 1.1 Vorarbeiten

*Hinweis*
Hinweise: Bestandsaufnahme / Beschädigungen
Bestandsaufnahme:

Zu Beginn der Ausführung der Leistungen hat der AN
den Zustand der angrenzenden Bauwerke durch Fotos zu
dokumentieren.
Hierbei handelt es sich um eine Dokumentation zur
Beweissicherung. Dieses ist als Nebenleistung nicht
gesondert abzurechnen.
Die angrenzenden Gebäude und Verkehrsflächen sind
durch geeignete Maßnahmen zu schützen, zu sichern
und schadensfrei zu erhalten.

Beschädigungen:

Evtl. verursachte Beschädigungen und Veränderungen
des Ursprungszustandes der vorhandenen Fahrbahnen
und Einbauten durch den Auftragnehmer sind unverzüglich
vom Auftragnehmer zu beseitigen, der Ursprungszustand
ist wieder herzustellen.

**1.1.1 Bauzaun Stahlrohr Gitter H 2m liefern, herstellen und vorhalten**
Bauzaun auf unbefestigtem und/oder befestigtem
Untergrund teilweise im Gefälle höhengerecht
einbauen, vorhalten und nach Beendigung der Baumaßnahme
wieder abbauen und abtransportieren.
Nur auf Anordnung der örtlichen Bauüberwachung.
Art des Zaunes: Metallgitterzaun
Höhe des Zaunes:  mind. 2,0 m
Ortsfeste Sicherung des Zaunes durch den Einbau von 0,5
m tiefen Erdanker aus Stahl und Verklammerung der
einzelnen Zaunelemente mittels Stahllaschen
untereinander;
Einschl. erforderl. Höhenanpassungen.
Einschl. Unterhalt durch regelmäßige Kontrolle des
Bauzauns und ggf. Reparatur/ Austausch/ erneut
Aufstellen

Standzeit des Zaunes: bis zum Ende der Maßnahme
Menge: 75,000 m

**1.1.2 Bauzaun Stahlrohr Gitter H 2m umsetzen**
Bauzaun der Vorposition umsetzen, höhengerecht
aufstellen,  nach besonderer Anordnung des AG.
Menge: 50,000 m

**1.1.3 Drehflügeltor im Bauzaun, abschließbar, B = 6,50 m**
Tor im Bauzaun als 2-flügeliges, freitragendes
Drehflügeltor aus Stahlrohrrahmen mit einer Ausfachung
aus Stahlgitterelementen abschließbar,
einbauen, vorhalten und nach Beendigung der
Baumaßnahme wieder abbauen und abtransportieren.
Sicherung der Torflügel mit drei Auflaufschuhen aus
Stahl
in einem Betonfundament C12/15 und jeweils einem
Arretierbügel (Feststeller).
Bodenabstand der Torflügel: 10 bis 15 cm,
Höhe des Tores über GOK: mind. 2,10 m,
lichte Breite der Toröffnung: mind. 6,50 m,
Anzahl der Schlüssel: mind. 5 Stk.
Standzeit des Tores: gesamte Bauzeit
Einschl. aller Erd- und Betonarbeiten.
Menge: 1,000 St

**1.1.4 Betonaufbruch, nicht schadstoffbelastet der Verwertung zuführen**
Mineralischer sortierter Betonaufbruch, nicht
schadstoffbelasteter, nicht gefährlicher Abfall, nicht
überwachungsbedürftig, Abfallschlüssel nach EWC 170101
gemischte Bau- und Abbruchabfälle ohne gefährliche
Stoffe, Entsorgungsnachweis ist nicht erforderlich, der
stofflichen Verwertung zuführen, die Gebühren der
Verwertung werden vom AN übernommen, Stoffe auf der
Baustelle gelagert, auf LKW des AN laden,
transportieren zur Verwertungsanlage.
Abgerechnet wird nach Wiegekarte.
Menge: 15,000 to

**1.1.5 Bauschutt, der Verwertung zuführen**
Mineralischen unsortierten Bauschutt
Abfallschlüssel nach EWC 170107
gemischte Bau- und Abbruchabfälle
Entsorgungsnachweis ist erforderlich, der
stofflichen Verwertung zuführen, die Gebühren der Verwertung werden vom AN übernommen, Stoffe auf der
Baustelle gelagert, auf LKW des AN laden,
transportieren zur Verwertungsanlage.
Abgerechnet wird nach Wiegekarte.
Menge: 25,000 to

**1.1.6 Holz, nicht schadstoffbelastet der Verwertung zuführen**
Holz, behandelt, nicht schadstoffbelasteter, nicht
gefährlicher Abfall, nicht überwachungsbedürftig,
Abfallschlüssel nach EWC 170201 Holz ohne gefährliche
Stoffe, Entsorgungsnachweis ist nicht erforderlich, der
stofflichen Verwertung zuführen, die Gebühren der
Verwertung werden vom AN übernommen, Stoffe auf der
Baustelle gelagert, auf LKW des AN laden,
transportieren zur Verwertungsanlage.
Abgerechnet wird nach Wiegekarte.
Menge: 5,000 to

**1.1.7 Stoffe aus Grünanlagen, nicht schadstoffbel. der Verwertung zuführen**
Stoffe aus Grünanlagen, Grünabfälle, Wurzelstöcke u.
Wurzeln von Bäumen u. Sträuchern, Schnittgut, u.ä.
nicht schadstoffbelasteter, nicht gefährlicher Abfall,
nicht überwachungsbedürftig,
Abfallschlüssel nach EWC 020103 und 020107
biologisch abbaubare Abfälle, Entsorgungsnachweis ist
nicht erforderlich, der stofflichen Verwertung
zuführen, die Gebühren der Verwertung werden vom AN
übernommen, Stoffe auf der Baustelle gelagert, auf LKW
des AN laden, transportieren zur Verwertungsanlage.
Abgerechnet wird nach Wiegekarte.
Menge: 10,000 to

**1.1.8 Metall, nicht schadstoffbelastet der Verwertung zuführen**
Metall, Stahlelemente, nicht schadstoffbelasteter,
nicht gefährlicher Abfall, nicht überwachungsbedürftig,
Abfallschlüssel nach EWC 170407 Eisen- und
Stahlabfälle, Entsorgungsnachweis ist nicht
erforderlich, der stofflichen Verwertung zuführen, die
Gebühren der Verwertung werden vom AN übernommen, Teile
auf der Baustelle gelagert, auf LKW des AN laden,
transportieren zur Verwertungsanlage, abgerechnet wird
nach Wiegekarte.
Menge: 5,000 to

**1.1.9 Baumischabfälle ohne schädliche Verunreinigungen**
Baumischabfälle ohne schädliche Verunreinigungen der
Verwertung zuführen,
Stoffe auf der Baustelle gelagert, auf LKW des AN
laden, transportieren zur Verwertungsanlage, die
Gebühren der Verwertung werden vom AN übernommen,
Abgerechnet wird nach Wiegekarte.
Menge: 25,000 to

**1.1.10 Höhenanpassung Schachtabdeckungen (H bis 25 cm)**
Vorhandene Schachtabdeckungen, aufnehmen, säubern und
der Pflaster- bzw. Geländehöhe anpassen.
Einschl. Lieferung und Einbau der notwendigen
Ausgleichsringe.
Durchmesser der Schachtabdeckungen: 62,5 cm
Ausgleichshöhe: bis 25 cm
Fugen zwischen Fertigteilen mit Mörtel MG III DIN 1053
füllen und glattstreichen.
Abdeckungen: Klasse D
Menge: 3,000 St

**1.1.11 Höhenanpassung Schachtabdeckungen (H bis 15 cm)**
Leistung wie vor,  jedoch:

Ausgleichshöhe: bis 15 cm
Menge: 2,000 St

**1.1.12 Höhenanpassung Kabelschachtabdeckungen (H bis 25 cm)**
Leistung wie vor, jedoch:

Kabelschachtabdeckungen aus Beton,
rechteckig;
Maße: ca. 0,6 x 1,0 m
Höhenanpassung: bis 25 cm
Menge: 1,000 St

**1.1.13 Suchgraben herstellen Tiefe bis 1,25 m senkrecht**
Boden für Suchgraben ausheben, zur Wiederverwendung
seitlich lagern und nach Beendigung der Suche wieder
einbauen und verdichten, DPr 0,95.
Vorschriften der Versorgungsunternehmen beachten.
Bodenklassen 3 bis 4.
Grabentiefe bis 1,25 m.

Abgerechnet wird mit senkrechten Wänden.
Menge: 5,000 m3

**1.1.14 Kabel freilegen, sichern und verlegen**
Kabel innerhalb der Baugrube freilegen, sichern und
beim Verfüllen der Rohrgräben wieder ordnungsgemäß
verlegen, einschl. Zulieferung fehlenden Unterbettungs-
und Abdeckmaterials. Bei rechtwinkeligen oder annähernd
rechtwinkeligen Kreuzungen wird nur die Länge innerhalb
eines Rohrgrabens mit der festgelegten Rohrgrabenbreite
abgerechnet. Liegen mehrere Kabel gebündelt zusammen,
so wird nur ein Kabel abgerechnet, sämtliche
Erschwernisse wie Handschachtung und dergl. sind in den
Einheitspreis einzurechnen und werden nur mit dieser
Position abgegolten. Ein Kabelwarnband ist einzubauen
und wird zusätzlich vergolten.
Menge: 30,000 m

**1.1.15 Kabelwarnband liefern und einbauen**
Kabelwarnband liefern und 25 cm über dem Kabel bzw.
Rohre auf dem Füllsand der Vorposition verlegen.
Menge: 30,000 m

**1.1.16 Kanäle und Druckrohrleitungen freilegen und sichern**
Im Rohrgraben vorgefundene Kanäle und Druckrohrleitungen fachgerecht freilegen, sichern und nach
erfolgter Rohrverlegung den alten Zustand wieder herstellen, einschl. Zulieferung fehlenden Materials. Bei
rechtwinkeligen Kreuzungen wird nur die Länge innerhalb des Rohrgrabens mit der festgelegten Rohrgrabenbreite abgerechnet. Sämtl. Erschwernisse, wie Handschachtung und dergleichen sind in den Einheitspreis
einzurechnen und werden nur mit dieser Position abgegolten.
Bodenklasse 3 und 4
Menge: 10,000 m3

**1.1.17 Unterflurhydranten freilegen und sichern**
Vorhandene Unterflurhydranten incl. Abdeckung freilegen
und mittels Betonrückenstütze C12/15  gegen
Beschädigungen sichern.
Abmessungen der Rückenstütze: 0,5 x 0,5 x 0,5 m
Aushubtiefe: bis  1, 25 m
Bodenklasse: 3 bis 4
Menge: 3,000 St

**1.1.18 Wasserschieber freilegen und sichern**
Vorhandene Wasserschieber inkl. Abdeckung freilegen
und mittels Betonrückenstütze C12/15 gegen
Beschädigungen sichern.
Abmessungen der Rückenstütze: 0,5 x 0,5 x 0,5 m
Aushubtiefe: bis 1,5 m
Bodenklasse: 3 bis 4
Menge: 2,000 St

**1.1.19 Lastverteilungsplatten Stahl**
Lieferung, Einbau und Vorhaltung von
Lastverteilungsplatten aus Stahl zur Verhinderung von
Bodenverdichtungen im Bereich von Baustraßen;
Schutz von Wurzeln im Kronentraufbereich des
geschützten Baumbestandes gem. DIN 18920.

Größe ca. 2500x2000x22 mm

Vorhaltedauer 6 Monate
Menge: 5,000 St

**1.1.20 Lastverteilungsplatten länger vorhalten**
Lastverteilungsplatten nach Ablauf der Grundvorhaltung
von 6 Monaten  länger vorhalten.

Abrechnung in Stück / 1 Woche
Menge: 5,000 StWo

**1.1.21 Behelfsbrücke Fußgänger liefern und vorhalten**
Behelfsbrücke für Fußgänger mit beidseitiger
Absturzsicherung nach Wahl des AN liefern, vorhalten
und nach Beendigung der Bauzeit wieder rückbauen.

Länge ca. 1,70 m
Breite ca. 1,0 m
Menge: 1,000 St

#### Titel 1.2 Rückbauarbeiten

**1.2.1 Pflasterbelag aufnehmen, säubern, transportieren u. lagern**
Pflasterbelag aufnehmen, säubern, laden,
transportieren und fachgerecht für späteren
Wiedereinbau auf Fläche des AG zwischenlagern. Die
Lagerfläche wird dem AN durch den AG zugewiesen.

Transportentfernung: bis 150 m
Art des Pflasters: Rechteck-Betonstein,  sowie
Sonderformate ca. (10/10 bzw. 8 /10/20 cm), u.ä.
Steinstärke: bis 10cm

Das Material ist getrennt vom Unterbau aufzunehmen. Die
Bettung ist aufzunehmen und auf der Baustelle zu
transportieren und zwischenzulagern.
Menge: 75,000 m2

**1.2.2 Pflasterbelag aufnehmen u. der Verwertung zuführen**
Pflasterbelag inklusive des Bettungsmaterials
aufnehmen u. der Verwertung zuführen,

Art des Pflasters: Klinker, Rechteck-Betonstein, SF-
Verbundstein, sowie Sonderformate ca. (15/15 bzw. 8 /
10/20 cm), u.ä.
Steinstärke: ca. 8 cm
Das Material ist getrennt vom Unterbau aufzunehmen und
der stofflichen Verwertung zu zuführen.
Ausführung in einzelnen Teil- und Kleinflächen.
Entsorgungsnachweis ist nicht erforderlich, die
Gebühren der Verwertung werden vom AN übernommen,
auf LKW des AN laden, transportieren zur
Verwertungsanlage.
Menge: 380,000 m2

**1.2.3 Schnittkanten (Asphalt) herstellen**
Schnittkanten als Diamantnaßschnitt herstellen,
Material: Beton-Asphaltdecken

Schnitttiefe: 8 bis 24 cm
Menge: 10,000 m

**1.2.4 Asphalttrag-/ Deckschicht (8 bis 12 cm) lösen**
Tragschicht aus bituminöser Asphalttrag- /
Deckschichten in Teilflächen lösen, zerkleinern und
abtransportieren.
Schichtdicke des Aufbruchs: ca. 8 bis 12 cm

Ausführung in zusammenhängender Zuwegung:
Breite der Flächen: ca. 4,0 bis 6,0 m
Längen: ca. 300 m

Das Material ist getrennt vom Unterbau aufzunehmen und
der stofflichen Verwertung zu zuführen.
Ein Entsorgungsnachweis ist erforderlich.
Alle Gebühren der Verwertung werden vom AN übernommen
und sind in die Einheitspreise einzukalkulieren.
Stoffe auf der Baustelle gelagert, auf LKW des AN
laden, transportieren zur Verwertungsanlage. Einschl.
Transport auf der Baustelle und ggf. zwischenlagern.
PAK <25 mg/kg (kein Teer/Pech)
Verwertungsklasse A
Abfallschlüssel 170302
Menge: 50,000 m2

**1.2.5 Asphalttrag-/Deckschicht (12 bis 24 cm) lösen**
Tragschicht aus bituminöser Asphalttrag- /
Deckschichten in Teilflächen lösen, zerkleinern und
abtransportieren.
Schichtdicke des Aufbruchs: ca. 8 bis 12 cm

Ausführung in zusammenhängender Zuwegung:
Breite der Flächen: ca. 2,0 bis 6,0 m
Längen: ca. 30 bis  300 m

Das Material ist getrennt vom Unterbau aufzunehmen und
der stofflichen Verwertung zu zuführen.
Ein Entsorgungsnachweis ist erforderlich.
Alle Gebühren der Verwertung werden vom AN übernommen
und sind in die Einheitspreise einzukalkulieren.
Stoffe auf der Baustelle gelagert, auf LKW des AN
laden, transportieren zur Verwertungsanlage. Einschl.
Transport auf der Baustelle und ggf. zwischenlagern.
PAK <25 mg/kg (kein Teer/Pech)
Verwertungsklasse A
Abfallschlüssel 170302
Menge: 75,000 m2

**1.2.6 Hochbordsteine aufnehmen u. der Verwertung zuführen**
Formteil aus Verkehrsflächen, Hochbordsteine aus Beton,
unbewehrt, einschl. der Betonrückenstütze und dem
Unterbau C 12/15 abbrechen und der Verwertung zuführen,
Abmessungen der Steine: 15 (18) / 30 / 100 cm
Die Materialien sind getrennt vom Unterbau aufzunehmen,
zu trennen und der stofflichen Verwertung zu zuführen.
Entsorgungsnachweis ist nicht erforderlich, die
Gebühren der Verwertung werden vom AN übernommen,
auf LKW des AN laden, transportieren zur
Verwertungsanlage.
Menge: 75,000 m

**1.2.7 Entwässerungsrinne, zweizeilig 16/16/14 aufnehmen und entsorgen**
Formteil aus Verkehrsflächen, Rinnensteine zweiizeilig,
unbewehrt, einschl. der Betonrückenstütze und dem
Betonfundament aufnehmen,
Abmessungen der Steine: 16 / 16 / 14 cm
Die Materialien sind getrennt vom Unterbau aufzunehmen,
zu trennen und der stofflichen Verwertung zu zuführen.
Entsorgungsnachweis ist nicht erforderlich, die
Gebühren der Verwertung werden vom AN übernommen,
auf LKW des AN laden, transportieren zur
Verwertungsanlage.
Menge: 75,000 m

**1.2.8 Entwässerungsrinne, einzeilig 16/16/14 aufnehmen und entsorgen**
Leistung wie vor, jedoch
Rinnenstein, einzeilig 16 / 16 / 14 cm
Menge: 25,000 m

**1.2.9 Schilder ausbauen und bauseits lagern**
Vorhandene Verkehrsschilder
Ø bis 60 cm an verzinktem Stahlpfosten;
Höhe bis 3,00m; einschl. Betonfundament ausbauen,
transportieren und bauseits lagern, ggf. umlagern.
Transportentfernung bis 200 m
Menge: 3,000 St

**1.2.10 Straßenabläufe (50/50 bzw. 30/50 cm) abbrechen**
Straßenabläufe freilegen, aufnehmen und der stofflichen
Verwertung zuführen. Die Rohranschlüsse sind
fachgerecht zu verschließen.
Schächte bestehend aus:
Bodenteil, Schachtringen und Schachtabdeckungen aus
Gusseisen (Klasse C),
Abmessungen der Abdeckung: 30/50 oder 50/50 cm
Einschl. Abbruch der Betonfundamente,
Die Materialien sind zu trennen und der stofflichen
Verwertung zu zuführen.
Entsorgungsnachweis ist nicht erforderlich, die
Gebühren der
Verwertung werden vom AN übernommen,
auf LKW des AN laden, transportieren zur
Verwertungsanlage.
Der Erdaushub ist seitlich zu lagern und nach dem
Ausbau der Abläufe lagenweise wiedereinzubauen und zu
verdichten. Verdichtungsgrad DPr 103 %.
Art der Leitungen: KG-Rohr, bis DN 150
Förderweg über 50 bis 100 m.
Bodenklasse 4 bis 5
Menge: 3,000 Stck

**1.2.11 Tiefbordsteine aufnehmen u. der Verwertung zuführen**
Formteil aus Verkehrsflächen, Betonkantensteine,
unbewehrt, einschl. der Betonrückenstütze C 12/15
aufnehmen,
Abmessungen der Steine: 8 (10) / 30 / 100 cm
Die Materialien sind getrennt vom Unterbau aufzunehmen,
zu trennen und der stofflichen Verwertung zu zuführen.
Entsorgungsnachweis ist nicht erforderlich, die
Gebühren der Verwertung werden vom AN übernommen,
auf LKW des AN laden, transportieren zur
Verwertungsanlage.
Menge: 85,000 m

**1.2.12 Betonfundamente unbewehrt abbrechen**
Betonfundamente C15 / 20 unbewehrt, Streifen- und
Einzelfundamente freilegen, zerkleinern, aufnehmen,
fördern und fachgerecht entsorgen.

Zerkleinerungsgrad: mind.  30 bis 50 cm:
Abmessungen der Fundamente: ca.0,35 x 0,35 x 0,60 bis
0,6 x 0,6 x 2,00 m
Fundamentlöcher mit anstehenden Boden BK 3 u. 4
lagenweise verfüllen und verdichten, DPr 0,95.
Menge: 15,000 m3

**1.2.13 Betonfundamente bewehrt abbrechen**
Betonfundamente C15/20 bis C 25/35 bewehrt, Streifen-
und Einzelfundamente, sowie Fundamentplatten freilegen,
zerkleinern, aufnehmen,
fördern und als Miete auf der Baustelle zwischenlagern,
Förderweg über 50 bis 250 m,
Zerkleinerungsgrad: mind. 30 bis 50 cm:
Abmessungen der Fundamente: ca.0,35 x 0,35 x 0,60 bis
0,6 x 0,6 x 2,00 m
Fundamentlöcher mit anstehenden Boden BK 3 u. 4
lagenweise verfüllen und verdichten, DPr 0,95.
Menge: 3,000 m3

**1.2.14 Leitung verschließen bis DN 150**
Bestehende Abwasserleitung dauerhaft verschließen.
Dimensionierung der Leitung: bis DN 150
Material: KG

Verschluss mittels Verschlussstopfen und außenliegender
Betonplombe.
Menge: 2,000 St

**1.2.15 Leitung verschließen bis DN 400**
Bestehende Abwasserleitung dauerhaft verschließen.
Dimensionierung der Leitung: bis DN 400
Material: Beton

Verschluss mittels Verschlussstopfen und außenliegender
Betonplombe.
Menge: 2,000 St

**1.2.16 Verfüllbaustoff Kanalverfüllung liefern u. einbauen**
Verfüllbaustoff Kanalverfüllung C-/- für
Kanal- und Schachtbauwerkverfüllung liefern und
einbauen,
Konsistenz F6, pumpfähig.
Füllboden, als Flüssigboden, für Kanäle und
Schachtbauwerk, mit Fahrmischer, liefern, in
entsprechender Konsistenz (kp oder kf) zum Einbauort
transportieren, mit geeigneten Anbauteilen, sachgemäß
einbringen, einschließlich Sicherungsmaßnahmen gegen
Auftrieb, Abbindung bzw.
Wiederverfestigung des verflüssigten Bodens nach ca. 4
bis 8 Stunden für Begehbarkeit ist zu gewährleisten,
endverfestigter Flüssigboden muss in Lösbarkeit
Gewinnungsklassen 3-5 nach DIN 18300 entsprechen,
eingebauter Flüssigboden muss nach Abbindung Festigkeit
von 0,2 bis 0,7 N/mm2 aufweisen.Mengenermittlung Aufmaß
in Verbindung mit Lieferschein.
Der Nachweis zur Eignung für den Einsatz im
Wasserschutzgebiet ist auf Nachfrage zu führen.
Menge: 3,000 m3

#### Titel 1.3 Vegetationstechnische Sicherungsarbeiten

**1.3.1 Baumschutzzaun herstellen u. vorhalten**
Baumschutzzaun gem. DIN 18920 liefern, höhengerecht
einbauen,
vorhalten und nach Beendigung der Baumaßnahme wieder
abbauen und abtransportieren.
Art des Zaunes:  Metallgitterzaun
Zaunoberkante über Oberfläche Gelände: 2 m
Standzeit des Zaunes: 8 Monate
Ortsfeste Standsicherung des Zaunes durch den Einbau
von 0,5 m tiefen Erdanker aus Stahl und Verklammerung
der einzelnen Zaunelemente untereinander;
Einschl. erforderl. Höhenanpassung.
Menge: 55,000 m

**1.3.2 Stammschutz herstellen**
Holzbohlenummantelung für Hochstämme nach  DIN 18920
liefern, einbauen und nach der Beendigung der
Baumaßnahme wieder abbauen und abtransportieren,
Art der Bäume: Ein- und mehrstämmige Solitärhochstämme
und Stammbüsche.
Stammdurchmesser: 30 bis 70 cm
Höhe des Baumschutzes: bis 3,50 m über GOF,
Material: 3 bis 4 cm starke unbehandelte Holzbohlen
Herstellung eines Polsters zwischen Stamm und
Holzschalung aus elastischem Material.
Befestigung der Bohlen mit Drahtseilen und
Seilspannern, Befestigung ohne Beschädigung der Bäume.
Ansetzen der Bohlen oberhalb des Wurzelanlaufs.
Menge: 5,000 Stck

**1.3.3 Schutz der Wurzelanläufe**
Baumschutz/Wurzelschutz
Schutz der Wurzelanläufe
durch Brettermantel einschl. Polsterung
gegen den Baum,
Stammdurchmesser bis 70 cm,
Mindestabstand vom Stamm 50 cm,
Mindesthöhe 3,00 m,
Mindestdicke der Bretter 18 mm.
Herstellung eines Polsters aus elastischem Material.
Befestigung der Bohlen mit Drahtseilen und
Seilspannern, Befestigung ohne Beschädigung der Bäume.
Menge: 5,000 Stck

**1.3.4 Wurzelrückschnitt**
Wurzelrückschnitt in vorhandenem Arbeitsgraben
durchführen, Schnittstellen sind mit einem scharfen
Messer nachzuschneiden, Schnittstellen sind vollflächig
mit einem elastischen Wundverschlußmittel zu
verstreichen.
Anfallendes Material (Wurzelwerk) ist zu sammeln, zu
transportieren und auf der Baustelle zwischenzulagern.
Menge: 10,000 m2

**1.3.5 Substrat liefern u. einbauen**
Substrat zur Verfüllung des Wurzelvorhanges liefern und
einbauen.
Einbauhöhe (gesamt): bis 1,25 m
Einbaubreite: 0,3 bis 0,5 m

Material für die unteren 0,50 m:
Gemisch aus:
2/3-Anteil vorhandener Unterboden,
1/3-Anteil Sand 0/2 mm,
2,5 kg/cbm Alginure-Bodengranulat

Material für die oberen 50 cm:
Gemisch aus:
2/3-Anteil vorhandener Oberboden,
1/3-Anteil Reifkompost,
2,5 kg/cbm Alginure-Bodengranulat,
das Substrat muß gut vermischt und ohne Verdichtung
eingefüllt werden,
Menge: 5,000 m3

#### Titel 1.4 Fäll- und Rodungsarbeiten

**1.4.1 Wurzelstock roden; Durchmesser 25 - 65 cm**
Wurzelstock roden, Ausführung maschinell, beim Roden
ist Sprengen verboten, Durchmesser der Schnittfläche:
über 25 bis 65 cm.
Wurzelwerk, Stammholz und Schlagabraum laden und der
stofflichen Verwertung zuführen.
Ein Entsorgungsnachweis ist nicht erforderlich.
Stoffe auf Lkw des AN laden, transportieren zur
Verwertungsanlage und entsorgen. Wurzelstocklöcher sind
mit anstehenden Boden der Bodenklasse 3 u. 4 lagenweise
verfüllen und verdichten, DPr 95 %.

Alle Gebühren der Verwertung werden vom AN
übernommenund sind in die Einheitspreise
einzukalkulieren.
Menge: 5,000 St

**1.4.2 Strauchwerk roden (Höhe 3,0 bis 7,0 m)**
Art des Strauchwerks: Versch. Solitär- und
Heckenpflanzen, wie Holunder, Schlehen, u.ä.
Höhe: ca. 3,00 bis 7,0 m
Schlagabraum häckseln und seitlich lagern, Stammholz in
Stücke von 1 m Länge aufarbeiten und außerhalb des
Baugeländes lagern, anfallende
Stoffe laden, fördern und lagern, Förderweg bis 250 m.
Wurzelstocklöcher mit anstehenden Boden BK 3 u. 4
lagenweise verfüllen und verdichten, DPr 0,95.

Die Materialien sind als Bestandteil der Position
aufzunehmen, ggf. zu trennen und der stofflichen
Verwertung zuzuführen. Auf Fahrzeug des AN laden,
transportieren zur Verwertungsanlage.
Entsorgungsnachweis ist nicht erforderlich, die
Gebühren der Verwertung werden vom AN übernommen.
Menge: 15,000 m2

**1.4.3 Strauchwerk roden (Höhe 1,5 bis 3,0 m)**
Leistung wie vor, jedoch

Art des Strauchwerks: Versch. bodendeckende Gehölze u.
Kleinsträucher, u.ä.
Höhe: ca. 1,5 bis 3,0 m
Menge: 35,000 m2

**1.4.4 Strauchwerk roden (Höhe: bis 1,5 m)**
Leistung wie vor, jedoch
Art des Strauchwerks: Bodendeckende Gehölze und
Kleinsträucher, u.ä.
Höhe: bis ca. 1,5 m
Menge: 50,000 m2

#### Titel 1.5 Erdarbeiten Verkehrs- und Vegetationsflächen

**1.5.1 Oberboden lösen, fördern, auf Miete setzen**
Boden DIN 18300 für Geländeplanum und für
befestigte Flächen, gemäß DIN 18915 abtragen
Aushub laden, fördern und im Bereich der Baustelle in
regelmäßig geformte Mieten aufsetzen.
Abtragsstärke: über 5 bis 30 cm.

Material: Oberboden schwachtonig, sandiger Schluff

Förderweg: bis 200 m
Höhe der Miete:  bis 2,00 m
Böschungsneigung der Miete: 1: 1,5

Abrechnung nach Abtragsprofilen.

Vorhandene Wurzelreste aufnehmen, laden und
einer Verwertung nach Wahl des AN zuführen.
Menge: 65,000 m3

**1.5.2 Boden lösen, fördern u. lagern (BK 3/4)**
Boden für Verkehrs- und Vegetationsflächen lagenweise
lösen, fördern und im Baustellenbereich lagern.
Der Erdaushub erfolgt im Nahbereich des Neubaus in
denen verschiedene Rohrleitungen, Kabel und
Schachtbauwerke installiert sind.
Die Aushubarbeiten haben lagenweise und abschnittsweise
zu erfolgen.
Der Erdaushub hat rückschreitend zu erfolge.

Bodenklasse 3 und 4

Arbeitsunterbrechungen durch Abstimmungen mit anderen
Gewerken sind einzukalkulieren!

Abtragtiefe bis 1,0 m,
Förderweg bis 250 m

Mengenermittlung nach Aufmaß an Abtragsprofilen.
Menge: 215,000 m3

**1.5.3 Boden lösen, fördern und einbauen (Bk 3/4)**
Boden im Bereich der Pflaster- und Vegetationsflächen
profilgerecht lösen, fördern und im Bereich der
Baustelle lagenweise wieder einbauen und verdichten.
Bodenklasse 3 und 4
Mengenermittlung nach Aufmaß an Auf-/Abtragsprofilen

Abtragtiefe bis 1,0 m,
Förderweg bis 200 m,

Mengenermittlung nach Aufmaß an Abtragsprofilen
in Verbindung mit Auftragsprofilen
Menge: 110,000 m3

**1.5.4 Schotter lösen, fördern u. lagern Aushubtiefe bis 0,50 m**
Schotter der Baustelleneinrichtungsfläche für Pflaster-
und Vegetationsflächen lagenweise lösen, fördern und im
Baustellenbereich lagern.

Die Aushubarbeiten haben lagenweise und abschnittsweise
zu erfolgen.
Der Erdaushub hat rückschreitend zu erfolgen,

Art des Materials: Hartsteinschotter/ RC Material 0/32
- 0/45

Abtragtiefe bis 0,50 m.
Förderweg bis 250 m

Mengenermittlung nach Aufmaß an Abtragsprofilen.
Menge: 165,000 m3

**1.5.5 Füllsand / Natursand 0/2 liefern, lagenweise einbauen u. verdichten**
Füllsand / Natursand, frostsicher, steinfrei, liefern
und im Bereich der Wege- und Vegetationsflächen,
profilgerecht einbauen und  lagenweise verdichten,
Körnung 0 / 2
Feinkornanteil (< 0,063 mm)  < 5 %

Einbauhöhe:  0,30 bis 1,50  m
Verformungsmodul mind. EV2 45 MPa,
Verdichtungsgrad mind. DPr 0,95,
Bodenklasse 3 u. 4 DIN 18300

Abrechnung nach Auftragsprofilen in Verbindung mit
Lieferscheinen!
Menge: 300,000 m3

**1.5.6 Planum für Verkehrsflächen**
Planum entsprechend den zukünftigen Ausbauhöhen im
Massenausgleich im Bereich der Verkehrsflächen
herstellen und verdichten.

Abweichungen von den Sollhöhen: +/- 2 cm
Verdichtungsgrad: DPr. 103 %,
Verformungsmodul auf der Oberfläche mind. 45MPa
Auf- / Abtragstiefe:  5 bis 20 cm
Ausführung auf verschiedenen Teilflächen mit begrenztem
Bewegungsraum
Menge: 3800,000 m2

**1.5.7 Planum für Vegetationsflächen**
Planum entsprechend den zukünftigen Ausbauhöhen im
Massenausgleich im Bereich der Vegetationsflächen
herstellen und verdichten.

Abweichungen von den Sollhöhen: +/- 2 cm
Verdichtungsgrad: DPr. 103 %,
Verformungsmodul auf der Oberfläche mind. 45MPa
Auf- / Abtragstiefe:  5 bis 20 cm
Ausführung auf verschiedenen Teilflächen mit begrenztem
Bewegungsraum
Menge: 8800,000 m2

**1.5.8 Zulage: Planum für Vegetationsflächen Böschungen u. Kleinflächen**
Planum entsprechend den zukünftigen Ausbauhöhen im
Massenausgleich im Bereich der Vegetationsflächen
herstellen und verdichten.

Abweichungen von den Sollhöhen: +/- 2 cm
Verdichtungsgrad: DPr. 103 %,
Verformungsmodul auf der Oberfläche mind. 45MPa
Auf- / Abtragstiefe:  5 bis 20 cm
Ausführung auf verschiedenen Teilflächen mit begrenztem
Bewegungsraum
Menge: 1500,000 m2

**1.5.9 Tragfähigkeitsmessungen: EV2 > 45 MPa / 120 MPa**
Statischer Lastplattendruckversuch,
Tragfähigkeitsmessungen gemäß DIN 18134,
auf bauseits vorhandenem Rohplanum.
Lastplattendruckversuche als Kontrollprüfung des AG von
einer anerkannten Materialprüfstelle auf besondere
Anweisung durchführen lassen und protokollieren.
Einschl. der Gestellung der erforderlichen Materialien
und Geräte.

EV2-Wert auf dem Planum: > 45 MPa bis 120 MPa

Mit dieser Position werden nicht die Leistungen der
Eigenüberwachung abgegolten.
Menge: 10,000 St

**1.5.10 Trennschicht, Drainage, PE, genoppt**
Noppenbahn als Trennschicht  an aufgehenden
Gebäudewänden (WDVS-Systeme, o.ä.) mit der
Bodenanfüllung einbauen.
Material:  Polyethylenfolie (PE), genoppt,
Noppenhöhe 7 mm,
Noppenbahnen lose verlegt.
Mit Nahtüberdeckungen mind. 35 cm.
Nahtüberdeckungen werden nicht gesondert vergütet.

Einbauhöhen 0,50 m bis 2,00 m.
Menge: 150,000 m2

**1.5.11 Trennschicht, Drainage, PE, genoppt Vlieskaschiert**
Noppenbahn vlieskaschiert als Trennschicht an
aufgehendem
Mauerwerk mit der Bodenanfüllung einbauen.
Material:  Polyethylenfolie (PE), genoppt,
vlieskaschiert
Noppenhöhe 7 mm,
Noppenbahnen lose verlegt.
Mit Nahtüberdeckungen mind. 35 cm.
Nahtüberdeckungen werden nicht gesondert vergütet.

Einbauhöhen 0,50 m bis 2,00 m.
Menge: 150,000 m2

#### Titel 1.6 Erdarbeiten Schmutz- und Regenwasser

*Hinweis*
Verweis Geotechnischer Bericht
Geotechnischer Bericht: siehe Vorbemerkungen

**1.6.1 Boden lösen, fördern u. lagern (BK 3/4), Aushubtiefe bis 1,75 m**
Boden für Leitungsgräben und Schächte lagenweise lösen,
fördern und im Baustellenbereich lagern,
Der Erdaushub erfolgt im Nahbereich des Neubaus in
denen verschiedene Rohrleitungen, Kabel und
Schachtbauwerke installiert sind.
Die Aushubarbeiten haben lagenweise und abschnittsweise
zu erfolgen.
Der Erdaushub hat rückschreitend zu erfolgen,
Baugrubenbreiten nach DIN EN 1610 ausheben.
Die Grabensohle profilgemäß und nach DIN EN 1610
abgleichen.

Bodenklasse 3 und 4

Arbeitsunterbrechungen durch Abstimmungen mit anderen
Gewerken sind einzukalkulieren!

Abtragtiefe bis 1,75 m.

Förderweg bis 250 m

Mengenermittlung nach Aufmaß an Abtragsprofilen.
Menge: 285,000 m3

**1.6.2 Boden lösen, fördern u. lagern (BK 3/4), Aushubtiefe bis 3,00 m**
Boden für Leitungsgräben und Schächte lagenweise lösen,
fördern und im Baustellenbereich lagern,
Der Erdaushub erfolgt im Nahbereich des Neubaus in
denen verschiedene Rohrleitungen, Kabel und
Schachtbauwerke installiert sind.
Die Aushubarbeiten haben lagenweise und abschnittsweise
zu erfolgen.
Der Erdaushub hat rückschreitend zu erfolgen,
Baugrubenbreiten nach DIN EN 1610 ausheben.
Die Grabensohle profilgemäß und nach DIN EN 1610
abgleichen.

Bodenklasse 3 und 4

Arbeitsunterbrechungen durch Abstimmungen mit anderen
Gewerken sind einzukalkulieren!

Abtragtiefe >1,75 bis 3,00 m.

Förderweg bis 250 m

Mengenermittlung nach Aufmaß an Abtragsprofilen.
Menge: 95,000 m3

**1.6.3 Boden transportieren u. einbauen**
Boden auf Miete gelagert, fördern und profilgerecht
wieder einbauen, lagenweise verdichten,
Förderweg bis 200 m,
Einbauhöhe bis 2,5 m
Verformungsmodul mind. EV2 45 MPa,
Verdichtungsgrad mind. DPr 0,95,
Material: Boden Homogenbereich HB B, Füllsand
Anthropogene Auffüllungen
Gemische aus überwiegend Fein- und Mittelsand, i.d.R.
schwach schluffig bis schluffig und mit stark
variierendem Kies-/Steinanteil (Bauschutt,
Natursteinbruch, Schlacke, Ziegelbruch) und teilweise
schwach humos.
Bodenklasse nach DIN 18300: 3-4

Mengenermittlung nach Aufmaß an Auftragprofilen
Menge: 65,000 m3

**1.6.4 Schotter lösen, fördern u. lagern Aushubtiefe bis 0,50 m**
Schotter für Leitungsgräben und Schächte lagenweise
lösen,
fördern und im Baustellenbereich lagern.

Die Aushubarbeiten haben lagenweise und abschnittsweise
zu erfolgen.
Der Erdaushub hat rückschreitend zu erfolgen,
Baugrubenbreiten nach DIN EN 1610 ausheben.
Die Grabensohle profilgemäß und nach DIN EN 1610
abgleichen.

Art des Materials: Hartsteinschotter/ RC Material 0/32
- 0/45

Abtragtiefe bis 0,50 m.

Förderweg bis 250 m

Mengenermittlung nach Aufmaß an Abtragsprofilen.
Menge: 45,000 m3

**1.6.5 Füllsand für Leitungsgräben (Tiefe bis 2,50 m) liefern**
Schadstofffreien, frostsicheren, steinfreien und
verdichtungsfähigen Füllsand liefern und bei Bedarf als
Austauschboden zur Wiederfüllung von Leitungsgräben und
Schachtbaugruben zur Einbaustelle transportieren.

Verfüllmaterial gemäß DIN EN 1610,

Verdichtbarkeitsklasse V1 nach DWA-A 139 und ZTV A-StB,

Zuordnungsstufe gem. EBV: BM-0
Zuordnungsstufe gem. LAGA: Z 0

Körnung: 0/2

Lieferung nur nach vorheriger Freigabe durch die BÜ,
in Bereichen, in denen der Grabenaushub nicht zur
Wiederverfüllung geeignet ist.

Abrechnung nach Original-Wiegekarte.
Menge: 250,000 m3

**1.6.6 Füllsand / Natursand 0/2 lagenweise einbauen u. verdichten**
Füllsand / Natursand, frostsicher, steinfrei, fördern
im Bereich der Rohrgräben und Schachtbauwerke,
profilgerecht einbauen und  lagenweise verdichten,
Körnung 0/2
Feinkornanteil (< 0,063 mm)  < 5 %

Einbauhöhe:  0,30 bis 1,50  m
Verformungsmodul mind. EV2 45 MPa,
Verdichtungsgrad mind. DPr 0,95,
Bodenklasse 3 u. 4 DIN 18300

Abrechnung nach Auftragsprofilen in Verbindung mit
Lieferscheinen!
Menge: 250,000 m3

#### Titel 1.7 Bodenentsorgung

*Hinweis*
Verweis Geotechnischer Bericht
Geotechnischer Bericht: siehe Vorbemerkungen

**1.7.1 Deklarationsanalyse Ersatzbaustoffverordnung / LAGA**
Deklarationsanalyse gemäß EBV Tabelle 1 bis 4,
Deklarationsanalyse gemäß LAGA
Einschl. An- und Abfahrt mit Probeentnahme.
Menge: 5,000 St

**1.7.2 Deklarationsanalyse gem. Bodenschutzverordnung**
Deklarationsanalyse gemäß Bodenschutzverordnung,
Einschl. An- und Abfahrt mit Probeentnahme.
Menge: 5,000 St

**1.7.3 Boden und Steine bis BM-F0 und F0* der Verwertung zuführen**
Boden mit Steinen, Bodenklasse 3/4 DIN 18300,
Boden und Steine  (BM-F0 und BM-F0*), der stofflichen
Verwertung zuführen.
Art der Beimischung: Ziegel-, Beton- und Natursteinreste Anteil der Steinbeimischung: ca. 10 bis 25 Vol. %
Ein Entsorgungsnachweis ist erforderlich.
Alle Gebühren der Verwertung werden vom AN übernommen
und sind in die Einheitspreise einzukalkulieren.
Stoffe auf der Baustelle gelagert, auf LKW des AN
laden, transportieren zur Verwertungsanlage und
entsorgen.
Abgerechnung erfolgt nach Wiegekarte.
Menge: 2500,000 to

**1.7.4 Abfuhr Aushub BM-F1 - ZULAGE**
Zulage zur Abfuhr und Verwertung für Aushub BM-F1
nach Verordnung über Anforderungen an den Einbau von
mineralischen Ersatzbaustoffen in technische Bauwerke
(Ersatzbaustoffverordnung - ErsatzbaustoffV)

Abgerechnet wird  durch Original-Wiegescheine des
Abbruchguts.
Menge: 300,000 to

**1.7.5 Abfuhr Aushub BM-F2 - ZULAGE**
Zulage zur Abfuhr und Verwertung für Aushub BM-F2
nach Verordnung über Anforderungen an den Einbau von
mineralischen Ersatzbaustoffen in technische Bauwerke
(Ersatzbaustoffverordnung - ErsatzbaustoffV)

Abgerechnet wird  durch Original-Wiegescheine des
Abbruchguts.
Menge: 500,000 to

**1.7.6 Abfuhr Aushub BM-F3 - ZULAGE**
Zulage zur Abfuhr und Verwertung für Aushub BM-F3
nach Verordnung über Anforderungen an den Einbau von
mineralischen Ersatzbaustoffen in technische Bauwerke
(Ersatzbaustoffverordnung - ErsatzbaustoffV)

Abgerechnet wird  durch Original-Wiegescheine des
Abbruchguts.
Menge: 625,000 to

#### Titel 1.8 Frostschutz- und Tragschichten

**1.8.1 Vorhandene Frostschutzschicht säubern**
Vorhandene ungebundene Frostschutzschicht für Straßen
ung Wege durch Abtrag säubern,
Art der Verunreinigungen: Erdstoffe, Baustoffreste,
organische Bestandteile
Material: Hartsteinschotter, Mineralgemisch (0/32 oder
0/45)

Verunreinigte Schichten abtragen, fördern und auf der
Baustelle in geordneten Mieten zwischenlagern.

Förderweg bis 250 m,

Abtragsstärke: ca. 5 bis 10 cm
Menge: 1850,000 m2

**1.8.2 Vorh. BE/Baustrasse (FSS/STS) lösen u. lagern**
Im Baufeld vorhandene Baustrasse/BE/Lagerplätze des
Hochbaus mit Tragschicht aus Hartstein- und / oder
Recyclingbaustoffen in Teilflächen lösen, auf der
Baustelle transportieren und lagern.
Transportentferung: 250 m

Rückbau in Teilflächen:
Größen der Einzelflächen:  20m² bis 250m²
Schichtdicke der Baustrasse:  5 bis 30 cm
Breite der Baustrasse:  ca. 4 bis 5 m
Menge: 250,000 m3

**1.8.3 Vorh. BE/Baustrasse (FSS/STS) lösen, transp. u. wiedereinbauen**
Leistung wie vor, jedoch
Material lösen, auf der Baustelle transportieren,
lagenweise wiedereinbauen und verdichten,

Rückbau in Teilflächen:
Größen der Einzelflächen:  20m² bis 250m²
Schichtdicke der Baustrasse:  10 bis 30 cm
Breite der Baustrasse:  ca. 4 bis 5 m

Verformungsmodul EV2 mind. 100 MPa,
Schichtdicke: 5 bis 30 cm.
zulässige Abweichung in der Ebenheit,
gemessen auf 4-Meter Messstrecke + / - 2 cm.
Menge: 560,000 m3

**1.8.4 Frostschutzschicht für Verkehrflächen, vorh. Mat. einbauen**
Frostschutzschicht aus gelagertem Material der
Baustraßen und / oder angeliefertes Material auf der
Bautelle
transportieren und lagenweise wiedereinbauen und
verdichten.

Verformungsmodul EV2 mind. 100 MPa,
Schichtdicke: 20 cm.
zulässige Abweichung in der Ebenheit,
gemessen auf 4-Meter Messstrecke + / - 2 cm.

Transportentfernung bis 200 m
Menge: 350,000 m3
Zuordnung: 531

**1.8.5 Frostschutzschicht f. Wege u. Plätze liefern u. einb., D= 30 cm**
Frostschutzschicht liefern und einbauen

Material:  gebrochenes natürliches Hartgestein
nach ZTVT-StB; DIN 18315
Zuordnungsstufe gem. LAGA Z 0
Körnung: 0/32

Frostwiderstand gemäß TL Gestein-StB: F1 o. F4,
Feinkornanteil (< 0,063 mm) d. Lieferkörnung: < 5 %,
Verformungsmodul EV2: mind. 120 MN/m2
Wasserdurchlässigkeit:  mind. 360 l/m2/h

Schichtdicke 30 cm.
zulässige Abweichung in der Ebenheit,
gemessen auf 4-Meter Messstrecke +-
3 cm.
Die Einbaudicke wird entsprechend
TP D-StB 89 durch Nivellement bestimmt.

Breite der Wege: ca. 2,0 m - 16,00 m
Menge: 1550,000 m2

**1.8.6 Frostschutzschicht f. Wege u. Plätze liefern u. einb., D= 25 cm**
Frostschutzschicht liefern und einbauen

Material:  gebrochenes natürliches Hartgestein
nach ZTVT-StB; DIN 18315
Zuordnungsstufe gem. LAGA Z 0
Körnung: 0/32

Frostwiderstand gemäß TL Gestein-StB: F1 o. F4,
Feinkornanteil (< 0,063 mm) d. Lieferkörnung: < 5 %,
Verformungsmodul EV2: mind. 120 MN/m2
Wasserdurchlässigkeit:  mind. 360 l/m2/h

Schichtdicke 25 cm.
zulässige Abweichung in der Ebenheit,
gemessen auf 4-Meter Messstrecke +-
3 cm.
Die Einbaudicke wird entsprechend
TP D-StB 89 durch Nivellement bestimmt.

Breite der Wege: ca. 2,0 m - 16,00 m
Menge: 1250,000 m2

**1.8.7 Schottertragschicht für Verkehrflächen, vorh. Mat. einbauen**
Frostschutzschicht aus gelagertem Material der
Baustraßen und / oder angeliefertes Material auf der
Bautelle
transportieren und lagenweise wiedereinbauen und
verdichten.

Verformungsmodul EV2 mind. 100 MPa,
Schichtdicke: 20 cm.
zulässige Abweichung in der Ebenheit,
gemessen auf 4-Meter Messstrecke + / - 2 cm.

Transportentfernung bis 200 m
Menge: 45,000 m3
Zuordnung: 531

**1.8.8 Ungeb. STS herstellen Bk 1,0; gebroch. Min. 0/32, D= 20 cm**
Ungebundene Tragschicht herstellen
für Straßen und Wege

Belastungsklasse bis 1,0

Material:  gebrochenes natürliches Hartgestein
nach ZTVT-StB; DIN 18315
Zuordnungsstufe gem. LAGA Z 0
Körnung: 0/32

Verformungsmodul EV2 mind. 120 MPa,
Verhältnis EV1 / EV2 < 2,2

Schichtdicke 20 cm.
zulässige Abweichung in der Ebenheit
gemessen auf eine 4-Meter Messstrecke
 + - 2 cm.
Die Einbaudicke wird entsprechend
TP D-StB 89 durch Nivellement bestimmt.
Menge: 2200,000 m2

**1.8.9 Ungeb. STS herstellen Bk 0,3; gebroch. Min. 0/32, D= 15 cm**
Ungebundene Tragschicht herstellen
für Fusswege.

Belastungsklasse bis 0,3

Material:  gebrochenes natürliches Hartgestein
nach ZTVT-StB; DIN 18315
Zuordnungsstufe gem. LAGA Z 0
Körnung: 0/32

Verformungsmodul EV2 mind. 120 MPa,
Verhältnis EV1 / EV2 < 2,5

Schichtdicke 15 cm.
zulässige Abweichung in der Ebenheit
gemessen auf eine 4-Meter Messstrecke
 + - 2 cm.
Die Einbaudicke wird entsprechend
TP D-StB 89 durch Nivellement bestimmt.
Menge: 1250,000 m2

**1.8.10 Drän- /Tragschicht NFW aus Lavagestein 0/32 (20 cm)**
Material für Trag-/Dänschicht liefern, homogen mischen
und im Bereich der Rasenflächen höhengerecht einbauen.
Material bestehend aus

-  Lavagestein 0/32 mm 70 %
-  Oberboden für Vegetationsflächen 30 %
  Humusanteil im Oberboden 4 bis 6 %

und im Bereich der Schotterrasenflächen fachgerecht
einbauen und verdichten. Eine Entmischung beim Einbau
ist zwingend zu verhindern.

Die Trag-/Dränschicht ist höhen- und profilgerecht mit
einer Genauigkeit von +- 2cm/4m Meßstrecke
herzustellen.

Einbaustärke: 20 cm im verdichteten Zustand
Verdichtungsgrad: DPr. 103 %
Menge: 450,000 m2
Zuordnung: 532

**1.8.11 Zweiaxiales Geogitter, liefern und einbauen**
Zweiaxiales Geogitter, liefern und auf Planum
Wegeaufbauten der Bereiche Bodenaustausch einbauen.

Geogitter mit folgenden Eigenschaften:
- gestrecktes Geogitter aus Kunststoffbahnen,
hergestellt gem. "Merkblatt über die Anwendung von
Geokunststoffen im Erdbau des Straßenbaus - M GeoK E
Ausgabe 2005",
- hohe Rauhigkeit durch rechteckige Stege u. Knoten mit
einer Wirkungshöhe von 4,1 mm
- Knotenfestigkeit 30 kN/m längs u. quer gem. GRI
Testmethode GG 2 Rev. 2005
- Umweltunbedenklichkeit nach BBodSchV,
- Witterungsbeständigkeit: >=  80% Restfestigkeit,
- Hohe Robustheit gegen Einbaubeschädigungen,
- Konstruktionsdehnung 0%,
- Gitteröffnung 39 x 39 mm

Es sind CE-Begleitdokumente gem. der für die Anwendung
relevanten DIN EN 13249 ff vorzulegen.
Sofern Überlappungen notwendig sind, ist die
vollständige Kraftübertragung nachzuweisen.
Verlegung gem. Merkblatt M GeoK E u. den
Verlegehinweisen des Herstellers.
Abgerechnet wird die tatsächlich abgedeckte Fläche;
Überlappungsverluste sind einzurechnen.

Auf besondere Anweisung der AG/BL.
Menge: 550,000 m2

**1.8.12 Tragfähigkeitsmessungen: EV2 > 45 MPa**
Statischer Lastplattendruckversuch,
Tragfähigkeitsmessungen gemäß DIN 18134,
auf bauseits vorhandenem Rohplanum.
Lastplattendruckversuche als Kontrollprüfung des AG von
einer anerkannten Materialprüfstelle auf besondere
Anweisung durchführen lassen und protokollieren.
Einschl. der Gestellung der erforderlichen Materialien
und Geräte.

EV2-Wert auf dem Planum: > 45 MPa

Mit dieser Position werden nicht die Leistungen der
Eigenüberwachung abgegolten.
Menge: 10,000 St

**1.8.13 Tragfähigkeitsmessungen: EV2 > 80 bis 150 MPa**
Leistung wie vor, jedoch
Tragfähigkeitsmessung auf Schotterplanum
EV2-Wert auf der Frostschutzschicht: > 80 bis > 150
MPa
Menge: 10,000 St

#### Titel 1.9 Sonstige Leistungen Erdbau

**1.9.1 Schacht freilegen, sichern**
Sichern vorhandener Schachtbauwerke und
Schachtabdeckungen gegen Verschieben, Befahrung,
Beschädigung und Fremdstoffeintrag.
Bearbeitungsfläche: 2,0 x 2,0 m
1.Einbau einer Schottertragschicht Stärke: 0,30 m
2. Einbau einer Verschiebesicherung aus Beton C12/15
Schichtstärke 16 cm
Der Handarbeitszuschlag zum Freilegen der Schächte und
für den Abbruch der angrenzenden Beläge und Schichten
um die Schachtbauwerke ist in die Position
einzurechnen.
Menge: 3,000 St

**1.9.2 Verbau nach Wahl AN Graben, Schachtbaugrube (T bis 3,00 m)**
Verbau für Gräben und Schachtbaugruben,
nach Wahl des AN.
Verbautiefe über 1,25 bis 3,00 m,

Bodenklasse 1 und 3, Verbau vorhalten und
wieder beseitigen,
Abrechnung nach Ansichtsfläche des Verbaus

Vorhaltedauer 3 bis 5 Wochen.
Menge: 150,000 m2

**1.9.3 Wasserhaltung offen für Baugruben**
Offene Wasserhaltung nach DIN 18305.
Ableiten von Dränwasser der Rohrleitungsgräben und
Schächte während der Bauzeit.
Oberflächenwasser ist mit aufzunehmen.
Die Förderung von Bodenteilchen muss vermieden werden.
Einrichten einer Pumpstation mit Tauchpumpen für
Dränwasser. Herstellung des Pumpensumpfes, Anschluss
der Dränagen, einschl. aller Erd- und Nebenarbeiten und
Ausbau der Anlage nach Bauende.
Das Umsetzen der Anlage nach baulichen Erfordernissen
ist enthalten.
Das geförderte Wasser ist über geschlossene fliegende
Leitungen vorrangig in geeigneten Bereichen zu
versickern oder der Vorflut zuzuleiten.
Wartung, Überwachung und Betrieben der gesamten Anlage
während der Bauzeit einschl. Energiekosten.

Förderhöhe:  Hgeod = 3,0 m
Förderweite:  bis 150 m
Menge: 1,000 St
Zuordnung: 513

**1.9.4 Geotextiles Filtervlies liefern und verlegen**
Geotextiles Filtervlies liefern und Sperrschicht für
Sandauffüllungen im Bereich aufgehender Bauteile
verlegen
Material: thermisch verfestigtes Polypropylen /
Polyethylen, verrottungs- und reißfest,
Flächengewicht: ca. 300 g/qm

Eine Überlappung von mind. 30 cm an den Stößen ist
einzukalkulieren und wird nicht gesondert vergütet.
Abgerechnet wird nach Flächenaufmaß im eingebauten
Zustand.
Menge: 350,000 m2

#### Titel 1.10 Schachtbauwerke

**1.10.1 Werkplanung / Schachtuhren**
Alle weiterführenden Werkplanungen (ggf. Schachtuhren
o.ä.) sind  nach örtlichem Aufmaß vom AN als
Nebenleistung einzukalkulieren und werden nicht
gesondert vergütet!

Alle nachfolgenden Gradangaben in Altgrad.
Menge: 1,000 Psch

**1.10.2 RW 110: Beton DN1000 T bis 1,50 m, 1 Einb., DN 150-250, gewinkelt**
Schacht aus Beton-/Stahlbetonfertigteilen DIN EN 1917
und DIN V 4034-1, rund, DN 1000, für
Regenwasserentwässerung liefern und einbauen.

mit Schachtunterteil,
Schachtringen/Schachtrohr, ggf. Übergangsring oder
Übergangsplatte, Schachthals, Auflageringen,
Bauteilverbindung mit Dichtringen aus Elastomeren
DIN EN 681-1 und DIN 4060 als Kompressionsdichtung,
Dichtringe werkseitig fest eingebaut, einläufiger
Steigeisengang mit Steigbügeln DIN V 19555, aus Stahl,
kunststoffummantelt, Gerinne und Auftritt aus Beton C
35/45, Auftritt in Scheitelhöhe,
Anschlüsse für gelenkige Einbindung der Zu- und Abläufe
mit Muffe,

Ausführung: als Durchgangsschacht mit gewinkeltem
Gerinne

Zulauf 1: DN 150 PP,
Winkel Ablauf / Zulauf 1: 90°

Zulauf 2: DN 250 PP,
Winkel Ablauf / Zulauf 2: 270°

Ablauf: DN 250 PP

Gerinneführung nach ATV-DVWK A 157,
lichte Schachttiefe bis 1,75 m.
Menge: 1,000 Stk

**1.10.3 RW 120: Beton DN1000 T bis 2,50 m, 2 Einb., DN 150-250, gewinkelt**
Schacht aus Beton-/Stahlbetonfertigteilen DIN EN 1917
und DIN V 4034-1, rund, DN 1000, für
Regenwasserentwässerung liefern und einbauen.

mit Schachtunterteil,
Schachtringen/Schachtrohr, ggf. Übergangsring oder
Übergangsplatte, Schachthals, Auflageringen,
Bauteilverbindung mit Dichtringen aus Elastomeren
DIN EN 681-1 und DIN 4060 als Kompressionsdichtung,
Dichtringe werkseitig fest eingebaut, einläufiger
Steigeisengang mit Steigbügeln DIN V 19555, aus Stahl,
kunststoffummantelt, Gerinne und Auftritt aus Beton C
35/45, Auftritt in Scheitelhöhe,
Anschlüsse für gelenkige Einbindung der Zu- und Abläufe
mit Muffe,

Ausführung: als Durchgangsschacht mit gewinkeltem
Gerinne

Zulauf 1: DN 150 PP,
Winkel Ablauf / Zulauf 1: 90°

Zulauf 2: DN 250 PP,
Winkel Ablauf / Zulauf 2: 270°

Ablauf: DN 250 PP

Gerinneführung nach ATV-DVWK A 157,
lichte Schachttiefe bis 1,75 m.
Menge: 1,000 Stk

**1.10.4 RW 130: Beton DN1000 T bis 1,50 m, 1 Einb., DN 250, Endschacht**
Leistung wie vor, jedoch:

Ausführung: als Endschacht DN 1000
Endschacht

Ablauf: DN 250 PP

lichte Schachttiefe bis 1,50 m.
Menge: 1,000 Stk

#### Titel 1.11 Schachtabdeckungen

**1.11.1 Schachtabdeckung Begu Klasse D**
Begu-Schachtabdeckung (EN 124, DIN 1229) Klasse D 400,
Rahmen rund und Deckel aus Gusseisen mit
Lüftungsöffnungen und dämpfender Einlage, liefern und
fachgerecht versetzen.

Abmessungen:  D = 0,625 m
Menge: 3,000 St

**1.11.2 Schmutzfänger, schwere Ausführung**
Schmutzfänger (DIN 1221), schwere Ausführung, aus
verzinktem Stahlblech, liefern und einbauen.

Abmessungen:  D = 0,60 m
Menge: 3,000 St

**1.11.3 Provisorische Schachtabdeckung Stahlplatte verlegen sichern**
Provisorische Schachtabdeckung, Stahlabdeckplatten
liefern, verlegen und gegen verrutschen im
Baustraßenbereich sichern.
Rückbau Verwertung durch den AN bei Einbau der
endgültigen Schachtabdeckungen.
Menge: 3,000 St

#### Titel 1.12 Rohrleitungen PP

**1.12.1 Polypropylen-Abflussrohr (grün) DN 150**
Polypropylen-Abflussrohr (grün) mit Steckmuffe (mit
Lippendichtung),
Zulassungs-Nummer Z-42.1-282/283 Anlehnung an die DIN
EN 1852-1 einschl. allen Anschluss-, Dichtungs-,
Befestigungs- und Verbindungsmaterialen
liefern und montieren.

Mindest-Ringsteifigkeit DIN EN ISO 9969 SN 10,
Rohrverbindung mit Steckmuffen,

Verlegung in vorhandenem Graben, einschl.
untere Bettungsschicht mind. 10 cm dick, aus Sand,
obere Bettungsschicht Dicke 30 cm, aus Sand,
Verlegung entspr. DIN EN 1610.

Dimensionierung: DN 150
Menge: 225,000 m

**1.12.2 Polypropylen-Abflussrohr (grün) DN 200**
Leistung wie vor, jedoch:

Dimensionierung: DN 200
Menge: 45,000 m

**1.12.3 Bogen mit Steckmuffe, 15° bis 45° DN 150**
Bogen mit Steckmuffe, 15° bis 45°
Form- und Verbindungsstück als Zulage für zuvor
genannte Abwasserleitungen aus PP-Rohren,
liefern und verlegen

Dimensionierung DN 150
Menge: 35,000 St

**1.12.4 Bogen mit Steckmuffe, 15° bis 45° DN 200**
Leistung wie vor, jedoch:

Bogen mit Steckmuffe, 15° bis 45°
Dimensionierung DN 200
Menge: 15,000 St

**1.12.5 Abzweig mit Steckmuffe, 45° bis 87° DN 150**
Abzweig mit Steckmuffe, 45° bis 87°
Form- und Verbindungsstück als Zulage für zuvor
genannte Abwasserleitungen aus PP-Rohren,
liefern und verlegen.

Dimensionierung DN 150.
Menge: 10,000 St

**1.12.6 Abzweig mit Steckmuffe, 45° bis 87° DN 200**
Leistung wie vor, jedoch:

Abzweig mit Steckmuffe, 45° bis 87°
Dimensionierung DN 200.
Menge: 10,000 St

**1.12.7 Abzweig mit Steckmuffe, 45° bis 87° DN 200 mit Reduktion DN 150**
Leistung wie vor, jedoch:

Abzweig mit Steckmuffe, 45° bis 87°
Dimensionierung DN 200 mit Reduktion des Abzweigs
auf DN 150
Menge: 5,000 St

**1.12.8 Reduzierstück mit Steckmuffe DN 200 / DN 150**
Reduzierstück
Form-und Verbindungsstück für zuvor genannte
Abwasserleitungen aus PP-Rohren,
liefern und montieren.

Dimensionierung DN 200
Redzuierung auf DN 150.
Menge: 3,000 St

**1.12.9 Überschiebmuffe DN 150**
Überschiebmuffe
Form- und Verbindungsstück als Zulage für zuvor
genannte Abwasserleitungen aus PP-Rohren,
liefern und verlegen.

Dimensionierung DN 150
Menge: 5,000 St

**1.12.10 Überschiebmuffe DN 200**
Leistung wie vor, jedoch:

Dimensionierung DN 200.
Menge: 5,000 St

**1.12.11 Muffenstopfen, DN 150**
Muffenstopfen
Form- und Verbindungsstück als Zulage für zuvor
genannte Abwasserleitungen aus PP-Rohren,
liefern und verlegen.

Dimensionierung DN 150
Menge: 5,000 St

**1.12.12 Muffenstopfen, DN 200**
Leistung wie vor, jedoch

Dimensionierung DN 200.
Menge: 5,000 St

**1.12.13 Anschluss an vorhandene Grundleitungen DN 150**
Anschluss an vorhandene Grundleitungen DN 150
außerhalb des Gebäudes aus dem selben Kunststoffrohr
einschließlich Form, Übergang- und Verbindungsstücke
erstellen.
Menge: 3,000 St

#### Titel 1.13 Rohrleitungen Beton

**1.13.1 Entwässerungsrohrleitung Beton K/KF DN600**
Leistung wie vor, jedoch:

Dimensionierung DN 600

Fließsohlentiefe: über ca. 1,60 bis 3,40 m

Überdeckungshöhe über ca. 0,85 bis 3,00 m
Straßenverkehrslast = SLW 60.
Statische Berechnung aufstellen und liefern.

Verlegung in vorhandenem Graben,
untere Bettungsschicht mind. 20 cm dick, aus Sand,
obere Bettungsschicht Dicke 30 cm, aus Sand,
Verlegung entspr. DIN EN 1610.
Menge: 55,000 m
Zuordnung: 551

**1.13.2 Entwässerungsrohrleitung Passstück Beton K/KF DN600**
Passstück, Baulänge nach Angabe Baustelle,
aus Beton, Festigkeitsklasse C 40/50,
Ausführung Spitzende/Spitzende (SS), Baulänge 1 m,
Kreisquerschnitt, DN 600.
Menge: 1,000 St
Zuordnung: 551

**1.13.3 Betongelenkstück SM C40/50 L 1m Kreisquerschnitt DN600**
Leistung wie vor, jedoch:

Dimensionierung: DN 600
Menge: 1,000 St
Zuordnung: 551

**1.13.4 Betongelenkstück SS C40/50 L 1m Kreisquerschnitt DN600**
Leistung wie vor, jedoch:

Dimensionierung: DN 600
Menge: 1,000 St
Zuordnung: 551

**1.13.5 Schnitt für Betonrohr DN 600**
Regelmäßiger Schnitt als Grundlage für die Herstellung
einer Betonrohrverbindung  erstellen.
Einschließlich Überarbeiten der Schnittkante und
versiegeln von angeschnittenen Stahleinlagen.

Dimensionierung der Rohrleitung KF DN800
Menge: 1,000 St
Zuordnung: 551

**1.13.6 Manschetten für Betonrohrverbindung DN 600**
Manschetten für Betonrohrverbindung liefern und
einbauen.

Dimensionierung der Rohrleitung KF DN 600
Menge: 1,000 St
Zuordnung: 551

#### Titel 1.14 Sonstige Leistungen Kanalbauarbeiten

**1.14.1 Kernbohrung mit Dichteinsatz, DN 150**
Kernbohrungen für vorstehende Wanddurchführungen
in Betonwänden, Wandstärke bis 350 mm,
für v.b.- Durchführung / Dichtungseinsatz

incl. Behandlung der Kernbohrungen
mit Grundierung und Lack um eine Wasserdichtigkeit und
den Korrosionsschutz der vorh. Armierungen zu
gewährleisten.

einschl. Dichtungseinsatz,
für Rohrleitung PE-HD PN 6
für Abdichtung ohne Futterrohr,
gegen drückendes Wasser
für HDPE- Rohr DN 150
liefern und montieren.
Menge: 6,000 St

**1.14.2 Sattelstück zum Anschluss PP DN 150 an Betonrohrleitung**
Sattelstück DN/OD 160 für dickwandige Kanalrohre
liefern und montieren an Beton-Kanalrohren der
Vorposition
Sattelstück mit integriertem Kugelgelenk DN/OD 160 zum
Anschluss von Hausanschlussleitungen an Beton- und
Stahlbetonrohre (DIN EN 1916).

Mit dreidimensionaler Dichtung zur Anpassung an den
Innenrohrradius des Sammlers und integrierte
Kugelgelenk für die Abwinklung der angeschlossenen
Rohrverbindung in einem Bereich von 0° bis 13° für den
Ausgleich für unterschiedliche Setzungsverhalten von
Haupt- und Anschlussrohr gemäß DWA-A 139.

Sattelstück liefern und einbauen nach
Herstellervorgaben incl. Bohrung in das Betonrohr;
incl. Montage der Rohrleitung PP an das Sattelstück
Menge: 3,000 St

**1.14.3 Sattelstück zum Anschluss PP DN 200 an Betonrohrleitung**
Sattelstück DN/OD 160 für dickwandige Kanalrohre
liefern und montieren an Beton-Kanalrohren der
Vorposition
Sattelstück mit integriertem Kugelgelenk DN/OD 160 zum
Anschluss von Hausanschlussleitungen an Beton- und
Stahlbetonrohre (DIN EN 1916).

Mit dreidimensionaler Dichtung zur Anpassung an den
Innenrohrradius des Sammlers und integrierte
Kugelgelenk für die Abwinklung der angeschlossenen
Rohrverbindung in einem Bereich von 0° bis 13° für den
Ausgleich für unterschiedliche Setzungsverhalten von
Haupt- und Anschlussrohr gemäß DWA-A 139.

Sattelstück liefern und einbauen nach
Herstellervorgaben incl. Bohrung in das Betonrohr;
incl. Montage der Rohrleitung PP an das Sattelstück
Menge: 3,000 St

**1.14.4 Dichtheit der Grundleitungen**
Schmutz-/Regenwasserkanal auf Wasserdichtheit prüfen.
Erforderliche Verankerungen und Rohrverschlüsse
herstellen und beseitigen.
Incl. aller Abdichtungen, Sicherungen, Einfüllen und
Ableiten des Wassers und einschl. An- und Abtransport
sowieVorhalten der erforderlichen Geräte.

Mit Luft abdrücken nach DIN EN 1610.
Rohrleitung DN 100 bis 250 mm.
Haltungslängen bis 100 m.
Wasserdichtheit nach DIN 4033.

Die Durchführung der Prüfung ist in Abschnitten
entsprechend dem Baufortschritt vorzunehmen.

Von der beabsichtigten Dichtigkeitsprüfung ist der
Auftraggeber in Kenntnis zu setzen.
Von dem Ergebnis ist eine Niederschrift zu fertigen und
dem AG unaufgefordert vorzulegen.
Menge: 325,000 m

**1.14.5 Spülen der Grundleitungen**
Spülen der Grundleitungen
mit Wasser, um mögliche Verunreinigungen aus den
Leitungen zu entfernen und um den Abfluss des Abwassers
zu testen.
Menge: 325,000 m
Zuordnung: 551

**1.14.6 Dichtigkeitsprüfung Kontrollschächte DN 1000**
Schächte aus Betonfertigteilen DN 1000 gemäß DIN
4033 u. EN 1610 auf Wasserdichtigkeit prüfen, einschl.
aller Abdichtungen, Sicherungen, Einfüllen und Ableiten
des
Wassers und einschl. An- und Abtransport sowie
Vorhalten der erforderlichen Geräte.

Von der beabsichtigten Dichtigkeitsprüfung ist der
Auftraggeber in Kenntnis zu setzen.
Von dem Ergebnis ist eine Niederschrift zu fertigen und
dem AG unaufgefordert vorzulegen.
Menge: 3,000 St

**1.14.7 Innenprüfung von Abwasserkanalarbeiten RW + SW**
Kamerabefahrung mit einer Kanalfernsehuntersuchung,
Durchführung in Anwesenheit des AG.

Rohrinnendurchmesser DN 100 bis DN 300.

Inhalt des Prüfberichtes:
Angaben der Stutzen nach Zählwerksmaßen
Bildschirmaufnahmen von festgestellten Beschädigungen
und Mängeln.
Der Bericht ist dem Auftraggeber in zweifacher
Ausfertigung vor der Abnahme zu übergeben einschl.
eines Videofilmes der gesamten Kanalfernsehuntersuchung
auf digitalem Datenträger.
Menge: 325,000 m

**1.14.8 Zusätzlichen Anschluss an Schacht herstellen: Kernbohrung / Dichtung**
Schachtanschluß an vorhandenen Betonschacht herstellen
und Abwasserrohr aus PE DN 150 Rohr mittels Kernbohrung
anschließen.

Einschl. Formstücke für gelenkige Einbindung

Einbindetiefe unter Gelände: ca. 0,50 bis 1,50 m
Menge: 3,000 St

**1.14.9 Dynamische Plattendruckversuche**
Plattendruckversuche (dynamisch) außerhalb der
Eigenüberwachung zur Feststellung des Verformungsmoduls
und zum Nachweis der erzielten Verdichtung.
Versuchsprotokoll anfertigen und auswerten.
Übersichtsskizze mit Standorten der durchgeführten
Versuche anfertigen.
Kalibrierung erfolgt durch zuvor durchgeführte
statische Last-plattendruckversuche.
Eine Vergütung erfolgt nur für Versuche mit
ausreichenden Versuchsergebnissen.
Menge: 5,000 St

**1.14.10 Erstellen der Revisionsunterlagen**
Erstellen der Revisionsunterlagen mit den folgend
beschriebenen Daten.

Leistungsumfang gem. Vorgabe Stadtentwässerung Kamen

1 Bauabnahme der Erstanlage

1.1 Bestandsdokumentation

Erstellen einer prüffähigen Bestandsdokumentation für
die Baumaßnahme aus einer Vermessung der Lage und Höhen
mit einem digitalen Messgerät, bezogen auf m+NN im
Gauss-Krüger-Koordinatensystem, Höhengenauigkeit 0,5
cm. Weiterhin sind Informationen über Stammdaten (z. B.
Material, Durchmesser etc.) für Schächte und Haltungen
aufzunehmen und die Ergebnisse der Kamerabefahrung
einzuarbeiten. Die Daten und Messwerte sind in
digitaler und grafischer Form zu übergeben.

Allgemein aufzunehmende Daten:
Schächte (Hauptkanal, Hausanschluss, Pumpwerk):
Deckelhöhen in Deckelmitte; Schachtsohle, Höhe und Lage
der Schachtsohle, gemessen im Mittelpunkt des Schachtes
(Mitte Sohlgerinne); Schachtnummer, -bezeichnung, -
durchmesser und -material, Straßenbezeichnung;
Absturzsohlhöhen, Durchmesser und Material einbindender
Leitungen.

Haltungen:
Haltungsbezeichnung, Anfangsschacht und Endschacht mit
Schachtbezeichnung, Kanalsystem, Profilart, Profilhöhe
und -breite, Material und Straßenbezeichnung.

Wasserversorgungsarmaturen:
Armaturbezeichnung und Armaturart Höhe und Lage der
Armatur.

Elektroleitungen:
Leerohre sind in Lage und Höhe mit Angabe der
Dimensionierung darzustellen.

Straßeneinläufe:
Höhe und Lage der Deckelmitte; Abmessung des Deckels.
Abzweige bzw. Stutzen:
Lage des Abzweiges (mit Inspektionsdaten der
Abnahmebefahrung abgleichen und einrechnen),
Haltungsstation, Art und Richtung des Abzweiges.
Alle Schacht-und Haltungsbezeichnungen sowie
Straßenschlüssel nach Vorgabe der Stadtwerke.

Digitale Vermessungsdaten (ASCII-Datei):
Alle vorgenannten Rohaufmaßdaten gehen in den Besitz
der Stadtwerke Kamen über und sind als ASCII-Datei oder
Excel-Datei an diese zu übergeben.

Die Datenübergabe erfolgt auf Basis der von der
Stadtwerke vorgegebenen Formates: Die Vermessungsdaten
sind tabellarisch, als ASCII-Datei im Format MS-DOS,
Trennzeichen Semikolon (;) auf Datenträger CD-ROM 650-
700 MB, ISO 9660 zu übergeben.

Zu erstellen ist jeweils eine eigene Datei für:
- Schächte (Hauptkanal, Hausanschluss, Pumpwerk)
- Haltungen
- Straßeneinläufe
- Wasserversorgungsarmaturen
- Fahrbahnränder und Verkehrsinseln
- Straßenbeleuchtung

Grafische Bestandspläne:
Die Bestandspläne sind Digital und in Papierform zu
übergeben.
Die Bestandspläne sind in Papierform, in 2-facher
Ausfertigung, i. M. 1:500, mit der Darstellung aller
Objekte in der ALK an den Auftraggeber zu übergeben:

SW-Kanal -rote Linie, durchgezogen RW-Kanal -blaue
Linie, gestrichelt DR-Leitung -braune Linie,
strichpunktiert Elt-Leitung - schwarze Linie,
durchgezogen FBrand -dünne schwarze Linie, durchgezogen
Schächte, Haltungen und Lampen sind -entsprechend der
Vorgabe der Stadtwerke  - nach vorheriger Abstimmung zu
nummerieren und mit Deckel-, Schacht-und
Absturzsohlhöhen zu versehen. Haltungen sind mit
Nennweite, Material, Länge und Gefälle zu versehen.

Die Planunterlagen sind digital als CAD lesbare AutoCAD
2000 DWG oder DXF-Dateien im Gauss-Krüger-
Koordinatensystem lagerichtig eingepasst und als PDF-
Datei auf einem Datenträger zu übergeben.
Zusätzlich ist eine Transformation der digitalen Daten
in UTM vorzunehmen und zu übergeben.

2 Bauabnahme Endausbau
Die Abnahme des Endausbaues kann bei Vorlage der
gesamten Bestandsdokumentation beantragt werden.
Eine prüffähige Bestandsdokumentation mit den unter 1.1
beschriebenen Inhalten ist zu erstellen. Die sich durch
den Endausbau ergebenden Veränderungen (Deckelhöhen,
Fahrbahnbreiten usw.) müssen eingearbeitet sein.
Menge: 1,000 psch

**1.14.11 Abnahme der Grundleitungen**
Abnahme der Grundleitungen durch die
Genehmigungsbehörden beantragen und Durchführung der
Abnahme einschl. gemeinsamer Begehung einzelner
Abschnitte während des Bauablaufes.
Menge: 1,000 psch

#### Titel 1.15 Dränleitungen

**1.15.1 Spülschacht PE-HD DN 600, T bis 1,25 m, 2 Einb., gewinkelt**
Spül-/Kontrollschacht aus Polypropylen (PP),
mit werkseitig fest integriertem Kugelgelenk, je
Anschluss in Summe um 7,5° horizontal und
vertikal abwinkelbar, für Anschluss von Rohren aus PP,
PE oder PVC mit KG-Maßen, zugelassen vom DIBt (Z-42.1-
338), entsprechend DIN EN 476, DIN EN 752, ohne
zusätzliche Maßnahmen auftriebssicherer Schacht,

Einsatzgebiet SLW 30, bestehend
aus außen gerippten PP-Fertigteilen. Schachtboden,
Schachtrohr und Betonauflagering oder Teleskopadapter
weisen durchgängig die gleiche Nennweite DN 600 auf.
Seitliche Zuläufe mit Höhenversatz (30 mm) zum
Hauptgerinne. Betonauflagering oder Teleskopadapter zur
Aufnahme einer handelsüblichen
Schachtabdeckung DN 600.
Schachtboden aus Polypropylen entsprechend den
Planungsvorgaben positionieren und einbauen.
Schachtabdeckung gemäß den Herstellerangaben zur
Schachtabdeckung ausführen.

Fix- und fertige Leistung einschließlich Lieferung
aller Materialien und aller Bau- und Bauhilfsstoffe.

Zulauf 1: DN 160 Drän,
Zulauf 2: DN 160 Drän
als Endschacht / Spülschacht mit Absetzraum / Sandfang

Gerinneführung nach ATV-DVWK A 157,
lichte Schachttiefe bis 1,25 m.
Menge: 4,000 St

**1.15.2 Anschluss an Schacht herstellen: Kernbohrung / Dichtung**
Schachtanschluß an vorhandenen Betonschacht herstellen
und Abwasserrohr aus PE DN 150 Rohr mittels Kernbohrung
anschließen.
Einschl. Formstücke für gelenkige Einbindung
Einbindetiefe unter Gelände: ca. 0,50 bis 1,50 m
Menge: 2,000 St

**1.15.3 Graben für Dräne T 0,5-0,75m B 30cm BK 3 u.4 lösen**
Graben für Dräne ausheben ab Baugrubensohle, Tiefe über
0,5 bis 0,75 m, Sohlbreite 30 cm, Bodenklasse 3 u. 4
DIN 18300, Boden profilgerecht lösen, laden, zur
Kippstelle des AG fördern und planieren, Förderweg bis
200 m.
Menge: 125,000 m3

**1.15.4 Bettungsmaterial für Dränleitungen**
Bettungsmaterial für Dränleitungen DN 160 und DN 200
liefern und einbauen. Überdeckung der Dränrohre
mindestens 20 cm.

Art des Baustoffs: Lavagestein, Körnung 0/16
Menge: 65,000 m3

**1.15.5 Dränleitung R2 PE-HD DN 100**
Dränleitung aus Kunststoff-Vollsickerrohr, Form R 2
(Stangenware!),

PE-HD DIN 4262-1, DN 100,
incl. aller nötigen Muffen und Verbindungsstücke

Austrittsfläche 150 cm²/m, in vorhandenem Graben
verlegen
Menge: 150,000 m

**1.15.6 Dränleitung R2 PE-HD DN 160**
Leistung wie vor, jedoch

Dimensionierung DN 160,
Menge: 100,000 m

**1.15.7 Abzweig R2 PE-HD 90 Grad DN 160/100**
Abzweig aus PE-HD DIN 4262-1, Form R 2, 90 Grad,
DN 160/100,
Menge: 4,000 St

**1.15.8 Übergangsstück/Reduktionsstück R2 PE-HD DN 100/160**
Übergangsstück/Reduktionsstück aus PE-HD DIN 4262-1,
Form R 2, DN 100/160,
Menge: 5,000 St

**1.15.9 Übergangsstück/Reduktionsstück R2 PE-HD DN 160/150**
Übergangsstück/Reduktionsstück aus PE-HD DIN 4262-1,
Form R 2, DN 160 auf PP DN 150,
Menge: 2,000 St

**1.15.10 Bogen R2 PE-HD 30 Grad DN DN 160/160**
Bogen aus PE-HD DIN 4262-1, Form R 2, 30 Grad,
DN 160/160
Menge: 9,000 St

**1.15.11 Verschlusskappe R2 PE-HD DN 100**
Verschlusskappe aus PE-HD DIN 4262-1, Form R 2, DN 100
Menge: 4,000 St

**1.15.12 Verschlusskappe R2 PE-HD DN 160**
Leistung wie vor, jedoch

Dimensionierung DN 160,
Menge: 4,000 St

#### Titel 1.16 Elektroleitungen und Leuchten

*Hinweis*
Hinweis
Die Verlegung der Kabel erfolgt bauseits.
Die Bauzeiten dafür sind örtlich mit der BÜ
abzustimmen.

**1.16.1 Erdaushub Kabelgräben**
Boden zur Herstellung von Kabelgräben gem. DIN 4124
profilgerecht lösen und seitlich lagern,
Boden nach DIN 18300 Klasse 3 u. 4,
Grabentiefe bis 0,6 m
Sohlbreite 0,30 bis 0,60 m

Der verdrängte Boden ist zu laden und im Bereich der
Baustelle wieder einzubauen.
Mengenermittlung nach Aufmaß an Abtragsprofilen.
Menge: 95,000 m3

**1.16.2 Erdaushub Kabelgräben, Handschachtung**
Boden zum Versetzen von Elektroanschlussen für
Mastleuchten profilgerecht lösen und seitlich lagern,
im Bereich von Baumkronen in Handarbeit
Boden nach DIN 18300 Klasse 3 u. 4,
Grabentiefe bis 0,6 m
Sohlbreite 0,30 bis 0,60 m

Der verdrängte Boden ist zu laden und im Bereich der
Baustelle wieder einzubauen.
Mengenermittlung nach Aufmaß an Abtragsprofilen.
Menge: 15,000 m3

**1.16.3 Füllsand für Auflager und Einbettung liefern u. einbauen**
Natursand, Sand 0/2, steinfrei, liefern für Auflager
und Einbettung, Auflager aus mind. 10 cm steinfreiem,
verdichtungsfähigem Material ausbilden.
Seitlich bis zu einem Auflagewinkel von 180 Grad
einbetten. Einbettung gem. Material laut ATV-A 127 und
Verlegeanleitung des Herstellers beidseitig der
Kabelschutzrohre und bis in eine Höhe von 0,30 m über
Rohrscheitel in Lagen bis 0,30 m anschütten und von
Hand oder mit leichtem Gerät (siehe ATV- 139)
entsprechend der geforderten Lagerungsdichte
verdichten.
Menge: 55,000 m3

**1.16.4 Kabelzugrohr DN 150**
Leitung aus Kunststoffrohren als Leerrohrleitung
druckwasserfest nach statischen und konstruktiven
Erfordernissen nach DIN EN  1610 herstellen.
Rohr aus PVC-U nach DIN 19534, Rohrverbindung nach Wahl
des AN. incl. Zugdraht.

Bettung nach DIN EN 1610, Typ 1, Sohlentiefe bis 1,25
m. Überdeckungshöhe bis 1,00 m.
Straßenverkehrslast = SLW 60
Statische Berechnung aufstellen und liefern.
Die Leerrohrleitung ist auf fest stehende Schächte oder
Grenzen einzumessen und im Bestandsplan der
Regenwasserkanalentwässerung darzustellen.

Verlegung in mehreren räumlich getrennten
Teilbereichen.
Einzellängen 20 bis 35 m

Dimensionierung DN 150
Menge: 150,000 m

**1.16.5 Kabelschacht, H 68 cm**
Kabelschacht in Elementbauweise, Systemschacht aus
Kunststoff, bestehend aus Abdeckung, Stahlrahmen,
Kunststoffrahmen und Bodenplatte liefern und setzen.

Kabelzugschacht wie folgt liefen;
Äußeres Maß: 550x550 mm (LxB)
Lichtes Maß: 400x400 mm (LxB)
Gesamthöhe: 680 mm
Schacht nach Prüfklasse B 125, gem. DIN EN 124
Abdeckung aus Gusseisen, verriegelbar, mit
2x Verschraubung, Sechskant.
Einführungsrahmen Höhe 580 mm, mit 8 Stk Aussparungen /
Rohreinführungen DN 160, 4x Stirnseite; 4x Längsseite.
Schacht mit Bodenplatte versetzen, fachgerecht nach
Angaben des Herstellers auf Bettung aus Beton C 12/15.

Schacht als System Bausatz, wasserdicht, inkl. aller
nötigen Einführungen und Dichtungen, Reduzierstücke,
sowie Herstellen von Öffnungen, Anschluss von je drei
Leerrohr-Strängen
(2x DN 150; 1x DN 100), Kabelschutzrohre der
Vorposition.
Einbau im Bereich von Grünflächen, zeitweise überstaute
Versickerungsmulden,
Menge: 2,000 St

**1.16.6 Köcherfundament für Mastleuchten**
Schalung Köcherfundament, aus PVC-U-Rohr DIN EN 13476-
2, DN 300, Bauteilhöhe 1 m, als verlorene Schalung, in
Betonfundament C20/25, Abmessungen des Fundaments L/B/H
50/50/100cm, für Mastleuchten, einschließlich
seitlicher Bohrung und Kabelleerrohr, einschließlich
Erdarbeiten.
Menge: 10,000 St

**1.16.7 Einzelfundamente für Pollerleuchten C 20/25 herstellen (40/40/60)**
Einzelfundamente, aus unbewehrtem Beton C 20/25 mit
waagerechter Oberfläche herstellen, Einschließlich des
erforderlichen Erdaushubs, mit mind. 5cm
Oberbodenüberdeckung der Fundamente

Abmessungen der Punktfundamente:
40 x 40 x 60 cm
incl. Durchführung eines Leerrohrs zur
Leitungsdurchführung  des elekrischen Anschlusses

Der verdrängte Boden ist zu transportieren und im
Baustellenbereich höhengerecht einzuplanieren.
Bodenklasse: 3 u. 4
Transportentfernung: 50 bis 350 m
Menge: 6,000 St
Zuordnung: 556

**1.16.8 Wiederverfüllung der Kabelgräben**
Vorhandenen, seitlich gelagerten Boden in Kabelgräben
lagenweise und höhengerecht einbauen
und verdichten.
Verdichtungsgrad: DPr 103 %

Sohlenbreite der Gräben:  0,30 bis 0,60 m
Stärke der Wiederverfüllung:  0,30 bis 0,60 m,
Bodenklasse: 3 u. 4, DIN 18300
Menge: 75,000 m3

#### Titel 1.17 Entwässerungseinrichtungen

**1.17.1 Entwässerungsrinne NW 100, Abdeckung Gusseisen, Klasse C**
Entwässerungsrinne NW 100 liefern und einbauen,
belastbar bis Belastungsklasse C 250 nach DIN EN 1433,
mit 0,5 %
Innengefälle entsprechend DIN EN 1433 und DIN V 19580,
mit schraubloser Sicherheitsarretierung,
mit allgemeiner bauaufsichtlicher Zulassung Z-74.4-51,
aus Frost / Tausalz beständigem Polymerbeton

Nennweite: 10,0 cm,
Baulänge:  100,0 cm,
Baubreite:  13,5 cm,
Bauhöhe:  15,0 cm - 25,0 cm,
Sohlengefälle 0,5% als Eigengefälle in der Rinnensohle,
mit V-Querschnitt,

Abdeckungen mit Arretierung nach DIN EN 1433 als
Stegrost aus Kugelgraphitgusseisen
Schlitzweite:  12 mm
Belastungskl.: Klasse C 250

Bettung 20 cm Beton C 12/15 auf vorhandener
Schottertragschicht 0/32 mm

Einbau einschließlich der erforderlichen Anfangs- bzw.
Endscheiben und Anschlußstücke an Entwässerungsleitung
DN 100 liefern und gemäß der Einbauanleitung des
Herstellers verlegen.

Das Material ist vor Einbau zu bemustern!
Menge: 24,000 m

**1.17.2 Einlaufkästen für Entwässerungsrinne NW 100, Klasse C**
Einlaufkasten für Entwässerungsrinne NW 100 der
Vorposition aus Frost / Tausalz beständigem
Polymerbeton mit integriertem Kantenschutz aus
Gusseisen, mit schraubloser Arretierung System
Drainlock,

Baulänge: 50,0 cm
Baubreite: 13,5 cm
Bauhöhe:  60,0 cm (Langform)
Belastungsklasse: C 250

mit zwei Einlaufseiten, mit stirnseitigen
ausschneidbaren Schablonen für stufenlosen Anschluss
der Rinnen mit Bauhöhe 15,0 cm bis 25,0 cm (Langform),
mit seitlichen Vorformungen für Eck-, T- und
Kreuzverbindung,
mit Kunststoff- Schlammeimer, mit Guss-Abdeckung wie
Rinnen der Vorposition liefern und nach Einbauanleitung
des Herstellers einbauen

Bettung 25 cm Beton C12/15 auf vorhandener
Schottertragschicht 0/32 mm

Das Material ist vor Einbau zu bemustern!
Menge: 6,000 St

**1.17.3 Entwässerungsrinne NW100 Passstück - Zulage**
Herstellen und Einbauen von Passstücken zu
vorbeschriebener Entwässerungsrinne, einschl.
Nachbearbeiten der Schnittstellen und aller
Nebenarbeiten, als Zulage zur Rinne.
Menge: 5,000 Stk.

**1.17.4 Fassaden-Flachrinne NW 100, Abdeckung Kunststoff**
Fassaden-Flachrinne, Kastenrinne mit Unterteil aus PP-
Kunststoff oder faserverstärktem Polymerbeton nach
Wahl, ohne Sohlgefälle, mit integrierter Zarge,
senkrechte Anschlussmöglichkeit für RW-Leitung DN/OD
110, Unterteil
und Abdeckung gem. Belastungsklasse C 250 nach
DIN 19580/EN 1433 liefern und nach Einbauanleitung des
Herstellers versetzen.
Nennweite: 100 mm
Baulänge:  1000 mm
Baubreite:  160 mm
Bauhöhe:  70 mm

Abdeckung: Stegrost aus Kunststoff
mit horizontaler Schubsicherung und Arretierung.
Rinne auf Streifenfundament aus Beton der
Druckfestigkeitsklasse C 20/25 versetzen, Dicke 10 cm.
In Teilstücken gem. Lageplan als Fassadenrinne an
ebenerdigen Eingängen, sowie vor Glasfassade

Einbau einschließlich der erforderlichen Anfangs- bzw.
Endscheiben und Anschlussstücke mit seitlichem Ablauf
DN50 zum Einbau auf Gebäudesockel bzw Perimeterdämmung
Hochbau ohne Sinkkasten.

Abrechnung nach Aufmaß.

Das Material ist vor Einbau zu bemustern!
Menge: 12,000 m

**1.17.5 Fassadenrinne NW100 Passstück - Zulage**
Herstellen und Einbauen von Passstücken zu
vorbeschriebener Entwässerungsrinne, einschl.
Nachbearbeiten der Schnittstellen und aller
Nebenarbeiten, als Zulage zur Rinne.
Menge: 3,000 Stk.

**1.17.6 Sinkkasten Fassadenrinne**
Einlaufkasten aus PP Kunststoff oder Polymerbeton für
Rinnen aus Vorposition, mit integrierter Zarge, 3-
seitig Kanalanschluss- stutzen für RW-Leitung DN/OD
110/150, Abdeckung aus verzinktem Längsstabrost wie
vor, Belastungsklasse
C 250 nach DIN 19580/EN 1433, liefern und setzen.
Baulänge:  500 mm
Baubreite:  160 mm
Tiefe:  504 mm

Mit herausnehmbarem Kunststoffeimer
Einlaufkasten auf Streifenfundament C 20/25,
Einbaustärke
10 cm mit 15 cm Rückenstütze. Einschl. aller Erd- und
Nebenarbeiten, nach Einbauanleitung des Herstellers.
Menge: 6,000 St

**1.17.7 Fassadenrinne NW100 Passstück - Zulage**
Herstellen und Einbauen von Passstücken zu
vorbeschriebener Fassadenrinne, einschl.
Nachbearbeiten der Schnittstellen und aller
Nebenarbeiten, als Zulage zur Rinne.
Menge: 6,000 Stk.

**1.17.8 Stirnwand für Rinnenunterteil**
Stirnwand, geschlossen, für Rinnenunterteil NW 100
aus Vorpositionen.
Für Rinnenanfang / Rinnenende liefern und einbauen.

Für einzelne Rinnenabschnitte wie vor für Fassadenrinne
und Fassaden- Flachrinne
Menge: 16,000 St

**1.17.9 Straßeneinläufe (30/50) Klasse D liefern und einbauen**
Straßenablauf aus Betonfertigteilen liefern,
höhengerecht einbauen und an die  Regenwasserleitung DN
150 anschließen.
Art der Einläufe: Straßeneinläufe für
Trockenschlammgewinnung bestehend aus:
Bodenteil, Mittelteil, Konus und Aufsatz.
Abdeckung: Gußeisen Klasse D, DIN 19 594, Pultform
Abmessungen der Abdeckung: 50 x 30 cm
Einschl. verzinktem Schmutzfangeimer
und Einbau der Bettung: 20 cm Beton C20 / 25.
Menge: 19,000 Stck

**1.17.10 Hofeinläufe (30/30) liefern und einbauen**
Hofeinläufe liefern, höhengerecht einbauen
und an die Regenwasserleitung DN 100 anschließen.
Art der Einläufe: Hofeinläufe für
Trockenschlammgewinnung bestehend aus:
Bodenteil, Mittelteil und Aufsatz einschl.
Abdeckung: Gußeisen Klasse B 125, DIN 19 594
Schlitzweite der Abdeckung: max 8 mm
Abmessungen der Abdeckung: 30 x 30 cm
Einschl. verzinktem Schmutzfangeimer
und Einbau der Bettung: 20 cm Beton C 20/25.

Durchmesser der Einlauföffnungen (Schlitzweite) max. 8
mm
Einlaufquerschnitt: 260 cm²/m
Menge: 5,000 Stck

**1.17.11 Hofeinläufe (25/25), Kunststoff Barfussbereich liefern und einbauen**
Hofeinläufe liefern, höhengerecht einbauen
und an die Schmutzwasserleitung / Regenwasserleitung DN
100 anschließen.
Art der Einläufe: Hofeinläufe für
Trockenschlammgewinnung bestehend aus:
Bodenteil, Abdeckung und Schlammfangeimer
Material Kunststoff Klasse B 125, DIN EN 752

Abmessungen der Abdeckung: ca. 25 x 25 cm
Abdeckung Kunststoff arretierbar.
Einschl. Schmutzfangeimer Kunststoff mind. ca. 1,1 l.
und Einbau der Bettung: 20 cm Beton C 12/15.

Durchmesser der Einlauföffnungen (Schlitzweite) max. 8
mm!
(Barfußbereich!)
Ablaufleistung mind. 4,5 l/s

Das Material ist vor Einbau zu bemustern!
Menge: 1,000 Stck
Zuordnung: 551

**1.17.12 Standdusche aus Edelstahl mit Automatikspülung**
Stand-Dusche mit Automatikspülung und Wasserspar-
Brausekopf liefern und montieren auf dem Beton-
Fundament der Vorposition.
Incl. aller nötigen Anschlüsse Wasser-Zuleitung.

Dusche aus starkwandigem Edelstahlrohr (114 x 3 mm),
mit verchromtem, innen liegendem Regenbrausekopf (120
mm), inkl. 1/2" Zeitventil und Zapfhahn für
Schlauchanschluss (belüftet) mit
Steckschlüsseloberteil.

Mit programmierbarem Piezotaster und automatischer
Hygienespülung. Mit durch den Nutzer programmierbarer
Fließzeit und Start-Stopp-Funktion, um zusätzliche
Wasser zu sparen.
Die automatische Hygienespülung muss in Laufzeit und
Spülzyklus durch den Nutzer programmierbar sein.
Stromversorgung über Hybrid-Batterie mit einer
Lebensdauer von bis zu 10 Jahren (abhängig von der
Nutzungsintensität).
Mit Wassersparbrausekopf und hochwertiger Oberfläche.
Mit Patentsteckkupplung ohne Montageklappe. Aus
starkwandigem 114er Edelstahlrohr.
Höhe: 2.430 mm
Wasseraustrittshöhe: 2.250 mm
Wassermenge: 5 bis 10 l/min
Druck: ca. 1 - 4 bar
Bedienung: über programmierbaren Piezotaster mit Start-
Stop-Funktion
Temperaturbereich: 5 - 70 °C (kurzzeitig 80 °C bei
thermischer Desinfektion)
Stromversorgung: Hybrid-Batterie mit hoher Lebensdauer,
je nach Nutzungshäufigkeit bis zu 10 Jahre
Material: Edelstahl V4A (1.4571)

Befestigung: Fußflanschplatte (DN 100 mit 4 Löchern)
zum Andübeln, Wasseranschluss durch integrierte
Patentsteckkupplung (senkrechtes Rohr mit 3/4"
Außengewinde bauseits vorbereiten)

Das Material ist vor Einbau zu bemustern!
Menge: 1,000 St
Zuordnung: 551

#### Titel 1.18 Erdbauarbeiten Stützmauern

**1.18.1 Werkplanung / Technische Unterlagen**
Vom AN sind entsprechende Werk - und Detailzeichnungen
sowie Konstruktions - und Einbaupläne etc. auf
Grundlage der Entwurfsplanung des
Landschaftsarchitekten anzufertigen für alle Pos. der
nachfolgenden Titel Winkelstützmauern.
Die Statik für die Bauteile sind in Form einer
Typenstatik anzufertigen und vorzulegen.

Alle Unterlagen sind mit Vorlauf von mind. 14 Tagen vor
Beginn der Arbeiten (vor der Fertigung und vor der
Ausführung des Bauwerks) dem Bauherrn und dem
Landschafts- architekten zur Freigabe vorzulegen.

Das Beibringen von Gütenachweisen zu
Werkstoffqualitäten und sonstiger Nachweise, sowie
sämtliche Kosten zur technischen Bearbeitung sind in
dieser Pos. einzurechnen und sind damit abgegolten.
Menge: 1,000 Psch
Zuordnung: 543

**1.18.2 Erdaushub für Fundamente der Winkelstützelemente**
Boden für den Einbau von Winkelstützelementen
profilgerecht lösen, fördern und auf Miete lagern,
Transportentfernung bis 275 m

Breite der Fundamentgräben: bis 2,0 m
Aushubtiefe: bis 1,00 m unter GOK

Bodenklasse: 3 bis 4, DIN 18300
Mengenermittlung nach Aufmaß an Abtragprofilen
Menge: 75,000 m3
Zuordnung: 543

**1.18.3 Gründung (Tragschicht) für Winkelstützmauern/Mauerscheiben herstellen**
Gründung für Winkelstützmauer aus gebrochenen
Hartsteinschotter der Körnung 0/45 mm herstellen.
Einbaustärke der Tragschicht: bis 0,45 m im
verdichteten Zustand
Breite des Fundamentes: bis 1,50 m
Verdichtungsgrad: 107 % D Pr
Menge: 45,000 m3
Zuordnung: 543

**1.18.4 Gründung aus Beton C12/15 für Winkelstützen/Mauerscheiben herstellen**
Auflager aus Beton C12/15 für Winkelstützen
höhengerecht herstellen.
Einbaustärke: bis 0,20 m im verdichteten Zustand
Breite des Fundamentes:  bis 0,5 m bis 1,2 m
Menge: 45,000 m3
Zuordnung: 543

#### Titel 1.19 Betonwinkelstützen

**1.19.1 Stahlbeton-Stützwand (H = 200 cm, L 1) OK gerade**
Stahlbeton-Stützwand aus Stahlbeton-Stützwandelementen,
Element mit gerader Oberkante

Elementhöhe: 200 cm,
Elementbreite: 100 cm,
Elementdicke: 12 cm,

einschl. Bewehrung
Expositionsklasse XC4, XF2, XD1
Betongüte mind. C35/45
nach DIN EN 206-1 / DIN 1045-2

Oberfläche Außenseite Sichtbeton
Oberfläche Innenseite mind. obere 30 cm Sichtbeton
Sichtkanten: gefast,
Grundfarbton: grau,

liefern, und gemäß Typenstatik auf vorgefertigten
Betonauflager aus C12/15 im Frischbetonbett höhen- und
fluchtgerecht versetzen,
Aneinanderstoßende Bauteile sind gem. Herstellerangaben
untereinander an der Innenseite zur Stabilisierung
miteinander zu verbinden.

Lastfall 1: ebener Geländeanschluss ohne Verkehrslast,
P bis  5 kN / qm

Alle Transportösen an Sichtflächen sind zu entfernen
und zu verschließen.

Das Material ist vor Einbau zu bemustern!
Menge: 15,000 m
Zuordnung: 543

**1.19.2 Stahlbeton-Stützwand (H = 180 cm, L1) OK gerade**
Leistung wie vor, jedoch:

Höhe der Betonwinkelstütze: 180 cm
Menge: 15,000 m
Zuordnung: 543

**1.19.3 Stahlbeton-Stützwand (H = 150 cm, L1) OK gerade**
Leistung wie vor, jedoch:

Höhe der Betonwinkelstütze: 150 cm
Menge: 20,000 m
Zuordnung: 543

**1.19.4 Stahlbeton-Stützwand (H = 130 cm, L1) OK gerade**
Leistung wie vor, jedoch:

Höhe der Betonwinkelstütze: 130 cm
Menge: 25,000 m
Zuordnung: 543

**1.19.5 Stahlbeton-Stützwand (H = 100 cm, L1) OK gerade**
Leistung wie vor, jedoch:

Höhe der Betonwinkelstütze: 100 cm
Menge: 15,000 m
Zuordnung: 543

**1.19.6 Stahlbeton-Stützwand (H = 80 cm, L1) OK gerade**
Leistung wie vor, jedoch:

Höhe der Betonwinkelstütze: 80 cm
Menge: 10,000 m
Zuordnung: 543

**1.19.7 Stahlbeton-Stützwand (H = 50 cm, L1) OK gerade**
Leistung wie vor, jedoch:

Höhe der Betonwinkelstütze: 50 cm
Menge: 5,000 m
Zuordnung: 543

**1.19.8 Stahlbeton-Stützwand (H = 130 cm, L1) Außen-/Innenecke 90 Grad**
Leistung wie vor, jedoch:
Stahlbeton-Stützwandelementen - zweiteilig

Länge der Einzelteile:
Schenkel 1: 100 cm Schenkel 2: 100 cm
Außenecke: 90 Grad

1. Schenkel: Elementhöhe 130 cm, Wandstärke 12 cm
Länge 100 cm
2. Schenkel: Elementhöhe 130 cm, Wandstärke 12 cm
Länge 100 cm
Menge: 7,000 St
Zuordnung: 543

**1.19.9 Stahlbeton-Stützwand Passstück H bis 1,0 m**
Leistung wie vor, jedoch
Herstellung, Lieferung und Einbau eines Stahlbeton-
Stützwandelementes als Passtück
Abmessungen der Baulänge nach örtlichem Aufmass
Höhe: 0,55 bis 1,05 m
Breite: 0,30 bis 0,90 m
Menge: 3,000 St
Zuordnung: 543

**1.19.10 Stahlbeton-Stützwand Passstück H bis 2,0 m**
Leistung wie vor, jedoch
Herstellung, Lieferung und Einbau eines Stahlbeton-
Stützwandelementes als Passtück
Abmessungen der Baulänge nach örtlichem Aufmass
Höhe: über 1,05 m bis 1,80 m
Breite: 0,30 bis 0,90 m
Menge: 7,000 St
Zuordnung: 543

**1.19.11 Zulage OK Stahlbetonwinkelstütze geneigt Höhe 0,50 bis 1,50 m**
Zulage für die Ausführung von
Stahlbetonwinkelstützwänden mit einer geneigten
Oberkante in verschiedenen Winkelmaßen.
Höhe der Winkelstützen: 0,50 bis 1,50 m
Menge: 4,000 m

**1.19.12 Zulage OK geneigt Höhe 1,50 bis 2,50 m**
Zulage für die Ausführung von
Stahlbetonwinkelstützwänden mit einer geneigten
Oberkante in verschiedenen Winkelmaßen.
Höhe der Winkelstützen: 1,50 m bis 2,50 m
Menge: 2,000 m

**1.19.13 Schnittkanten an Winkelstützmauern herstellen**
Schnittkanten an Winkelstützmauern herstellen

Art des Verfahrens:  Diamant-Naßschnitt
Art des Materials: Stahlbeton-Stützwand
Stärke des Mateials:  12 cm
Menge: 10,000 m
Zuordnung: 543

**1.19.14 Drainageleitung DN 100 liefern und einbauen**
Dänageleitung flexibles Drainrohr als Saugerleitung aus
PVC-U  nach DIN 1187 mit Kokosummantelung,  DN 100
liefern und als Fußdränage des Winkelstützmauer
einbauen.
Menge: 50,000 m
Zuordnung: 529

**1.19.15 Rohranschlüsse für Dränageleitungen herstellen**
Rohranschlüsse von Dränageleitungen an vorhandene
Dränageleitungen oder KG-Rohren herstellen.
Art der Rohrleitung: Dränrohr DN 110 - DN 160
Art der Anschlussleitung: PP DN 150 - DN  200
Einschließlich Lieferung und Einbau der erforderlichen
Abzweige und Rohrverbinder.
Menge: 3,000 St
Zuordnung: 529

**1.19.16 Fugendichtung der Winkelstützelemente herstellen**
Stoßfugen der Winkelstützelemente innenseitig mit mind.
30 cm breiten besandeten Bitumenbahnen abdichten und
mechanisch befestigen; Fuge an der Außenseite mit
dauerelastischen Fugenmaterial bündig verschließen.
Menge: 130,000 m
Zuordnung: 543

**1.19.17 Trennschicht, Drainage, PE, genoppt**
Noppenbahn als Trennschicht  an aufgehenden
Gebäudewänden (WDVS-Systeme, o.ä.) mit der
Bodenanfüllung einbauen.
Material:  Polyethylen (PE), genoppt,
Noppenhöhe 7 mm,
Noppenbahnen lose verlegt.
Mit Nahtüberdeckungen mind. 25 cm.
Nahtüberdeckungen werden nicht gesondert vergütet.

Einbauhöhen 0,50 m bis 2,00 m.
Menge: 150,000 m2
Zuordnung: 543

#### Titel 1.20 Treppenanlagen

**1.20.1 Erdaushub Gründung Treppenstufen / Sitzstufen**
Boden für den Einbau von Betonblockstufen profilgerecht
lösen und im Baustellenbereich wieder einbauen.
Breite des Fundamentes: ca. 5,0  m
Aushubtiefe: bis 1,0 m unter GOK
Transportentfernung: 50 bis 250 m

Bodenklasse: 4 und 5, DIN 18300
Menge: 10,000 m3
Zuordnung: 544

**1.20.2 Gründung (Schottertragschicht 0/32) für Blockstufen**
Gründung für Blockstufen aus gebrochenen
Hartsteinschotter der Körnung 0/32 mm herstellen.
Einbaustärke der Tragschicht: 0,50 m
Breite des Schotterfundamentes: 1,0 bis 5,0 m
Verdichtungsgrad: 107 % D Pr
Menge: 7,500 m3
Zuordnung: 544

**1.20.3 Gründung aus Beton C 20/25 herstellen**
Auflager aus Beton C 20/25 für Blockstufen höhengerecht
herstellen.
Einbaustärke: 0,30 m im verdichteten Zustand
abgestufter Einbau des Auflagers entsprechend
Steigungsverhältnis der Blockstufen,
Breite des Fundamentes:  bis 4,0 m

Abrechnug nach Aufmass.
Menge: 7,500 m3
Zuordnung: 544

**1.20.4 Blockstufen Betonwerkstein 15/35 cm (kugelgest. Oberfläche)**
Blockstufen als Betonfertigteil liefern und
höhengerecht einbauen,
alle Ansichtsflächen kugelgestrahlt;
Farbe: granit grau
Einzellängen der Blockstufen: 0,50 bis 2,00 m
Betongüte: C 30/37 DIN EN 206-1:2001 / DIN 1045-2:2001
Einschließlich Einbau einer Verschiebesicherung durch
Edelstahlbolzen (2 Stück / m)
Durchmesser ca. 10 mm, Länge der Einbindung in die
Betongründung ca. 50 mm
Breite der Treppenanlage: 1,5 bis 7,00 m
Steigungsverhältnis: 15 / 35 cm
Stufen engfugig verlegen.

Das Material ist vor Einbau zu bemustern!
Menge: 30,000 m
Zuordnung: 544

**1.20.5 Zulage: Blockstufen Betonwerkstein 15/35 cm Farbe beige-gelb**
Leistung wie vor, jedoch
Zulage für die Farbgebung der Blockstufen

Farbe: beige gelb

Das Material ist vor Einbau zu bemustern!
Menge: 30,000 m
Zuordnung: 544

**1.20.6 ZULAGE Oberflächenbearbeitung von Stufenköpfen**
Bearbeitung eines Stufenkopfes analog der
Ansichtsflächen aufgrund des steinsichtigen Einbaus des
Stufenkopfes.
Menge: 10,000 St
Zuordnung: 544

**1.20.7 ZULAGE Kontraststreifen**
Kontraststreifen in schwarz / anthrazit an der
Vorderkante der Blockstufen aufbringen;
Fertigung im Werk;
Ausführung mit rutschhemmender Wirkung
Breite des Kontraststreifens
auf Auftritt und Antritt: ca. 5 cm
auf Stufenvorderkante: ca 2 cm

Das Material ist vor Einbau zu bemustern!
Menge: 30,000 m
Zuordnung: 544

#### Titel 1.21 Stahlbauarbeiten

**1.21.1 Werkplanung / Technische Unterlagen**
Vom AN sind entsprechende Werk - und Detailzeichnungen
sowie Konstruktions - und Einbaupläne etc.
anzufertigen für alle Pos. des Titels Stahlbauarbeiten
einschließlich der Statik.

Diese sind mit dem Bauherrn und dem
Landschaftsarchitekten vor Beginn der
Fertigung und Ausführung des Bauwerks zur Freigabe
vorzulegen.
Das Beibringen von Gütenachweisen zu
Werkstoffqualitäten und sonstiger Nachweise, sowie
sämtliche Kosten zur technischen Bearbeitung sind in
dieser Pos. einzurechnen und sind damit abgegolten.
Menge: 1,000 Psch

**1.21.2 Absteckungs- und Einmessarbeiten**
Durchführung und Dokumentation aller Absteckungs- und
Einmessarbeiten für die Ausführung der Stahl- und
Stahlbetonarbeiten auf der Baustelle.
Alle erforderlichen Stand- und Hilfsgerüste, sowie
Lasten- und Arbeits-/ Personalkrane für die Leistungen
dieser Position  sind in den Einheitspreis
einzukalkulieren.
Menge: 1,000 Psch
Zuordnung: 599

**1.21.3 Geländerpfosten für Handläufe liefern und einbauen**
Geländerpfosten als Stahlkonstruktion zur Montage von
freistehenden Handläufen an Treppen und Rampen liefern
und montieren;

bestehend aus
Geländerpfosten  2 x FL  80 x 10 mm als Doppelstrebe
incl. Distanzstücke,
Länge der Pfosten:  1300 bis 1500 mm
Abstand der Doppelstrebe: 8 mm
Abstand der Pfosten untereinander: 1,25 m

Alle Teile feuerverzinkt und pulverbeschichtet in RAL
7021 matt

Einschließlich des erforderlichen Erdaushubs und dem
Einbau eines Punktfundamentes aus Beton C 12/15
Abmessungen des Punktfundamentes:
40 x 40 x 80 cm
Bodenklasse: 4 bis 5
Der verdrängte Boden ist zu transportieren und im
Baustellenbereich höhengerecht einzuplanieren.
Transportentfernung: 50 bis 150 m
Menge: 60,000 St

**1.21.4 Zulage Montage auf Winkelstützenkopf / Betonblockstufen**
Zulage zur Vorposition für die Montage der Pfosten auf
Winkelstütz- Köpfen und/oder Betonblockstufen nach Wahl
des Bieters. Sichtbare Verschraubungen mit Hutmuttern
aus V2A. Überkragende Befestigungsbleche sind nur auf
den Innenseiten der Winkelstützen zulässig.
Menge: 20,000 St

**1.21.5 Handlauf aus Edelstahl (h = 0,95 m), Montage an Geländerpfosten**
Handlauf  aus Edelstahl liefern und höhengerecht im
Treppen- und Rampenbereich anbauen.

mit gebogenen / abgewinkelten End- / Eckausführungen
mit allen erforderlichen Montage- und Distanzstücken
Anbringung der Distanzstücke am Handlauf von unten,
Abstand Handlauf - Pfosten mind. 50 mm

Material: Edelstahl V2A, gebürstet
Höhe über OK Gelände: 0,95 m
Durchmesser: ca. 42 mm
Wandstärke: 3,5 mm
in Teilstücken; Einzellängen 1 bis 15 m

Einschl. Montage an Geländerpfosten der Vorpositionen
incl. aller benötigten Befestigungsmaterialien.
Menge: 60,000 m

**1.21.6 Radabweiser aus Stahlprofil (h = 0,1m), Montage an Geländerpfosten**
Radabweiser aus Edelstahl liefern und höhengerecht im
Rampenbereich anbauen.

mit gebogenen Eckausführungen
mit allen erforderlichen Montage- und Distanzstücken

Material: Edelstahl V2A, gebürstet
Höhe über OK Gelände: 0,1 m
Durchmesser: ca. 42 mm
Wandstärke: 2,5 mm
in Teilstücken; Einzellängen 1 bis 15 m

Einschl. Montage an Geländerpfosten der Vorpositionen
incl. aller benötigten Befestigungsmaterialien.
Menge: 50,000 m

#### Titel 1.22 Randeinfassungen u. Pflasterrinnen

**1.22.1 Hochbordsteine 12(15)/30/100 liefern und einbauen**
Hochbordsteine liefern und höhengerecht versetzen.
Art der Bordsteine: Form H (Hochbord) gemäß DIN EN 1340
und DIN 483, mit Natursteinvorsatz gewaschen

Abmessungen: 12 (15) / 30 / 100 cm
Bettung: 20 cm Beton C 16/20
auf Frostschutzschicht einschl. einer geschalten,
einseitig ausgebildeten Betonrückenstütze aus Beton C
16/20,
einschl. der erforderlichen, im Abstand von ca. 8 m
durchgehenden Bewegungsfugen in der Betonbettung und
an den Fertigteilfugenstößen ausbilden.
Menge: 16,000 m
Zuordnung: 532

**1.22.2 Hochbordsteine 12 (15)/30/100 in Radien**
wie Vorposition jedoch:
Kurvensteine als Formsteine mit Innen- oder Außenradien
liefern und einbauen.

KA / KI r = 0,5 m

Einbauort: Aufkantung Schranke
Menge: 5,000 m
Zuordnung: 532

**1.22.3 Übergangssteine 12(15)/30/100**
Übergangssteine (rechts / links) von Hochbord- auf
Rundbordstein liefern und höhengerecht versetzen.

Art der Bordsteine: Form H (Hochbord) DIN 483,
Abmessungen der Steine: 12 (15) / 30 / 100 cm

Bettung: 20 cm  Beton C12/15
Einschl. einseitiger geschalter Betonrückenstütze aus
BetonC12/15.

Einschließlich der erforderlichen Schnittkanten und
Paßstücke.
Menge: 4,000 m

**1.22.4 Rundbordsteine R5, 15/22/100**
Rundbordsteine liefern und höhengerecht versetzen.

Art der Bordsteine: Form R5 (Rundbord) gemäß DIN EN
1340
und  DIN 483

Abmessungen: 15 / 22 / 100 cm
Farbe: grau

Bettung: 20 cm Beton C 12/15
auf Frostschutzschicht einschl. einseitiger, geschalter
Betonrückenstütze aus Beton C 12/15

Einschließlich der erforderlichen Schnittkanten und
Paßstücke.

Im Abstand von ca. 8 m durchgehende Bewegungsfugen in
der Betonbettung und an den Fertigteilfugenstößen
ausbilden.
Menge: 265,000 m

**1.22.5 Rundbordsteine R5, Außenecke 90°**
Leistung wie vor, jedoch:

Rundbordsteine R5, Außenecke 90° liefern und einbauen.

Abmessungen: 15 / 22 / 40/40 cm
Menge: 28,000 St

**1.22.6 Rundbordsteine R5, Innenecke 90°**
Leistung wie vor, jedoch:

Rundbordsteine R5, Außenecke 90° liefern und einbauen.

Abmessungen: 15 / 22 / 25/25 cm
Menge: 14,000 St

**1.22.7 Rundbordsteine R5, in Radien**
Leistung wie vor, jedoch:

Rundbord-Kurvensteine als Formstein Innen- oder
Außenradien liefern und einbauen.

KA / KI r = 0,5 bis 6,0 m
Menge: 56,000 m

**1.22.8 Tiefbordsteine 100/30/8, grau**
Randeinfassung der Fahrwege und Plätze gem. DIN 18318.
Material: Bordsteine aus Beton DIN EN 1340
Abmessungen der Bordsteine: 80/300/1000 (500) mm  (mit
Fase)
Bettung: 20 cm Beton C 12/15
Farbe: grau
mit beidseitiger Rückenstütze aus Beton C 12/15,
einschl. der erforderlichen Längenanpassungen.
Im Abstand von ca. 8 m durchgehende
Bewegungsfugen in der Betonbettung und
an den Fertigteilfugenstößen ausbilden.
Menge: 360,000 m

**1.22.9 Tiefbordsteine 50/30/8, grau in Radien**
Leistung wie vor, jedoch:

Kurvensteine als Formstein Innen- oder Außenradien
liefern und einbauen.

KA / KI r = 0,5 bis 6,0 m
Menge: 40,000 m

**1.22.10 Tiefbordsteinen (10 cm), grau**
Randeinfassung der Fahrwege und Plätze gem. DIN 18318.
Material: Bordsteine aus Beton DIN EN 1340
Abmessungen der Bordsteine: 100/300/1000 (500) mm  (mit
Fase)
Bettung: 20 cm Beton C 20/25
Farbe: grau
mit beidseitiger geschalter Rückenstütze aus Beton C
20/25,
einschl. der erforderlichen Längenanpassungen.
Im Abstand von ca. 6 m durchgehende
Bewegungsfugen in der Betonbettung und
an den Fertigteilfugenstößen ausbilden.
(siehe Grundbeschreibung Bewegungsfuge)

Einfassungen Parkplatz und Plätze/Wege Vorplatzbereich
Menge: 50,000 m

**1.22.11 Schnittkanten Rundbord 15/22 herstellen**
Schnittkanten / Gehrungsschnitte an Betonbordsteinen
herstellen.

Art des Verfahrens:  Diamant-Naßschnitt
Art des Materials:  Rundbordsteine 15 / 22 / 100 cm
Stärke der Betonsteine: 22 cm
Menge: 30,000 St

**1.22.12 Schnittkanten Hochbord herstellen**
Passschnitt an Beton- Hochbordsteinen herstellen.

Art des Verfahrens:  Diamant-Naßschnitt
Art des Materials:  Hochbordsteine 12(15)/30/100 cm
Stärke der Betonsteine: 12-15 cm
Menge: 5,000 St

**1.22.13 Schnittkanten Tiefbord bis 10 herstellen**
Schnittkanten / Gehrungsschnitte an Betonbordsteinen
herstellen.

Art des Verfahrens:  Diamant-Naßschnitt

Art des Materials: Tiefbordsteine 8 bzw.10 /30 / 100 cm
Menge: 20,000 St

**1.22.14 Schnittkanten (Tiefbordsteine 6-8 cm) herstellen**
Schnittkanten / Gehrungsschnitte an Betonbordsteinen
herstellen.

Art des Verfahrens:  Diamant-Naßschnitt

Art des Materials:  Tiefbordsteine 6 (8) / 25 (30 ) /
100 cm
Menge: 30,000 St
Zuordnung: 532

**1.22.15 Schnittkanten (Betonsteine 16/16/14 cm) herstellen**
Schnittkanten / Gehrungsschnitte an Betonsteinen
herstellen.

Art des Verfahrens:  Diamant-Naßschnitt
Art des Materials:  Basamentsteine 16/16/14 cm
Stärke der Betonsteine: 14 cm
Menge: 10,000 m

**1.22.16 Rinnenstein, 24/16/14, zweizeilig**
Rinnensteine als Entwässerungsrinne, DIN EN 1338, Typ
DI,
ohne Fase, mit Abstandshalter, zweizeilig, herstellen,
fachgerecht, im Betonsbettung, 20/25 DIN EN 206-1

Einschließlich Ausfugen der Rinne mit zementärem,
kunststoffvergütetem Fugenmörtel
Farbe nach Bemusterung

Format: 24 (16) /16/ 14cm
Material: Betonsteinpflaster
Farbe: grau
Verlegeart: Reihe
Mörtelfarbe: grau
Bettung: C20/25, 30cm glatt geschalt
Menge: 195,000 m
Zuordnung: 532

**1.22.17 Zulage: Versetzen der Rinnensteine in verschied Radien, zweizeilig**
Zulage für das Versetzen der Rinnensteine in
verschiedenen Radien, gleichmäßige, radiale Ausrichtung
der Steine,
zweizeilige Verlegung,
Menge: 20,000 m

**1.22.18 Bewegungsfuge, Entwässerungsrinne und Pflasterstreifen, 6 mm**
Bewegungsfuge mit Fugenband Satbilität = 60kg/m3;
6 mm längs beidseitig an
Pflaster- und Plattenstreifen der Entwässerungsrinne
und Schlitzrinnen.
Die Einbauhinweise des Herstellers sind zu beachten.
Menge: 72,000 m

**1.22.19 Bewegungsfuge quer in Rinnen und Pflasterstreifen, 8 mm**
Bewegungsfuge mit Fugenband
Material liefern und einbauen

quer in Pflaster- und Plattenstreifen von
Entwässerungsrinnen und Bordanlagen
Die Einbauhinweise des Herstellers sind zu beachten.

Einbau im Abstand von 8 m,
Zusätzlich ist ca. 75 cm vor und hinter den
Straßenabläufen eine Bewegungsfuge herzustellen.

Die Bewegungsfugen sind vollständig im gesamten
Querschnitt der Bord- und Rinnenanlage einschl.
Fundamentbeton und Rückenstütze herzustellen.

Material: vernetzter Polyolefin-Schaumstoff (XPE)
Druckspannung (DIN EN ISO 7214):
ca. 170 kPa bei 50 % revers. Stauchung
Rohdichte mind. 100 kg/m³

Fugenfüllmaterialien für Bewegungsfugen müssen folgende
Materialeigenschaften aufweisen:
- Komprimierbarkeit (Stauchfähigkeit) mind. 40 % der
  Fugenbreite.
- Stauchhärte: ca. 0,2 MPa bei 40 % Stauchung, bzw. ca.
0,3
  MPa bei 60 % Stauchung.
- Vollständig rückstellfähig (Druckverformungsrest 5 %
  bei 25 % Stauchung).
- Alterungsbeständig, beständig gegen aggressive Medien
  und gegen chemische Einflüsse, mikrobenfest, frost-
und
  tausalzbeständig.
- Keine Wasseraufnahme (geschlossenzellig).
Menge: 75,000 St
Zuordnung: 532

#### Titel 1.23 Gitterroste Eingangsbereiche

**1.23.1 Randeinfassung mit Tiefbordsteinen (10 cm), grau herstellen**
Randeinfassung und Auflage für Gitterroste gem. DIN
18318.
Material: Bordsteine aus Beton DIN EN 1340,
Abmessungen der Bordsteine: 80/250/1000 (500) mm
(mit Fase), Farbe: grau

Bettung: 20 cm Beton C 16/20
mit beidseitiger, geschalter  Rückenstütze aus Beton C
16/20,
einschl. der erforderlichen Längenanpassungen.
Im Abstand von ca. 8 m durchgehende Bewegungsfugen in
der Betonbettung und an den Fertigteilfugenstößen
ausbilden.
Menge: 15,000 m
Zuordnung: 551

**1.23.2 Pflastersteine a. Beton DIN EN 1338 Qual. DI, grau 20/10/8**
Pflasterdecke zum Auspflastern der Flächen unter den
Gitterrosten, liefern und gemäß statischer Berechnung
nach Herstellerangaben verlegen, mit Pflastersteinen
aus Beton gemäß DIN EN 1338, Einsteinsystem,
auf vorhandener Tragschicht in Teilflächen verlegen,
Abriebwiderstand: I (Klasse 4)
Witterungswiderstand: D (Klasse 3)
Sichtkanten mit Fase,

Rechteckstein im Format:  20x10x8 cm mit
Abstandshaltern
Höhe: 8 cm
Farbe: grau

Ausführung in Rechteck oder Reihenverband,
ohne Kreuzfugen
Randabschlüsse als Läuferzeile
inkl. Lieferung und Einbau Bettung aus Brechsand-
Splitt-Gemisch 0/5 mm, Dicke im
verdichteten Zustand 3-5 cm,
Nach dem Verlegen ist in Abständen von 2 m in
Verlegerichtung die Ausrichtung zu kontrollieren und
ggf. nachzurichten. Ein Fugenabstand nach DIN 18318 von
3-5 mm ist zwingend einzuhalten.

Pflasterfugen einschlämmen mit Brechsand 0/2,
Einschl. der erforderlichen Rand- und Abschlusssteine
an den seitlichen Begrenzungen sowie an den
ausgeschriebenenen Stellplatzmarkierungen.

Ausführung in mehreren Teilflächen
Menge: 4,000 m2
Zuordnung: 551

**1.23.3 Schnittkanten (Tiefbordsteine 8 cm) herstellen**
Schnittkanten / Gehrungsschnitte an Betonbordsteinen
herstellen.
Art des Verfahrens:  Diamant-Naßschnitt
Art des Materials:  Tiefbordsteine 8 / 25 / 100 cm
Stärke der Betonsteine:  8 cm
Menge: 8,000 St
Zuordnung: 551

**1.23.4 Gitterroste Haupteingang 2.500 / 1.000**
Gitterrostpodest für Sauberlaufzone im Eingangsbereich

Aus Winkelzarge zur Auflage und Gitterrost dreiteilig
Alle Bauteile feuerverzinkt nach  DIN EN ISO 1461

Podestmaße:
Länge: ca. 2.500 mm
Breite: ca. 1.000 mm
2-Teilig: 2.500 x 1.000 mm

Unterkonstruktion
Rahmen aus Profilstahl
Höhe 140mm
Breite / Auflagefläche 50 mm
Materialstärke 4 mm

Auflagerahmen
Winkelzarge zur Auflage aus Stahl-Profil
L-Profil
Höhe ca. 40 mm
Fuß- Breite ca. 40 mm
Materialstärke 4 mm
zur Auflage auf Unterkonstruktion

Gitterrost
aus Schweißpress - Gitterrost, Fußgängerbereich
Maschenweite max. 31 x 11 mm,
Tragstab 40 / 2 mm
Füllstab profiliert, Rutschhemmung R11
Lose eingelegt in Winkelzargen

Lieferung und Einbau auf Tiefbord der Pos. 01.19.1
randliche Bekantung durch aufgehendes Gebäude bzw.
Betonstein-
Pflasterbelag.
incl. dauerhafte Fixierung des Rahmens durch
Verschraubung auf Unterkonstruktion

incl. Werkplanung zur Dimensionierung der Stahlbauteile
Menge: 1,000 St

**1.23.5 Gitterroste Nebeneingang Wirtschaftshof 1.000 / 600**
Gitterrostpodest für Sauberlaufzone im Eingangsbereich

Aus Winkelzarge zur Auflage und Gitterrost dreiteilig
Alle Bauteile feuerverzinkt nach  DIN EN ISO 1461

Podestmaße:
Länge: ca. 1.000 mm
Breite: ca. 600 mm
1-Teilig: 1.000 x 600 mm

Unterkonstruktion
Rahmen aus Profilstahl
Höhe 140mm
Breite / Auflagefläche 50 mm
Materialstärke 4 mm

Auflagerahmen
Winkelzarge zur Auflage aus Stahl-Profil
L-Profil
Höhe ca. 40 mm
Fuß- Breite ca. 40 mm
Materialstärke 4 mm
zur Auflage auf Unterkonstruktion

Gitterrost
aus Schweißpress - Gitterrost, Fußgängerbereich
Maschenweite max. 31 x 11 mm,
Tragstab 40 / 2 mm
Füllstab profiliert, Rutschhemmung R11
Lose eingelegt in Winkelzargen

Lieferung und Einbau auf Tiefbord der Pos. 01.19.1
randliche Bekantung durch aufgehendes Gebäude bzw.
Betonstein-
Pflasterbelag.
incl. dauerhafte Fixierung des Rahmens durch
Verschraubung auf Unterkonstruktion

incl. Werkplanung zur Dimensionierung der Stahlbauteile
Menge: 1,000 St

#### Titel 1.24 Pflasterarbeiten

**1.24.1 Pflasterdecke aus Betonsteinen 30/20/8 cm beige-gelb herstellen**
Pflastersteine, liefern und gemäß statischer Berechnung
nach Herstellerangaben verlegen, mit Pflastersteinen
aus Beton gemäß DIN EN 1338,
Abriebwiderstand I (Klasse 4)
Witterungswiderstand D (Klasse 3)
Sichtkanten mit Fase,
Länge des Einzelsteins: 30 cm
Breite des Einzelsteins: 20 cm
Höhe: 80 mm,
Grundfarbton: beige-gelb
Oberfläche: wassergestrahlt

Ausführung im Reihenverband im 1/3 Verband
ohne Kreuzfugen

Bettung aus Brechsand-Splitt-Gemisch 0/5,
gem. TL Plaaster-STB 2006 ZTV-Pflaster-STB 2006 mit
zugelassenem filterstabilen Baustoffgemisch
Dicke im verdichteten Zustand 3 cm,
Pflasterfugen einschlämmen mit filterstabilen
Baustoffgemisch,
Einschl. der erforderlichen Halb-, Anfangs- und
Endsteine als Abschlusssteine zur Randeinfassung.

Das Material ist vor der Bestellung zur Freigabe zu
bemustern!

Ort der Verlegung:
Haupteingang und Terrassenflächen
Menge: 1100,000 m2

**1.24.2 Zulage: Pflasterbelag herstellen; Bettung Dränbeton u. Haftschlämme**
Zulage zu den Vorpositionen für die Verlegung von
Pflastersteinen in folgender Ausführung im Bereich von
unterbauten Flächen Bettung: Dränbeton Körnung 5/8 mm,
Stärke der Bettung 8 bis 10 cm im verdichteten Zustand:
Breite der Pflasterfugen: 5 mm
Verlegung der Steine mit einer Haftschlämme gem. den
Herstellervorgaben  für leichte Verkehrsbelastungen;
Einschl. der erforderlichen Rand- und
Abschlusssteine.

Art der Steine: Betonsteinpflaster Abmessung der Steine
ca. 30/20/8 cm

Einbau in verschiedenen Teilflächen
Menge: 20,000 m2
Zuordnung: 531

**1.24.3 Zulage: Pflasterverfugung mit Spezialmörtel herstellen**
Zulage zu Vorpositionen für die Verfugung von
Pflasterdecken mit zementhaltigen Fugenmörtel nach DIN
EN 13888,
Fugenbreite:  5 mm
Farbe des Mörtels: gelb oder grau, analog der Farbe des
Pflasterbelages

Art der Steine: Betonsteinpflaster Abmessung der Steine
ca. 30/20/8 cm

Herstellung der Verfugung gem. den Herstellervorgaben
für Flächenbelastungen für mittlere bis schwere
Verkehrsbelastungen,
Einschl. aller erforderlichen Vor- und
Endreinigungsarbeiten der bearbeiteten Flächen,
Die technischen Hinweise und Verarbeitungsvorschriften
des Herstellers sind zu berücksichtigen.
Menge: 20,000 m2
Zuordnung: 531

**1.24.4 H-Doppelverbundstein gelagert transportieren u. wiedereinbauen**
H-Doppelverbundstein gelagert aufnehmen, transportieren
und wiedereinbauen

Art des Pflasters: H-Doppelverbundstein 20 / 16,50 / 10
cm
Steinstärke: ca. 10 cm
Transportentfernung: bis 250 m

Ausführung in verschiedenen Teilflächen

incl. Lieferung und Einbau Bettung aus Brechsand-
Splitt-Gemisch 0/5 mm, Dicke im verdichteten Zustand 4
cm,

Pflasterfugen einschlämmen mit Brechsand 0/2,

Einschl. der erforderlichen Rand- und Abschlusssteine
an den seitlichen Begrenzungen.
Menge: 300,000 m2

**1.24.5 H-Doppelverbundstein 20/16,5/10 cm grau, liefern, verlegen**
H-Doppelverbundstein, liefern und gemäß statischer
Berechnung nach Herstellerangaben verlegen, mit
Pflastersteinen aus Beton gemäß DIN EN 1338,
Einsteinsystem, auf vorhandener Tragschicht in
Teilflächen verlegen,
Abriebwiderstand: I (Klasse 4)
Witterungswiderstand: D (Klasse 3)
Sichtkanten mit Fase,

H-Doppelverbundstein im Format:  20 x 16,5 x 10 cm mit
Abstandshaltern, mit allseitigen Verbundnocken
Farbe: grau

Bettung aus Brechsand-Splitt-Gemisch 0/5 mm, Dicke im
verdichteten Zustand 4 cm,

Pflasterfugen einschlämmen mit Brechsand 0/2,

Einschl. der erforderlichen Rand- und Abschlusssteine
an den seitlichen Begrenzungen.

Ort der Verlegung: Zufahrt Parkplatz
Menge: 1100,000 m2

**1.24.6 Pflasterdecke aus Betonsteinen 20/10/10 cm grau herstellen**
Pflasterdecke zum Auspflastern der Flächen unter den
Gitterrosten, liefern und gemäß statischer Berechnung
nach Herstellerangaben verlegen, mit Pflastersteinen
aus Beton gemäß DIN EN 1338, Einsteinsystem,
auf vorhandener Tragschicht in Teilflächen verlegen,
Abriebwiderstand: I (Klasse 4)
Witterungswiderstand: D (Klasse 3)
Sichtkanten mit Fase,

Rechteckstein im Format:  20x10x10 cm
mit Abstandshaltern, mit allseitigen Verbundnocken
Höhe: 8 cm
Farbe: grau

Ausführung in Ellenbogenverband,
ohne Kreuzfugen
Randabschlüsse als Läuferzeile
Bettung aus Brechsand-Splitt-Gemisch 0/5 mm, Dicke im
verdichteten Zustand 4 cm,
Pflasterfugen einschlämmen mit Brechsand 0/2,
Einschl. der erforderlichen Rand- und Abschlusssteine
an den seitlichen Begrenzungen sowie an den
ausgeschriebenenen Stellplatzmarkierungen.

Ausführung in mehreren Teilflächen

Ort der Verlegung: Wirtschaftshof
Menge: 520,000 m2
Zuordnung: 551

**1.24.7 Pflasterdecke aus Betonsteinen 20/10/10 cm anthrazit herstellen**
Leistung wie vor, jedoch

Rechteckstein im Format:  20 x10 x 10 cm mit
Abstandshaltern, mit allseitigen Verbundnocken
Farbe: anthrazit

Ort der Verlegung: Stellplätze
Menge: 515,000 m2

**1.24.8 Läuferzeile als Stellplatzmark., anthrazit h = 100 mm**
Pkw-Stellplatzmarkierungen aus Betonsteinpflaster
herstellen.

Ausführung als unterbrochene einzeilige Läuferreihen im
Ellenbogenverband,
Sichtkanten mit Fase,
Länge des Einzelsteins: 200 mm
Breite des Einzelsteins: 100 mm
Höhe: 100 mm

Grundfarbton: anthrazit durchgefärbt

Die Abrechnung erfolgt nach der Summe der Längen der
verlegten Steine der Markierung pro Reihe.
Menge: 120,000 m

**1.24.9 Sonderstein, Piktogrammplatte "Behinderten Stellplatz"**
Sonderstein liefern, Markierung Behindertenstellplatz,
Beton-Pflasterplatte K/D/I nach DIN EN 1338 und TL
Pflaster-StB mit Piktogrammaufdruck liefern, und höhen-
und fluchtgerecht innerhalb der Stellplatzflächen wie
vor verlegen.
Maße: L/B/D 60/60/12 cm
Farbe: anthrazit
Symbol Aufdruck: Piktogramm Rollstuhl, aus
reflektierendem Kunststoff, Farbe: Weiß
Liefern und Verlegen erst nach Freigabe durch die BÜ.

Ort:  Behinderten Stellplätze
Menge: 2,000 St

**1.24.10 Schnittkanten (Betonsteinpflaster 8 cm) herstellen**
Schnittkanten an Betonrechteckpflaster  herstellen.

Art des Verfahrens:  Diamant-Naßschnitt
Art des Materials:  Betonrechteckpflaster
Formt: 30x20 cm, 20x20 cm
Stärke der Betonsteine:  8 cm

Einschl. radiale Anschnitte an Schachtdeckeln und
Schieberkappen bis r= 10cm

Hinweis:
Für Zuschnitte an Einbauten sind in der Regel
Pflastersätze zu verwenden. Falls keine Pflastersätze
vorgesehen sind, ist das Schnittdetail vorher
abzustimmen.
Grundsätzlich sind nur gründlich ausgeführte Schnitte
mit
gleichmäßigen Fugen zwischen 3 und 8 mm abnahmefähig
Menge: 120,000 m

**1.24.11 Schnittkanten (Betonsteinpflaster 10 cm) herstellen**
Schnittkanten an Betonrechteckpflaster  herstellen.

Art des Verfahrens:  Diamant-Naßschnitt
Art des Materials:  Betonrechteckpflaster, H-
Verbundstein
Formt: ca. 10x20 cm
Stärke der Betonsteine:  10 cm

Einschl. radiale Anschnitte an Schachtdeckeln und
Schieberkappen bis r= 10cm

Hinweis:
Für Zuschnitte an Einbauten sind in der Regel
Pflastersätze zu verwenden. Falls keine Pflastersätze
vorgesehen sind, ist das Schnittdetail vorher
abzustimmen.
Grundsätzlich sind nur gründlich ausgeführte Schnitte
mit
gleichmäßigen Fugen zwischen 3 und 8 mm abnahmefähig
Menge: 80,000 m

**1.24.12 Pflasterfugenband aus XPE 80 mm liefern und einbauen**
Pflasterfugenband als Trennlage zwischen Pflasterbelag
und
Entwässerungsrinnen, aufgehender Gebäudewand u. ä.,
liefern und höhengerecht einbauen;
Material: Physikalisch vernetzter Polyolefin-
Schaumstoff XPE
geschlossenzellig/wasserundurchlässig, frostsicher,
bedingt UV-beständig
Baustoffklasse B2 nach DIN 4102-1 (normal entflammbar)
chemikalienbeständig (Chlor, Wasser, Tausalz),
unverrottbar
bakterien- und pilzbeständig, trinkwasserunbedenklich

Höhe des Pflasterbandes: 80 mm
Stärke des Bandes: 5 mm
Farbe: grau
Menge: 280,000 m

**1.24.13 Kernbohrung Pflaster für Einbauten**
Kernbohrung in Betonsteinpflaster zur passgenauen
Anarbeitung von Schieberkappen, Einbauten etc. in der
Belagsfläche

Pflasterstärke: bis 12 cm
Bohrdurchmesser bis 20 cm
Menge: 10,000 St

#### Titel 1.25 Bodenindikatoren

*Hinweis*
Bodenindikatoren nach DIN 32984

**1.25.1 Rollbord**
Überquerungshilfe und höhengerecht versetzen.

Überquerungshilfe mit taktil erfassbarer
richtungsneutraler Oberflächenstruktur (Rautenprofil)

mit Wulst als Stopphinweis auf der Oberkante des
Rollbordes

Abmessungen
Länge x Breite x Höhe: 100 x 25  x 15,5-18,5 cm

Farbe
Sichtbeton Lichtgrau

Bordsteine aus Beton nach DIN EN 1340, DIN 483 sowie
DIN 1045
DIN 32984 - Bodenindikatoren im öffentlichen
Verkehrsraum
SRT-Wert = 60

behindertengerechter Übergangsbord zwischen Fahrbahn
und Geh-/Radweg
Einbau und Verlegung
siehe Einbauhinweise des Herstellers
Die Elemente sind gem. DIN 18318 Pkt. 3.9 einzubauen.
Die Elemente sind mit geeignetem Gerät ohne
Versetzspuren an den sichtbaren Seiten einzubauen. Auf
einen Fugenabstand von min. 5 mm ist zu achten. Durch
geeignete Schutzmaßnahmen sind Abplatzungen an den
Kanten zu vermeiden.

Bettung: 20 cm  Beton C12/15,
Einschl. einseitiger geschalter Betonrückenstütze aus
BetonC12/15
Einschließlich der erforderlichen Schnittkanten

Das Material ist vor Einbau zu bemustern.
Menge: 3,000 m

**1.25.2 Rollbord Verbindungsbord**
Überquerungshilfe und höhengerecht versetzen.

Überquerungshilfe mit taktil erfassbarer
richtungsneutraler Oberflächenstruktur (Rautenprofil)

mit Wulst als Stopphinweis auf der Oberkante des
Rollbordes

Verbindungsbord
auf R 15 x 22 rechts und links Länge x Breite x Höhe:
25 x 25 x 15,5-18,5 cm (mit Glasreflektor)

Farbe
Sichtbeton Lichtgrau

Bordsteine aus Beton nach DIN EN 1340, DIN 483 sowie
DIN 1045
DIN 32984 - Bodenindikatoren im öffentlichen
Verkehrsraum
SRT-Wert = 60

behindertengerechter Übergangsbord zwischen Fahrbahn
und Geh-/Radweg
Einbau und Verlegung
siehe Einbauhinweise des Herstellers
Die Elemente sind gem. DIN 18318 Pkt. 3.9 einzubauen.
Die Elemente sind mit geeignetem Gerät ohne
Versetzspuren an den sichtbaren Seiten einzubauen. Auf
einen Fugenabstand von min. 5 mm ist zu achten. Durch
geeignete Schutzmaßnahmen sind Abplatzungen an den
Kanten zu vermeiden.

Bettung: 20 cm  Beton C12/15,
Einschl. einseitiger geschalter Betonrückenstütze aus
BetonC12/15
Einschließlich der erforderlichen Schnittkanten

Das Material ist vor Einbau zu bemustern.
Menge: 12,000 St

**1.25.3 Übergangssteine Rundbord R5 / Easy Cross Verbindungsbord**
Übergangssteine (rechts / links) von Rundbord R5 auf
Querungshilfe EasyCross Verbindugsbord
liefern und höhengerecht versetzen.

Abmessungen der Steine: ca. 20 (10) / 20 (14) / 100 cm

Bettung: 20 cm  Beton C12/15,
Einschl. einseitiger geschalter Betonrückenstütze aus
BetonC12/15
Einschließlich der erforderlichen Schnittkanten,
Schnittkanten und Paßstücke.
Menge: 4,000 St

**1.25.4 Rippenplatten als Leiteinrichtung, Anthrazit**
Leiteinrichtung für Sehbehinderte als Markierungslinie
gemäß DIN 32984, HBVA, DIN EN 1338 herstellen, als
taktile Signalgebung für Sehbehinderte, Rippensteinen
mit sechs trapezförmigen Rippen, Rippenhöhe 5mm,
Plattengröße 300 x 300 x 80 mm aus kontrastreichem
Weißbeton, Farbe Anthrazit
Breite der Leitlinie: 30 cm (einzeilige Läuferreihe)
nach Herstellerangaben mit 4 mm (35 mm) Fugen unter
Beachtung der DIN 18 318 und ZTV P-StB fachgerecht nach
Verlegeplan innerhalb von Pflasterflächen verlegen,
verfugen und abrütteln.

Material: Rillenplatte gem. DIN 1338
Oberseite mit 20 Rillen, 15 mm Rillenbreite mit Vorsatz
mit umlaufender Mikrofase (< 2 mm)
Farbton: weiß
Gewicht: 16kg/Stück
Steinseiten mit integriertem Abstandshalter
Abriebwiderstand I (Klasse 4)
Witterungswiderstand D (Klasse 3)

Steinformat:
30 x 30 cm; Höhe 8 cm,
Ausführung als 1-zeilige Läuferreihe innerhalb von
farbigen Betonsteinpflasterflächen,
Verlegung auf Platz- u. Wegeflächen
Bettung aus Brechsand-Splitt-Gemisch 0/5
mm, Dicke im verdichteten Zustand 3 cm,
Pflasterfugen einschlämmen mit Brechsand 0/2.
Einschl. der erforderlichen Rand- und
Abschlusssteine.
Bei Anschlüssen an Rändern und Einbauten in der
Pflasterdecke hat der Zuschnitt durch Nassschnitt zu
erfolgen.
Menge: 35,000 m
Zuordnung: 531

**1.25.5 Rippenplatten als Sperrfeld / Richtungsfeld Anthrazit**
Leiteinrichtung für Sehbehinderte als
Aufmerksamkeitsfeld gemäß DIN 32984, HBVA, DIN EN 1338
herstellen, als taktile Signalgebung für Sehbehinderte,
Rippensteinen mit sechs trapezförmigen Rippen,
Rippenhöhe 5mm,
nach Herstellerangaben mit 4 mm (35 mm) Fugen unter
Beachtung der DIN 18 318 und ZTV P-StB fachgerecht nach
Verlegeplan innerhalb von Pflasterflächengem.
Verlegeplan verlegen, verfugen und abrütteln.

Material: Rillenplatte gem. DIN 1338
Oberseite mit 20 Rillen, 15 mm Rillenbreite mit Vorsatz
mit umlaufender Mikrofase (< 2 mm)
Farbton: weiß
Gewicht: 16kg/Stück
Steinseiten mit integriertem Abstandshalter
Abriebwiderstand I (Klasse 4)
Witterungswiderstand D (Klasse 3)

Verlegung auf Platz- u. Wegeflächen
Bettung aus Brechsand-Splitt-Gemisch 0/5
mm, Dicke im verdichteten Zustand 3 cm,
Pflasterfugen einschlämmen mit Brechsand 0/2.
Einschl. der erforderlichen Rand- und
Abschlusssteine.
Bei Anschlüssen an Rändern und Einbauten in der
Pflasterdecke hat der Zuschnitt durch Nassschnitt zu
erfolgen.
Menge: 7,000 m2
Zuordnung: 531

**1.25.6 Noppenplatten als Aufmerksamkeitsfeld, Anthrazit**
Noppenplatten als Leiteinrichtung für Sehbehinderte als
Aufmerksamkeitsfeld gemäß DIN 32984, HBVA, DIN EN 1338
herstellen, als taktile Signalgebung für Sehbehinderte,
Noppenplatte mit 32 versetzten Tastnoppen
nach Herstellerangaben mit 4 mm (35 mm) Fugen unter
Beachtung der DIN 18 318 und ZTV P-StB fachgerecht nach
Verlegeplan innerhalb von Pflasterflächengem.
Verlegeplan verlegen, verfugen und abrütteln.

Material: Noppenplatte 300 x 300 x 80 mm
mit umlaufender Mikrofase (< 2 mm)
Farbton: anthrazit
Gewicht: 16kg/Stück
Steinseiten mit integriertem Abstandshalter
Abriebwiderstand I (Klasse 4)
Witterungswiderstand D (Klasse 3)

Verlegung auf Platz- u. Wegeflächen
Bettung aus Brechsand-Splitt-Gemisch 0/5
mm, Dicke im verdichteten Zustand 3 cm,
Pflasterfugen einschlämmen mit Brechsand 0/2.
Einschl. der erforderlichen Rand- und
Abschlusssteine.
Bei Anschlüssen an Rändern und Einbauten in der
Pflasterdecke hat der Zuschnitt durch Nassschnitt zu
erfolgen.
Menge: 12,000 m2
Zuordnung: 531

#### Titel 1.26 Traufkante

**1.26.1 Frostschutzschicht Traufstreifen, Boden F1, D=20 cm,EV2>80 MPa**
Frostschutzschicht liefern und zwischen Hauswand und
Rasenkantenstein in Teilflächen einbauen, als Frost-
und Sauberkeitsschicht für den Traufstreifen
Frostfindlichkeitsklasse F1, mit einem Kornanteil <0,06
mm von max. 5 Gew.%
Verformungsmodul EV2 mind. 80 MPa,
Schichtdicke 20 cm.
Breite des Traufstreifens 0,50 m
zulässige Abweichung in der Ebenheit,
gemessen auf 4-Meter Messstrecke + / - 3 cm.
Die Einbaudicke wird entsprechend
TP D-StB 89 durch Nivellement bestimmt.

Abrechnung nach Auftragsprofilen.
Menge: 65,000 m2

**1.26.2 Schottertragschicht 0/32, 15 cm**
Ungebundene Schottertragschicht als Gründung für die
Traufstreifen liefern und profilgerecht einbauen und
verdichten.

Material: natürliches gebrochenes Hartgestein nach
ZTVT-StB; DIN 18315, Verformungsmodul EV2 mind. 100
MPa,
Zuordnungsstufe gem. LAGA Z 0
Körnung:  0/32 mm,
Einbaustärke:  15 cm im verdichtetem Zustand
Menge: 65,000 m2

**1.26.3 Randeinfassung mit Bordsteinen (6 cm), grau herstellen**
Randeinfassung Traufplatten  gem. DIN 18318.
Material: Bordsteine aus Beton DIN EN 1340
Abmessungen der Bordsteine: 60/250/1000 (500) mm  (mit
Fase)
Bettung: 20 cm Beton C 12/15
Farbe: grau
mit beidseitiger, geschalter  Rückenstütze aus Beton C
12/15,
einschl. der erforderlichen Längenanpassungen.
Im Abstand von ca. 8 m durchgehende
Bewegungsfugen in der Betonbettung und
an den Fertigteilfugenstößen ausbilden.
Menge: 50,000 m

**1.26.4 Traufstreifen aus Betonplatten 50/50/5,5 cm, grau herstellen**
Plattenbelag nach Merkblatt für Flächenbefestigungen
mit Pflaster- und Plattenbelägen,
Material: Betonsteinplatten aus Beton DIN EN 1339
Oberfläche wassergestrahlt mit umlaufender Fase,
Abmessungen: ca. 50x50x5,5 cm,
Bettung aus Steinsand 0/4 mm, Dicke im
verdichteten Zustand 5 cm,
Verlegung: entlang der Gebäudefassade;
Platten einschlämmen mit Quarzsand 0/2.
Menge: 15,000 m2

**1.26.5 Traufstreifen Kiestraufe herstellen**
.
Menge: 50,000 m2

#### Titel 1.27 Zaunbauarbeiten

**1.27.1 Stahlgittermattenzaun (H=2,00 m), anthrazit herstellen**
Stahlgitterzaun liefern und einbauen,
Farbe anthrazit / RAL 7016

Unterschiedliche Abtreppungen (Höhenverspünge) der
einzelnen Zaunfelder ist Bestandteil dieser Pos.

Waagerechte Montage bzw. in Teilen unterschiedliche
Abtreppungen (Höhenverspünge) der einzelnen Zaunfelder
erforderlich und Bestandteil dieser Pos.!

Zaunfelder, bestehend aus

Höhe des Zaunes: 2,00 m,
Ausführung wie folgt, die Herstellerangaben zur
Dimensionierung und Fundamentierung ist zu beachten!

-  Eck-, End- und Mittelpfosten aus Stahl-Rechteck-
  rohren, 80/40 mm,
  Pfostenlänge: mind. 250 cm,
  Pfostenabstand: ca. 2,50 m,
-  Zaunfelder aus paarweise waagerechten Rundstäben
  mit senkrecht punktgeschweißten Rundstäben,
  mind. 8 / 6 / 8 mm (schwere Ausführung),
  Maschenweite 50 x 200 mm, (Spitzen oben)
-  Befestigung der Zaunfleder am Pfosten mit durchlaufender senkrechter Abdeckleiste aus Flachstahl
  40 x 5 mm u. Kunststoffdistanzstück Befestigung:
  Linsenkopfschrauben DIN ISO 7380,
  Mattenverbindung genietet,
-  Oberer Abschluss durch 25 mm überstehende
  Gitterstäbe.
-  Korrosionsschutz: alle Metallteile feuerverzinkt
  nach DIN EN ISO 1461
- Befestigung in Einzelfundamente ca. 0,40x 0,40x0,80
m,
  Beton C 12/15,
-  incl. Erdaushub
  Bodenklasse 3 bis 4 DIN 18300 für die
  Einzelfundamente und Höhenausrichtung der
Zaunfelder.
  Aushub innerhalb der Baustelle fördern und abladen
bzw.
  nach gesonderter Position abfahren.
  Transportentfernung bis 100 m,
- einschließlich aller erforderlichen
Befestigungselemente
  nach Angaben des Herstelles. Die Liefer- und
  Einbauhinweise der Herstellers sind zu beachten!

Einbauort: Pflegezufahrt
Menge: 175,000 m

**1.27.2 Zulage End- und Eckposten, Stahlgitterzaun (H = 2,00 m)**
Zulage für die Herstellung von End- und Eckpfosten für
den Stahlgitterzaun H: 2,00 m
Menge: 20,000 Stck

**1.27.3 Toranlage zweiflügelig B = 4,50 m Füllung Gittermatten**
Toranlage als Drehflügeltür 2-flügelig, Stahlrohrrahmen
und Ausfachung aus Gittermatten
mit Übersteigschutz, liefern und montieren.

Aufteilung: symmetrisch
Gesamthöhe des Tores: 2,00 m
Öffnungsbreite: 4,50 m (Innen - Innen / Pfosten)
Öffnungswinkel 180°

Rahmen und Pfosten nach statischen Anforderungen
Verriegelung: im Rahmen eingelassene Profilzylinder,
am Rahmen bündig abschließend,
Drückergarnitur aus
eloxiertem Aluminium Türklinke: innen und außen
beidseitiger Zaunanschluss an Stahlgitterzaun der vorh. Positionen.
Korrosionsschutz: alle Metallteile feuerverzinkt
nach DIN 50976, Behandlung mit Aktivprimer, und
Pulverbeschichtung. Farbe: anthrazit RAL 7016
Befestigung der Pfosten  in Einzelfundamente nach
statischer Erfordernis, Beton C 12/15
Fundamente sind je nach Standort zu überpflastern bzw.
mit mind. 20 cm Oberboden zu überdecken.
Erdaushub Bodenklasse 3 bis 4 DIN 18300 für die
Einzelfundamente und Höhenausrichtung der Zaunfelder.
Aushub innerhalb der Baustelle fördern und abladen.
Transportentfernung bis 100 m, einschließlich aller
erforderlichen Befestigungselemente nach Angaben des
Herstelles, betriebsfertiger Justierung, sowie den
Einbau von 2 Streben und einer Bodenhülse.
Die Liefer- und Einbauhinweise der Herstellers sind zu
beachten!

Einbauort: Zufahrt Wirtschaftshof
Menge: 1,000 Stck

**1.27.4 Toranlage zweiflügelig B = 3,50 m Füllung Gittermatten**
Leistung wie vor, jedoch:
Toranlage als Drehflügeltür 2-flügelig, Stahlrohrrahmen
und Ausfachung aus Gittermatten
mit Übersteigschutz, liefern und montieren.

Aufteilung: symmetrisch
Gesamthöhe des Tores: 2,00 m
Öffnungsbreite: 3,50 m (Innen - Innen / Pfosten)
Öffnungswinkel 180°

Einbauort: Pflegezufahrt Liegewiese
Menge: 1,000 Stck

**1.27.5 Toranlage einflügelig B = 1,50 m Füllung Stahlgitter**
Toranlage als Drehflügeltür 1-flügelig, Stahlrohrrahmen
und Ausfachung aus Gittermatten
ohne Übersteigschutz, liefern und montieren.

Gesamthöhe des Tores: 2,00 m
Öffnungsbreite: 1,50 m (Innen - Innen / Pfosten)
Öffnungswinkel 180°

Rahmen und Pfosten nach statischen Anforderungen
Verriegelung: im Rahmen eingelassene Profilzylinder,
am Rahmen bündig abschließend,
Drückergarnitur aus
eloxiertem Aluminium Türklinke: innen und außen
beidseitiger Zaunanschluss an Stahlgitterzaun der vorh. Positionen.
Korrosionsschutz: alle Metallteile feuerverzinkt
nach DIN 50976, Behandlung mit Aktivprimer, und
Pulverbeschichtung. Farbe: anthrazit RAL 7016
Befestigung der Pfosten  in Einzelfundamente nach
statischer Erfordernis, Beton C 12/15
Fundamente sind je nach Standort zu überpflastern bzw.
mit mind. 20 cm Oberboden zu überdecken.
Erdaushub Bodenklasse 3 bis 4 DIN 18300 für die
Einzelfundamente und Höhenausrichtung der Zaunfelder.
Aushub innerhalb der Baustelle fördern und abladen.
Transportentfernung bis 100 m, einschließlich aller
erforderlichen Befestigungselemente nach Angaben des
Herstelles, betriebsfertiger Justierung,
Die Liefer- und Einbauhinweise der Herstellers sind zu
beachten!

Einbauort: Zugang Kellerabgang
Menge: 1,000 Stck

**1.27.6 Zulage Zaunanschluß; H: 2,0 m herstellen**
Anschluß des Zaunes; H: 2,00m  an Toranlagen bzw End-
oder Eckpfosten bzw an Bestandszaun herstellen.
Einschl. Sonderteil nach örtlichem Aufmaß als Zulage
Inklusve aller benötigter Kleinteile.
Menge: 8,000 St

#### Titel 1.28 Ausstattungsgegenstände

**1.28.1 Fahrrad-Standbügel aus Stahl liefern und einbauen**
Fahrrad-Standbügel mit Knieholm aus Stahl, liefern und
höhen- und lagegerecht einbauen.

Standbügel bestehend aus 2 Stück Wangen aus Flachstahl
80 x 12 mm,
und eingeschweißtem, oberen Querholm aus Flachstahl
80 x 12 mm
sowie zusätzlichem Unterzug aus Flachstahl 50 x12 mm
zur
Aussteifung,

Breite der Bügel: 100 cm
Höhe über Boden 85 cm, Gesamthöhe der Bügel 135 cm,
feuerverzinkt nach DIN EN ISO 1461 und zusätzlich
pulverbeschichtet, Farbe nach Wahl des AG in RAL oder
DB, z.B. DB 703 matt

Einschl. Anpassung der Pflasterbeläge mittels Zuschnitt
durch Diamant-Naßschnitt.

Einschl. Ortbetonfundament aus C 12/15
Abmessungen der Fundamente (2 Fundamente pro Fahrrad-
Standbügel) 30 x 30 x 60 cm.
mit mind. 15 cm Überdeckung bzw.
Überpflasterung der Fundamente
Der verdrängte Boden ist zu transportieren und im
Baustellenbereich höhengerecht einzuplanieren.
Bodenklasse: 3 und 4
Transportentfernung: 50 bis 350 m
Menge: 35,000 St

**1.28.2 Fahrrad-Standbügel für Lastenräder liefern und einbauen**
wie zuvor beschrieben, jedoch Fahrrad-Standbügel für
Lastenräder

Breite der Bügel: 140 cm
Menge: 2,000 St
Zuordnung: 561

**1.28.3 Sitzbank als Hockerbank ohne Lehne, Stahlstützen liefern und einbauen**
Sitzbank ohne Rückenlehne liefern und ortsfest einbauen
nach Herstellerangaben.

Hockerbank mit Sitzbelag aus langlebigem FSC®-
zertifiziertem Hartholz, Oberfläche lasiert. 4
Sitzbohlen 10 x 5,5 cm, mit stabilisierendem,
unterwärtig verschraubtem Mittelband. Rechteckige Füße
aus 15 mm dickem Stahl, feuerverzinkt und in DB 703
Eisenglimmer Anthrazit lackiert, mit 4
Befestigungslaschen, zum Aufschrauben ca. 15 cm unter
Flur.
Länge der Bank: ca. 254 cm
Höhe der Bank über OK: ca. 47 cm
Breite de Sitzfläche ca. 45 cm

Werkstoffe
Langlebiges Hartholz, FSC 100% (Zertifikat: SCS-COC-
000465).
Stahl gem. DIN EN 10 025.
Oberflächen
Holzlasur: hellbraun
Stahl: feuerverzinkt gem. DIN EN 1461. DB 703
Eisenglimmer Anthrazit lackiert.

Incl. Aufzuschrauben 15 cm unter Flur mit 2 x 2
Ankerdübeln S 10 x 60 oder zu fundamentieren 15 cm
unter Flur mit 2 x 2 Edelstahlankern M 10 x 300
auf 2 Streifen L 60/B 15/T 40 cm bei Bodenklasse 3-4
Homogenbereich H1/H2;
Betonfundament wird gesondert vergütet.

Die Montage- und Lieferhinweise des Herstellers sind zu
beachten!

Das Material ist zur Verwendung vor Einbau zu bemustern
und vom AG freigeben zu lassen.
Menge: 1,000 Stk
Zuordnung: 561

**1.28.4 Sitzbank als Hockerbank mit Lehne, Stahlstützen liefern und einbauen**
Sitzbank mit Rückenlehne liefern und ortsfest einbauen
nach
Herstellerangaben.

Bank mit Sitzbelag aus langlebigem FSC®-
zertifiziertem Hartholz, Oberfläche lasiert. 4
Sitzbohlen 10 x 5,5 cm, mit stabilisierendem,
unterwärtig verschraubtem Mittelband.
Rückenlehne aus 2 Rückenbohlen 10 x 5,5 cm,
Rechteckige Füße aus 15 mm dickem Stahl, feuerverzinkt
und in DB 703 Eisenglimmer Anthrazit lackiert, mit 4
Befestigungslaschen, zum Aufschrauben ca. 15 cm unter
Flur.

Länge der Bank: ca. 254 cm
Höhe der Sitzfläche vorne über OK: ca. 47 cm
Höhe der Rückenlehne über OK: ca. 82 cm
Breite de Sitzfläche ca. 59 cm

Werkstoffe
Langlebiges Hartholz, FSC 100% (Zertifikat: SCS-COC-
000465).
Stahl gem. DIN EN 10 025.
Oberflächen
Holzlasur: hellbraun
Stahl: feuerverzinkt gem. DIN EN 1461. DB 703
Eisenglimmer Anthrazit lackiert.

Incl. Aufzuschrauben 15 cm unter Flur mit 2 x 2
Ankerdübeln S 10 x 60 oder zu fundamentieren 15 cm
unter Flur mit 2 x 2 Edelstahlankern M 10 x 300
auf 2 Streifen L 60/B 15/T 40 cm bei Bodenklasse 3-4
Homogenbereich H1/H2;
Betonfundament wird gesondert vergütet.

Die Montage- und Lieferhinweise des Herstellers sind zu
beachten!

Das Material ist zur Verwendung vor Einbau zu bemustern
und vom AG freigeben zu lassen.
Menge: 1,000 Stk
Zuordnung: 561

**1.28.5 Abfallbehälter aus Stahl (mind. 55 l)**
Zylindrischer Abfallbehälter mit 55 L
Fassungsvermögen komplett feuerverzinkt.

An rückwärtig formschlüssig integrierter Rechtecksäule
70/40 mm zur Punktfundamentierung. Korpus automatisch
ausschwenkend (Arretierung bei ca. 35°), separat
abnehmbar und zu der frontalen Einwurföffnung im Bogen
nach unten ausgeschnitten. Abdeckung aus 5 mm dickem
Stahl zu der Einwurföffnung hochgekantet. Durch
unterwärtige Verstrebungen zusätzlich gestützt. Einwurf
von übergroßem Müll durch Prallblech verhindert.
Zusätzlich mit integriertem Zigaretteneinwurf in der
Abdeckung. Ascherbox bei ausgeschwenktem Korpus separat
entnehmbar. Bei geschlossenem Korpus gegen Entnahme
gesichert. Zylinder mit 1,75 mm, Rechteckrohrführung im
Korpus mit 2 mm Wandung. Selbstschließendes 8 mm
Dreikant-Schnappschloss.

Werkstoff
Stahl gem. DIN EN 10025.
Oberfläche
Stahl feuerverzinkt gem. DIN EN 1461.
Montagehinweis
Anlieferung 1-teilig (inkl. Dreikantschlüssel). Säule
zu fundamentieren in einem Punkt L 30/B 30/T 50 cm.

Incl.
Beschichtung Haube, Ascher oder Abdeckplatte nach
Lackierung.
Beschichtung Korpus nach Lackierung.
Beschichtung Halterungsrohr nachLackierung.
Alu-Innenbehälter mit Griffloch
Bodenhülse für 70/40mm

Korpus mit Abdeckung und Rahmenteilen aus Stahl,
zinkphosphatiert; kathodisch tauchlackiert (KTL) und
pulvergrundiert; Lackierung
 Farbe nach Wahl des AG in RAL oder DB,
 z.B. DB 703 matt

Inklusive leichtem Innenbehälter aus Stahl verzinkt
mind. 56 l
mit integrietem Zigaretteneinwurf in der Deckelplatte
(Ascherbox seperat entnehmbar).

Einschl. eines Ortbetonfundamentes aus C 12/15
Abmessungen der Fundamente L30/B30/T50 cm.
Die Fundamente sind zu überpflastern bzw. mit dem
Oberflächenbelag zu überdecken!
Der verdrängte Boden ist zu transportieren und im
Baustellenbereich höhengerecht einzuplanieren.
Bodenklasse: 3 und 4
Transportentfernung: 50 bis 150 m

Das Material ist zur Verwendung vor Einbau zu bemustern
und vom AG freigeben zu lassen.
Menge: 2,000 St
Zuordnung: 561

**1.28.6 Verkehrszeichen,Vorschriftzeichen nach Angabe AG, verz. Stahl**
Verkehrszeichen nach Angabe des AG, nach
StVO und der RAL-Gütegemeinschaft
Verkehrszeichen und Verkehrseinrichtungen e. V.,
Schild aus Leichtmetall DIN EN 573-3 und
DIN EN 485-2, Mindestblechdicke 2 mm, Format ca. 60cm
Folie Typ 1 (Engineer Grade),
Verkehrszeichen und Verkehrseinrichtungen (HAV) mit je
zwei Rohrschellen aus verzinktem Stahl,
Verschraubungen aus nichtrostendem
Stahl, anbringen an Rohrpfosten/-ständer,
Durchmesser 76mm.
Frei BV liefern incl. Betonfundament C 12/15 (50/
50/60 cm) einbauen.
Einschl. Aushub, Bodenklasse 3 bis 5 DIN 18300,
Boden lösen, fördern, abtransportieren und
entsorgen.Das Aushubmaterial wird Eigentum des AN und
ist zu beseitigen. Einschl. aller Gebühren.
Fundamentoberkante bis GOK anschl. mit Oberboden wieder
anfüllen.
Menge: 6,000 St

**1.28.7 Beschilderung, nach Angabe AG, verz. Stahl**
Beschilderung Behinderten Stellplatz o.ä.
Schilder Behinderten Parkplatz; Höhe über OK ca. 100 cm
incl. Pfosten verzinkt, d ca. 60 mm
incl. Einbau

Rohrschellen aus verzinktem Stahl,
Verschraubungen aus nichtrostendem
Stahl, anbringen an Rohrpfosten/-ständer,
Durchmesser 76mm.

Frei BV liefern und einbauen,
incl. Betonfundament C 15/20 (30/30/60 cm)

Einschl. Aushub, Bodenklasse 3 bis 5 DIN 18300,
Boden lösen, fördern, abtransportieren und
entsorgen.Das Aushubmaterial wird Eigentum des AN und
ist zu beseitigen. Einschl. aller Gebühren.
Fundamentoberkante bis GOK anschl. mit Oberboden wieder
anfüllen.
Menge: 2,000 St

**1.28.8 Beschilderung, nach Angabe AG, verz. Stahl Sammelstelle**
Schild Sammelstelle
Größe ca. 30x30 cm
Material: Aluminium, langnachleuchtend
Befestigung mit Schelle am Pfosten
Incl. Lieferung und ortsfester Einbau Pfosten mit
Abdeckkappe
Anbringhöhe UK Schild ca. 220 cm

Rohrschellen aus verzinktem Stahl,
Verschraubungen aus nichtrostendem
Stahl, anbringen an Rohrpfosten/-ständer,
Durchmesser 76mm.
Frei BV liefern und auf ein Betonfundament C 12/15 (30/
30/60 cm) einbauen.
Einschl. Aushub, Bodenklasse 3 bis 5 DIN 18300,
Boden lösen, fördern, abtransportieren und
entsorgen.Das Aushubmaterial wird Eigentum des AN und
ist zu beseitigen. Einschl. aller Gebühren.
Fundamentoberkante bis GOK anschl. mit Oberboden wieder
anfüllen.
Menge: 2,000 St

**1.28.9 Einzelfundamente für C 15/20 herstellen**
Einzelfundamente, aus unbewehrtem Beton C 15/20 mit
waagerechter Oberfläche herstellen, Einschließlich des
erforderlichen Erdaushubs, mit mind. 5cm
Oberbodenüberdeckung der Fundamente

Abmessungen der Punktfundamente:
ca. 30 x 30 x 50 cm bis 50 x 50 x 80 cm
Der verdrängte Boden ist zu transportieren und im
Baustellenbereich höhengerecht einzuplanieren.
Bodenklasse: 3 u. 4
Transportentfernung: 50 bis 350 m
Menge: 3,000 m3

**1.28.10 Streifenfundamente für C 15/20 herstellen**
Einzelfundamente, aus unbewehrtem Beton C 15/20 mit
waagerechter Oberfläche herstellen, Einschließlich des
erforderlichen Erdaushubs, mit mind. 5cm
Oberbodenüberdeckung bzw. Überpflasterung der
Fundamente

Abmessungen der Streifenfundamente (LxBxT)
ca. 60 x 15 x 40 cm
Der verdrängte Boden ist zu transportieren und im
Baustellenbereich höhengerecht einzuplanieren.
Bodenklasse: 3 u. 4
Transportentfernung: 50 bis 350 m
Menge: 7,000 m3

#### Titel 1.29 Fahrradunterstand

**1.29.1 Werkplanung / Technische Unterlagen**
Vom AN sind entsprechende Werk- und Detailzeichnungen
sowie Konstruktions-, Ausführungs-, Detail- und
Einbaupläne etc. anzufertigen für alle Pos. des Titels
Fahrradunterstand einschließlich einer prüffähigen
Statik.

Diese sind mit dem Bauherrn und dem Fachplaner vor der
Fertigung und Ausführung zur freigabe vorzulegen.

Das Beibringen von Gütenachweisen zu
Werkstoffqualitäten und sonstiger Nachweise, sowie
sämtliche Kosten zur technischen Bearbeitung sind in
dieser Pos. einzurechnen und sind damit abgegolten.
Menge: 1,000 St

**1.29.2 Fahrradunterstand, Stahlkonstruktion, pulverbeschichtet**
Fahrradunterstand als Stahlkontruktion, liefern und
höhen- und lagegerecht einbauen.

Ausführung: einseitig
Durchgangshöhe: mind. 2,20 m
Dacheindeckung: Trapezblech 35 / 207 RAL 9002
Dachbreite: max. 9,00 m
Gesamthöhe: ca. 2,38 m
Dachtiefe: max. 2,40 m
Material Rückenwand sowie Seitenwand rechts und links:
Stahlpanele, pulverbeschichtet Farbe nach Wahl des AG
in RAL oder  DB, z.B. RAL 7016
Attika 3-seitig: pulverbeschichtet Farbe nach Wahl des
AG in RAL oder  DB, z.B. RAL 7016

Einschl. Befestigungsmaterial.
Befestigungshöhe: -200 mm

Einschl. Ortbetonfundament nach Angaben des Herstellers
mit mind. 15 cm Überdeckung bzw. Überpflasterung der
Fundamente.

Einschl. Anpassung der Pflasterbeläge mittels Zuschnitt
durch Diamant-Naßschnitt.

Der verdrängte Boden ist zu transportieren und im
Baustellenbereich höhengerecht einzuplanieren.

Bodenklasse: 3 und 4
Transportentfernung: 50 bis 350 m
Menge: 3,000 St

#### Titel 1.30 Schrankenanlage

**1.30.1 Schrankenanlage (elektrisch) liefern und einbauen**
Lieferung und fachgerechter Einbau einer elektrisch
betriebenen Schrankenanlage mit Induktionsschleifen

Montage laut Herstellerangaben inkl.
Fundamentierungsarbeiten, Verlegung und Installation
von
Steuerungseinrichtungen sowie sämtlicher Kleinteile
gem. Herstellerangaben.

Eine geprüfte statische Berechnung sowie eine
Baumusterprüfung des TÜV sind beizufügen.

Technische Daten:
Sperrlänge maximal (Maß Drehpunkt bis Baumspitze)
4.000 mit Gewichtsausgleich
Farbe Weiß / Rot
Laufzeit für Schrankenöffnung ca. 7,30 Sekunden
Betriebsspannung 400 Volt
Endschalter mit Induktiv-Kontakten

Ausstattung
feuerverzinkte Winkelstahlkonstruktion mit massiver
Ankerplatte- innerer Hebelmechanismus mit
wartungsfreien Lagern- mechanische Verriegelung des
Baumwelle in den Endlagen- einschl. Getriebemotor und
Aluminumverkleidung- Beschichtung nach RAL 7016 (wie
Zaun)

Aluminiumverkleidung
Aluminiumverkleidung mit verschließbarer Vorder- und
Rückwand- einschl. Zylinder-Vorreiber mit 2 Schlüssel-
Pulverbeschichtung nach RAL 7016

Endschalter Sick IME 12-04 induktiv - 2 Stück einschl.
Halter, LED-Anzeige, 24V, IP 67

Antrieb
- Getriebemotor SEW HW 30/400
- Drehstrom-Motor 400V 50Hz, 0.25 kW
- Schneckengetriebe im Ölbad mit Klauenkupplung
- Hebel für Schrankenöffnung bei Notbetrieb

Schrankenbaum
Aluminium-Schrankenbaum DN 100 - 4000- für Sperrbreiten
bis 4.000 mm- ø100 mm, Wandstärke=2 mm, mit
Anschlußflansch- aus hochfester Aluminium-Legierung-
weiße Pulverbeschichtung und roter Rückstrahlfolie

Verspannung
2-spurigkomplett für Schrankenbäume bis 3.750 mmeinschl. Spannwerkstützen, VA-Spannseile- VA-
Seilspanner und Seilhalter

Aufschlagpfosten
mit Befestigungsplatte, feuerverzinkt,  mit
Gummidämpfung, Farbbeschichtung in Schrankenfarbe

Schrankensteuerung mit Hauptschalter und
Doppeldetektor, Programmierbare Mikroprozessorsteuerung
- 16 digitale Eingänge, 6 Relais- und 2 Schützausgänge
- 2 variable Timer, 12 feste Timer- Doppeldetektor,
selbstabgleichend
- Stecksockel für Widerstandauswerter und Funk-
Spannungsausgang 24 VDC 200 mA
- 3 DIL-Schalter für Sonderfunktionen bzw.
Softwareoptionen
- Taster für manuelle Öffnung, Schließung und Reset
- Eingebaut in einem Schaltgehäuse mit Klarsichtdeckel-
Anschlussspannung: 400 VAC

Schlüsselschalter J-EPZ 1-2R/2
einschl. Einbau in die Schrankenverkleidung- Funktion:
Öffnen/Schliessen - Dauerauf- für bauseitigen
Profilhalbzylinder

Funkempfänger 1 VD-R- 868,300 MHz, 1-Kanal- UHF-
amplitudenmoduliert  mit Rollcode-Verschlüsselung- 250
Empfänger einlernbar- Spannungsversorgung: 24 V AC/DC-
Abmessungen: 80x80x40mm

Funkhandsender 300 MHz, 5-Kanal-UHF-
amplitudenmoduliert. mit Rollcode-Verschlüsselung
- Batterie CR 2032, 3 V
- Gehäusefarbe: Schwarz, ca. - Abmessungen: 76 x 31 x
16 mm

Eine Aufschaltung auf die Brandmeldeanlage und eine
Einbindung in die Zutrittskontrolle nach Wahl des AG
muss gewährleistet sein.

inkl. Zusatzausstattung
Schlüsselhalter, Schlüsselschalter, Feuerwehrschalter,
Blitzlampe, Notschlüsselkasten

Incl. Fundament aus Stahlfaserbeton C20/25, nach Plan
Herstellerangabe herstellen inklusive der
erforderlichen Erdarbeiten. Erdaushub Schotter 0/45 und
Boden Bodenklasse 3 bis 4 DIN 18300 mit Störstoffen für
die Einzelfundamente, verdrängter Boden ist der
stofflichen Verwertung zuzuführen, die Entsorung wird
gesondert vergütet.
Menge: 2,000 St

**1.30.2 Kontaktschleifen**
1 Stck. Induktionsschleife zur Verlegung in
Pflasterbelag zur Öffnung der Schrankenanlagen 4,0 m.

Der Betrieb der Tores übrer die Kontaktschleife muss
vom Nutzer abschaltbar sein.
Menge: 2,000 St

**1.30.3 Standsäule PKW**
Standsäule Typ PKW,
pulverbeschichtet mit 2 Revisionsöffnungen,
Höhe: ca. 1.200 mm

aus Spezialprofil Aluminiumeloxiert
mit Regenhaube
-maximale Ausschnittbreite: 145 mm
-maximale Einbautiefe: 115 mm
-maximale Aufbaubreite: 160 mm
- 2 Stück abschließbare Revisionsöffnungen
  inklusive integrierter Hutschiene

inklusive
2 Stck. Ausschnitt rechteckig/rund
bis max.(B x H) 145 x 320 mm

Ausführung:
Pulverbeschichtung in Standardfarbe
Farbe: RAL 7016 (anthrazitgrau)
analog Farbe Zaun- und Toranlagen

inklusive
Fundament aus Stahlfaserbeton C20/25, nach Plan
Herstellerangabe herstellen inklusive der
erforderlichen Erdarbeiten.
Verdrängter Boden ist der stofflichen Verwertung
zuzuführen, die Entsorung wird gesondert vergütet.
Menge: 2,000 St

**1.30.4 Inbetriebnahme und Einweisung des AG**
Inbetriebnahme der kraftbetätigte Tore durch Fach- bzw.
sachverständige Firma

Sachkundiger ist, wer auf Grund seiner fachlichen
Ausbildung
und Erfahrung ausreichende Kenntnisse auf dem Gebiet
der
kraftbetätigten Tore hat und mit den einschlägigen
staatlichen
Arbeitsschutzvorschriften, Unfallverhütungsvorschriften
und
allgemein anerkannten Regeln der Technik (z.B. BG-
Regeln,
DIN Normen, VDE-Bestimmungen) soweit vertraut ist,
dass er den arbeitssicheren Zustand von Toren
beurteilen
kann.
Zu diesen Personen zählen z.B. Sachverständige,
Fachkräfte der Hersteller-, Liefer- oder Montagefirmen
oder einschlägig erfahrene Fachkräfte des Betreibers.
Laut der Maschinenrichtlinie, müssen kraftbetätigte
Tore vor
der ersten Inbetriebnahme.

Inklusive Einweisung des Auftraggebers und Übergabe
eines Betriebshandbuches und Wartungsplanes.
Menge: 1,000 Psch

### Bereich 2 Vegetationstechnische Arbeiten

#### Titel 2.1 Bodenarbeiten

**2.1.1 Planum für Vegetationsflächen herstellen**
Planum entsprechend den zukünftigen Ausbauhöhen im
Bereich der Vegetationsflächen (einschl. Rasenflächen)
herstellen.
Abweichungen von den Sollhöhen: +/- 5 cm
Auf- / Abtragstiefe:  10 bis 50 cm,
Bodenklasse: 4 bis 5,  DIN 18300,
Menge: 8350,000 m2

**2.1.2 Baugrundlockerung vor Bodenauftrag (T > 35 cm)**
Baugrundlockerung vor Bodenauftrag;
Bearbeitungstiefe: mind. 35 cm
Abstand der Aufreißhaken: max.  50 cm.
Vor Beginn der Arbeiten sind die Leitungspläne bei der
Bauleitung des AG anzufordern und einzusehen!
Menge: 8350,000 m2

**2.1.3 Bodenlockerung Vegetationsflächen ( T > 0,15 m)**
Lockerung der Vegetationsflächen vor und nach
Oberbodenauftrag durch fräsen mit einer Umkehrfräse;
in jeweils 2 gekreuzten Arbeitsgängen,
Bearbeitungstiefe: mind. 15 cm
anfallende Fremdstoffe > 5 cm sind abzusammeln und auf
einer messbaren Miete zwischenzulagern.
Menge: 8350,000 m2

**2.1.4 ZULAGE: Baugrundlockerung in Handarbeit**
Leistung wie vor, jedoch
Zulage für die Lockerung des Bodens in Handarbeit
im Bereich von Einbauten und Einzelbeeten
Menge: 550,000 m2

**2.1.5 Walzen von Rasenflächen vor Einsaat**
Herstellen des Bodenschlusses vor und nach Oberboden- /
Sandauftrag durch Walzen;
in 2 gekreuzten Arbeitsgängen,

Walzengewicht: 250 kg/100 cm Arbeitsbreite

Absackungen während des Walzvorgangs sind durch
Bodenauftrag auszugleichen.
Menge: 5500,000 m2
Zuordnung: 571

**2.1.6 Vorhandenen Oberboden einbauen**
Bauseits vorhandenen Oberboden im Bereich der Baustelle
transportieren und höhengerecht im Bereich der
Vegetationsflächen einbauen und modellieren.
Einbau nur nach Abnahme und Zustimmung der örtlichen
Bauleitung.

Auftragsstärke: 30 cm für Pflanzflächen
15 cm für Rasenflächen
Transportentfernung: 50 bis 250 m

Bodengruppe 2 bis 4: (humoser schwach lehmiger Sand bis
humoser, sandiger Lehm), DIN 18915
Menge: 2355,000 m3

**2.1.7 Sand zur Bodenverbesserung der Vegetationsflächen**
Natursand, gewaschen Körnung 0/5 mm liefern und zur
Bodenverbesserung der zu überarbeitenden Rasenflächen
aufbringen.
Aufbringung vor Fräsen der Oberfläche

Zuordnungsstufe gem. LAGA Z 0
Feinkornanteil (< 0,063 mm) d. Lieferkörnung: < 5 %,

Auftragsstärke ca. 3 bis 5 cm

Abrechnung nach Flächenaufmaß in Verbindung mit
Lieferscheinen zur Plausibilitätsprüfung!
Menge: 250,000 m3
Zuordnung: 571

**2.1.8 Oberboden liefern und höhengerecht einbauen**
Humosen, steinfreien und von Wurzelunkräuter freien
Oberboden liefern und höhengerecht im Bereich der
Vegetationsflächen einbauen.
Einbau nur nach Abnahme und Zustimmung der örtlichen
Bauleitung.
Bodengruppe 2 oder 3: (humoser nicht bindiger Boden /
Sand bis anlehmiger Sand), DIN 18915

Einbaustärke in Pflanzflächen: 30 cm
Einbaustärke in Rasenflächen: 15 cm
Menge: 150,000 m3

**2.1.9 Baumgrube, Boden lösen entsorgen**
Nicht überwachungsbedürftiger Boden für Pflanzgrube
profilgerecht ausheben ab OK Rohplanum unter Schonung
der baulichen Anlagen Bodenklasse 2-4 DIN18300, Aushub
lösen, laden und der Verwertung nach Wahl des AN
zuführen, Seitenlänge/Breite nach Detailplan und
örtlichen Gegebenheiten. Tiefe ab Rohplanum mind. 120
cm (Gesamttiefe mind. 150 cm), Grubenvolumen 12 cbm.
Sohle 20 cm tief lockern, Seitenwände aufrauhen.

Abrechnung nach Abtragsprofil / gemeinsamen Aufmaß
fester Masse Aushub ab OK Planum.
Menge: 190,000 m³

**2.1.10 Baumgrube, Boden lösen entsorgen in Handarbeit**
Leistung wie zuletzt in vollem Wortlaut beschrieben,
jedoch Aushub in Handarbeit im Bereich von Leitungen
und Wurzeln für Pflanzgruben.

Ausführung nach besonderer Anweisung der Bauleitung.

Abrechnung nach gemeinsamen Aufmaß fester Masse Aushub.
Menge: 10,000 m³

**2.1.11 Unterbodensubstrat für Baumquartiere**
Unterbodensubtrat für Bäume liefern und in Pflanzgruben
einbauen:
Einbautiefe: 1,25 m
Einbaustärke: 0,90 m

Zusammensetzung des Substrates:
 Feinboden:
 -  70 Vol.-% = 600 ltr.Lavadur bzw. Eifellava 8/16 mm
  und 11/16 mm
 -  30 Vol.-% = 300 ltr. Sand 0/3 mm,
  Schluffgehalt 15 bis 20 Gew. %)
 zzgl. je cbm Feinboden:
 -  15 kg Betonit Tongranulat
 -  15 kg Rindenhumus 0/20 mm
 - 2 kg Agrosil LR
 - 1 kg Superphosphat
 -  1 kg Horngries
 -  0,75 kg Kalimagnesia
 -  0,1kg Exello-Spezial

Kompostkomponente gütegesichert nach RAL-GZ 251

Der Eignungsnachweis ist vor Einbau des Substrates der
Bauleitung vorzulegen. Ein Einbau ohne Zustimmung der
Bauleitung ist nicht zulässig.

Abrechnung nach eingebauter Masse.
Menge: 180,000 m3

**2.1.12 Düngung der Vegetationsflächen; organisch-mineralisch**
Düngung der Pflanzflächen mit  organisch-mineralischen
NPK-Dünger, Zusammensetzung NPK= 8+7+10, den Dünger
aufbringen und einarbeiten, ebene Flächen und
Böschungen, Neigung Böschungen von 1:4 bis 1:2.
Nährstoffgehalt Dünger:
N=8,0% Gesamtstickstoff
P2O5=7,0% neutral- ammoncitratlösliches und
wasserlösliches Phosphat
K2O=10,0% wasserlösliches Kaliumoxid
MgO=1,5% wasserlösliches Magnesiumoxid
Nährstoffverhältnis: 1,00 : 0,88 : 1,25 : 0,19
Spurennährstoffe: keine
Menge: 80 g/ m2
Menge: 8350,000 m2

**2.1.13 Feinplanum für Pflanzflächen herstellen**
Abweichungen von der Sollhöhe: +/- 5 cm
Anschlüsse an Wege, Plätze und sonstige Beläge 3 cm
unter Belagsoberfläche;
Steine, Fremdkörper, Unkraut und schwer verrottbare
Pflanzenteile sind abzusammeln, werden Eigentum des AN
und sind abzufahren.
Bodengruppe 2 bis 4, DIN 18915
Die Arbeiten sind zum Teil in Bereichen mit Hangneigung
und an Böschungen mit Steigungen von 1 : 2 bis 1: 5
durchzuführen!
Menge: 2850,000 m2

**2.1.14 Feinplanum für Rasenflächen herstellen**
Abweichungen von der Sollhöhe: +/- 3 cm
Anschlüsse an Wege, Plätze und sonstige Beläge 2 cm
unter Belagsoberfläche
Steine, Fremdkörper, Unkraut und schwer verrottbare
Pflanzenteile sind abzusammeln, werden Eigentum des AN
und sind abzufahren.
Bodengruppe 2 bis 3: DIN 18915
Menge: 5500,000 m2
Zuordnung: 574

#### Titel 2.2 Pflanzenlieferung und Pflanzarbeiten: Bäume

*Hinweis*
Vorbemerkungen Pflanzenlieferung u. Pflanzarbeiten
Nachfolgend aufgeführte Pflanzen gem. FLL- Richtlinien
liefern, abladen und pflanzen.
Auch an Solitär- und Ballenware ist ein Pflanz- /
Auslichtungsschnitt vorzunehmen, dabei muß die
natürliche Wuchsform der Gehölze erhalten bleiben.

Der Termin für die Pflanzenlieferung ist der Bauleitung
mitzuteilen, die Qualität der Ware wird nach dem
Abladen überprüft und von der Bauleitung abgenommen !!

Forderungen:
1. Die zu liefernden Bäume müssen aus einem
einheitlichen Satz stammen und in einem Quartier
stehen. Der AG behält sich vor, die Ware am
Produktionsstandort in Augenschein zu nehmen und
auszuzeichnen.

2. Sämtliche vorgegebenen Pflanzenqualitäten und
Pflanzengrössen sind unbedingt einzuhalten. Für das
Pflanzenmaterial ist ein Liefernachweis zu erbringen.

3. Wird durch einen vom Auftragnehmer zu vertretenden
Umstand ein zwischenzeitliches Einschlagen der Pflanzen
erforderlich, so wird dieses nicht gesondert vergütet.

4. Es darf nur einwandfreies, gesundes und wüchsiges
Pflanzenmaterial erster Qualität aus anerkannten
Markenbaumschulen verwendet werden, das den
Gütebestimmungen des BdB entspricht.
Alle Bäume müssen eine gleichmäßige Beastung auf allen
vier Seiten, sowie einen durchgehenden Leittrieb
aufweisen. Pflanzen mit lockerer oder lückenhafter
Verzweigung werden nicht akzeptiert.

5. Die letzten Verpflanzintervalle sind von der
liefernden Baumschule nachzuweisen. Auf Verlangen des
AG ist zu diesem Zweck eine Jahresringanalyse seitens
des AN und auf Kosten des AN durchzuführen. Die letzte
Verpflanzung darf nicht länger als zwei Jahre vom
Zeitpunkt der Lieferung zurückliegen.

6. Von der liefernden Baumschule muss garantiert
werden, dass alle Gehölze frei von Verticillium-Befall
sind.

7. Die Pflanzen müssen an die Standortbedingungen im
Raum Kamen angepasst sein.

8. Die Pflanzungen sind unter Zugrundelegung der
Pflanzpläne durchzuführen, d. h. alle Pflanzflächen
sind vorher im Gelände abzustecken und die Umgrenzungen
ausreichend zu kennzeichnen. Sodann sind die Pflanzen
nach Bepflanzungsplänen unter Berücksichtigung der
örtlichen Gegebenheiten auszulegen. Hinweise auf
Pflanzenabstände in den Planunterlagen sind zu
beachten.

9. Alle Bäume sind unter Berücksichtigung ihrer
Sichtseiten zu arrangieren, die Standorte sind vorher
auszupflocken.
Alle nicht ordnungsgemäß gepflanzten oder nicht
sinngerecht arrangierten Pflanzen sind nach Anordnung
der Bauleitung wieder aufzunehmen und neu einzusetzen.

10. Der Unternehmer verpflichtet sich zur Durchführung
der Pflanzarbeiten eine ausreichende Anzahl an
gärtnerischen Fachkräften zur Verfügung zu halten.

**2.2.1 Acer campestre**
Bäume frei Baustelle liefern und pflanzen

Art:
Acer campestre
Feldahorn

Qualität:  Solitär-Hochstamm aus extra weitem Stand,
  4 x v., StU. 16-18 cm, m. Db.
Menge: 5,000 St

**2.2.2 Acer pseudoplatanus**
Bäume frei Baustelle liefern und pflanzen

Art:
Acer pseudoplatanus
Berg-Ahorn

Hochstamm 3x verpflanzt, aus extra weitem Stand,

StU: 16-18 cm mit Drahtballierung
Menge: 2,000 St

**2.2.3 Carpinus betulus**
Bäume frei Baustelle liefern und pflanzen

Art:
Carpinus betulus
Gemeine Hainbuche, Gemeine Weißbuche

Qualität:  Solitär-Hochstamm aus extra weitem Stand,
  4 x v., StU. 20-25 cm, m. Db.
Menge: 12,000 St

**2.2.4 Liquidamber styraciflua**
Bäume frei Baustelle liefern und pflanzen

Art:
Liquidambar styraciflua
Amberbaum

Qualität:  Solitär-Hochstamm aus extra weitem Stand
4 x v.
StU: 20-25 cm

mit Drahtballierung
Menge: 7,000 St
Zuordnung: 573

**2.2.5 Tilia cordata**
Bäume frei Baustelle liefern und pflanzen

Art:
Tilia cordata
Winter- Linde

Hochstamm 3 x verpflanzt, aus extra weitem Stand,

StU: 16-18 cm

mit Drahtballierung
Menge: 3,000 St

#### Titel 2.3 Pflanzenlieferung und Pflanzarbeiten: Heckenpflanzen

**2.3.1 Carpinus betulus**
Heckenpflanzen frei Baustelle liefern und pflanzen

Art:
Carpinus betulus
Gemeine Hainbuche, Gemeine Weißbuche

Qualität: Heckenpflanze, 2 x v., m. B., Höhe: 150-175
cm

2,5 Stck pro Meter.
Menge: 130,000 St

#### Titel 2.4 Pflanzenlieferung und Pflanzarbeiten - Sträucher und Rosen

**2.4.1 Amelanchier lamarckii**
Sträucher frei Baustelle liefern und pflanzen

Art:
Amelanchier lamarckii
Felsenbirne

Qualität: Solitär, 3 x v., mit Drahtballierung, Höhe
200-250 cm
1 Stck./m²
Menge: 10,000 St

**2.4.2 Berberis thunbergii 'Green Carpet'**
Sträucher frei Baustelle liefern und pflanzen

Art:
Berberis thunbergii 'Green Carpet'
Berberitze

Qualität: Strauch, mit Ballen, 2 x v., Höhe 30-40 cm
1 Stck./m²
Menge: 1000,000 St

**2.4.3 Hedera helix liefern und pflanzen**
Sträucher frei Baustelle liefern und pflanzen

Art:
Hedera helix
Efeu

Qualität:
Busch,  Mit Tb., ab 4-6 Triebe, 40- 60 cm
5 Stck./m²
Menge: 2000,000 St

**2.4.4 Physocarpus opulifolius 'Diabolo'**
Sträucher frei Baustelle liefern und pflanzen

Art:
Physocarpus opulifolius 'Diabolo'
Dunkelrote Blasenspiere

Qualität: Kugel, 3 x v., mit Drahtballierung, Breite
70-80 cm
1 Stck./m²
Menge: 30,000 St

**2.4.5 Rosa nitida**
Stauden frei Baustelle liefern und pflanzen

Art:
Rosa nitida
Glanz-Rose

Qualität: Strauch, 2 x v., im Container, Höhe: 30-40 cm
3 Stck./m²
Menge: 1200,000 St

**2.4.6 Rosa 'Bieneweide Ivory'**
Stauden frei Baustelle liefern und pflanzen

Art:
Rosa 'Bieneweide Ivory'
Cremfarbene Kleinstrauchrose

Qualität: Strauch, 2 x v., im Container, Höhe: 30-40 cm
3 Stck./m²
Menge: 1200,000 St

**2.4.7 Sambucus nigra 'Black Lace'**
Sträucher frei Baustelle liefern und pflanzen

Art:
Sambucus nigra 'Black Lace'
Schwarzer Holunder

Qualität:
Sträucher Solitär, 3 x v., mit Drahtballierung,
Höhe 200-250 cm
1 Stck./m²
Menge: 20,000 St

**2.4.8 Stephanandra incisa 'Crispa'**
Sträucher frei Baustelle liefern und pflanzen

Art:
Stephanandra incisa 'Crispa'
Zwerg-Kranzspiere

Qualität: Strauch m.Tb. 2 x v., Breite 40- 60 cm
3 Stck./m²
Menge: 1500,000 St

#### Titel 2.5 Pflanzenlieferung und Pflanzarbeiten - Stauden und Gräser

**2.5.1 Anemone japonica 'Königin Charlotte'**
Stauden frei Baustelle liefern und pflanzen

Art:
Anemone japonica 'Königin Charlotte'
Herbstanemone

Qualität: Güteklasse A, m. Tb., min. 9er Topf (0,5
Liter)
4 Stck./m²
Menge: 400,000 St

**2.5.2 Aquilegia vulgaris**
Stauden frei Baustelle liefern und pflanzen

Art:
Aquilegia vulgaris
Akelei

Qualität: Güteklasse A, m. Tb., min. 9er Topf (0,5
Liter)
11 Stck./m²
Menge: 330,000 St

**2.5.3 Aster macrophyllus 'Albus'**
Stauden frei Baustelle liefern und pflanzen

Art:
Aster macrophyllus 'Albus'
Herzblatt-Aster

Qualität: Güteklasse A, m. Tb., min. 11er Topf (1
Liter)
4 Stck./m²
Menge: 600,000 St

**2.5.4 Athyrium filix-femina**
Gräser / Farne frei Baustelle liefern und pflanzen

Art:
Athyrium filix-femina
Wald-Frauenfarn

Qualität: Güteklasse A, m. Tb., min. 9er Topf (0,5
Liter)
2 Stck./m²
Menge: 900,000 St

**2.5.5 Bistorta officinalis 'Hohe Tatra'**
Stauden frei Baustelle liefern und pflanzen

Art:
Bistorta officinalis 'Hohe Tatra'
Wiesen-Knöterich

Qualität: Güteklasse A, m. Tb., min. 9er Topf (0,5
Liter)
6 Stck./m²
Menge: 2100,000 St

**2.5.6 Centaurea dealbata**
Stauden frei Baustelle liefern und pflanzen

Art:
Centaurea dealbata
Flockenblume

Qualität: Güteklasse A, m. Tb., min. 9er Topf (0,5
Liter)
2 Stck./m²
Menge: 250,000 St

**2.5.7 Campanula trachelium**
Stauden frei Baustelle liefern und pflanzen

Art:
Campanula trachelium
Nesselblättrige Glockenblume

Qualität: Güteklasse A, m. Tb., min. 9er Topf (0,5
Liter)
2 Stck./m²
Menge: 330,000 St

**2.5.8 Festuca mairai**
Stauden frei Baustelle liefern und pflanzen

Art:
Festuca mairai
Atlas-Schwingel

Qualität Güteklasse A, m. Tb., min. 9er Topf (0,5
Liter)
1 Stck./m²
Menge: 50,000 St

**2.5.9 Geranium sanguineum 'Album'**
Stauden frei Baustelle liefern und pflanzen

Art:
Geranium sanguineum 'Album'
Weißer Blut-Stochschnabel

Qualität: Güteklasse A, m. Tb., min. 9er Topf (0,5
Liter)
8 Stck./m²
Menge: 1100,000 St

**2.5.10 Geranium x magnificum**
Stauden frei Baustelle liefern und pflanzen

Art:
Geranium x magnificum
Pracht-Stochschnabel

Qualität: Güteklasse A, m. Tb., min. 9er Topf (0,5
Liter)
8 Stck./m²
Menge: 1100,000 St

**2.5.11 Iris sibirica 'White Swirl'**
Stauden frei Baustelle liefern und pflanzen

Art:
Iris sibirica 'White Swirl'
Schwertlilie

Qualität: Güteklasse A, m. Tb., min. 11er Topf (1
Liter)
5 Stck./m²
Menge: 400,000 St

**2.5.12 Lythrum salicaria 'Robin'**
Stauden frei Baustelle liefern und pflanzen

Art:
Lythrum salicaria 'Robin'
Blutweiderich

Qualität: Güteklasse A, m. Tb., min. 9er Topf (0,5
Liter)
6 Stck./m²
Menge: 1950,000 St

**2.5.13 Pennisetum alopecuroides 'Japonicum'**
Stauden frei Baustelle liefern und pflanzen

Art:
Pennisetum alopecuroides 'Japonicum'
Lampenputzergras

Qualität Güteklasse A, m. Tb., min. 11er Topf (1 Liter)
1 Stck./m²
Menge: 50,000 St

#### Titel 2.6 Rasenbauarbeiten

**2.6.1 Gebrauchsrasen ansäen RSM 2.3 - 25g/m2**
Rasen, Gebrauchsrasen mit RSM 2.3 liefern und auf dem
Feinplanum der Rasentragschicht im Bereich der intensiv
genutzten Rasenflächen ansäen,

RSM
2.3 Gebrauchsrasen - Spielrasen,
Saatgutmenge 25 g/m2, die Saatgutmischung ist mit
Gräsersorten auszustatten, die in der RSM/FLL in die
höchste Eignungsstufe eingeordnet sind, Nachweis der
Beschaffenheit durch Vorlage des
Mischungsnummernbescheides.
Menge: 1250,000 m2
Zuordnung: 574

**2.6.2 Landschaftsrasen 7.1.2 Standard mit Kräutern**
Rasen, Landschaftsrasen mit RSM 7.1.2 liefern und auf
dem Feinplanum der Rasentragschicht im Bereich extensiv
 genutzten Rasenflächen und Randstreifen ansäen,

RSM
7.1.2 Landschaftsrasen Standard mit Kräutern,
Saatgutmenge 25 g/m2, die Saatgutmischung ist mit
Gräsersorten auszustatten, die in der RSM/FLL in die
höchste Eignungsstufe eingeordnet sind, Nachweis der
Beschaffenheit durch Vorlage des
Mischungsnummernbescheides.
Menge: 4300,000 m2

**2.6.3 Rollrasen RSM 2.3 liefern und verlegen**
Rollrasen als Gebrauchsrasen mit RSM 2.3 Spielrasen
liefern und auf dem Feinplanum der Rasentragschicht im
Bereich der Liegewiese einbauen.
Menge: 750,000 m²
Zuordnung: 574

**2.6.4 Schotterrasen herstellen**
Schotterrasen herstellen,
Material liefern und einbauen
Bereich: Pflegezufahrt
Breite der Flächen ca. 3,5 m

Aufbau gem. FLL-Empfehlungen für Bau und Pflege von
Flächen aus Schotterrasen.
Aufbau der Vegetationstragschicht auf eine vorhandene
30 cm starke Drain-/Tragschicht aus natürlichem,
gebrochenem Lavagestein (s. Bodenarbeiten);
Schichtenaufbau:
Herstellung, Einbau und Verdichtung einer 5 cm
starken Vegetationstragschicht aus humosen, sandigem
Oberboden für belastbare Vegetationsschichten nach DIN
18915.
Einsaat der Fläche mit Saatgutmischung der RSM 5.1
(Parkplatzrasen) 20 g/qm.
Gleichmäßiges Abstreuen der Fläche mit einer 1 bis 2 cm
starken Schicht aus steinfreinen humosen, sandigen
Oberboden für belastbare Vegetationsschichten.
Anwalzen mit leichter, statischer Walze.
Menge: 450,000 m2
Zuordnung: 574

#### Titel 2.7 Sicherungsarbeiten

**2.7.1 Hangsicherungsmatte**
Kokosgewebe aus 100 % reinem Kokoszweifachzwirn, als
biologisch abbaubarer Erosionsschutz für
Böschungsneigungen von bis zu 40°und einer für
Mitteleuropa üblichen Lebensdauer von bis zu 36
Monaten, frei Baustelle liefern und auf der vor Erosion
zu sichernden Böschung nach Herstellerangabe einbauen.

Das Kokosgewebe ist an der Böschungsoberkante mit einer
geeigneten Einbindung oder Erdnägeln ausreichend zu
befestigen, sowie eine  Überlappung zur benachbarten
Bahn von mindestens 20cm zu berücksichtigen. Die
Erosionsschutzmatte wird an der Böschungsseite
zusätzlich mit mindestens 4 Erdnägeln pro m² fixiert.
Die Erosionsschutzmatte muss einen vollflächigen
Kontakt zum Erdreich aufweisen um den Erosionsschutz zu
gewährleisten.

Sämtliche Überlappungen, Verschnitt,
Sicherungsmaßnahmen und Mehraufwendungen werden nicht
gesondert vergütet, sondern sind in den Einheitspreis
einzukalkulieren. Abgerechnet wird die überdeckte
Ansichtsfläche. Ansaat und Begrünung sind kein
Bestandteil des Kokosgewebe.

Handelsbezeichnung: Kokosgewebe 400 oder gleichwertig
Material: 100% Kokosgewebe, vollständig biologisch
abbaubar
Oberflächenstruktur: Gewebe aus Zweifachzwirn
Rollenbreite:  2,0 m
Rollenlänge: 50 m

Das Kokosgewebe muss folgenden technischen
Anforderungen genügen:

Flächenbezogene Masse gemäß DIN EN ISO 9864:
>400 g/m²
Zugfestigkeit gemäß DIN EN ISO 10319:
  MD (Tmax) >7 kN/m
  CMD (Tmax) >7 kN/m

Inkl. Erdnägel aus Holz zur Fixierung, 4 Erdnägeln pro
m²
Menge: 750,000 m2

**2.7.2 Zulage für Pflanzung von Sträuchern im Bereich Geogitter**
Zulage den Pos. Pflanzenlieferung und Pflanzarbeiten
Sträucher und Rosen
für Arbeiten im Hangbereich durch Geogitter gesichert
Menge: 2400,000 St

**2.7.3 Zulage für Pflanzung von Stauden im Bereich Geogitter**
Zulage den Pos. Pflanzenlieferung und Pflanzarbeiten
Stauden und Gräser
für Arbeiten im Hangbereich durch Geogitter gesichert
Menge: 2400,000 St

**2.7.4 Rindenmulch liefern und aufbringen**
Rindenmulch als Schutzabdeckung der Vegetationsflächen
(Gehölzpflanzungen) liefern und einbauen.
Körnung: 18 / 40 mm
Auftragstärke:  5 cm

C/N - Verhältnis des Rindenmulchs: 60 : 1

Das Material muß den Gütebestimmungen für Rindenhumus
der Gütegemeinschaft Rinde für Pflanzenbau e.V.
entsprechen!
Menge: 55,000 m3

**2.7.5 Düngung der Rindenmulchflächen**
Düngung der Rindenmulchfläche,
mineralischer Stickstoffdünger, NPK-Dünger mit
Magnesium und Schwefel N+P2O5+K2O(+MgO+S) 12+8+16(+3+
10), mit Bor (B), Eisen (Fe) und Zink (Zn) -
chloridarm.
EG-Düngemittel
Aufwandmenge: 40g/m²

Dünger aufbringen und einarbeiten
Menge: 1100,000 m2
Zuordnung: 573

**2.7.6 Lavasubtrat 0/32 liefern und aufbringen**
Lavasubstrat als Schutzabdeckung der Vegetationsflächen
(intensive Staudenpflanzung) liefern und einbauen.
Körnung: 0/32 mm
Auftragstärke:  3 bis 5 cm
Menge: 35,000 m3
Zuordnung: 573

**2.7.7 Pflanzenverankerung mit Pfahl-Dreibock**
Pfähle weissgeschält, unbehandelt
Pfahllänge: 400 cm
Zopfstärke: 8/10 cm
Anbindung mit 3 Baumbindegurten, Bindegurt aus
Kokosstrick.
Gurtbefestigung am Pfahl mit Lasche und Nägeln aus
rostfreiem Edelstahl oder gleichwertiger Art.

Anzahl der Pfähle: 3 mit Lattenrahmen
Menge: 29,000 St

**2.7.8 Pflanzenverankerung mit 1 Schrägpfahl**
Pflanzenverankerung mit 1 Schrägpfahl
Material liefern und einbauen

Pfähle weissgeschält, unbehandelt
Pfahllänge: 250 cm
Zopfstärke: 8/10 cm

Anbindung mit Bindegurt aus Kokosstrick oder
Gurtbefestigung am Pfahl mit Lasche und Nägeln aus
rostfreiem Edelstahl oder gleichwertiger Art.

Arten:
- Acer campestre
- Acer ginnalla
- Koelreuteria paniculata
- Parrotia persica
Menge: 35,000 St
Zuordnung: 573

**2.7.9 Gieß- und Mulchscheibe Lava**
Gieß- und Mulchscheibe aus Lava herstellen

Lava 16-32mm liefern und als lose Schüttung als Auflage
im Bereich des Ballens von Einzelbäumen herstellen,
Einbauhöhe Lava ca. 8 cm,

Durchmesser außen ca. 100 cm
Menge: 29,000 St
Zuordnung: 573

**2.7.10 Bäume düngen**
Bäume mit einem Langzeitvolldünger gleichmäßig düngen
(Baumscheibendüngung).
Material liefern und aufbringen

Mit baumgerechtem
Nährstoffverhältnis 1 : 0,5 : 2 : 0,4 +
Spurennährstoffe Eisen, Bor, Kupfer, Mangan und Zink.
Der N-Langzeitanteil muss mindestens 60% betragen.
Aufwandmenge: 100g Dünger je m2 unbepflanzter
Baumscheibenfläche. Der Dünger ist leicht bis ca. 5 cm
Tiefe einzuarbeiten.
Menge: 29,000 St
Zuordnung: 573

**2.7.11 Baumbelüftungs- und Entwässerungs-Set**
Baumbelüftungs- und Bewässerungs-Set liefern und mti
der Baumpflanzung einbauen

Material bestehend aus
- flexiblem Dränrohr DN 60 bis DN 80 aus PVC-U oder PP,
mit Luft- und Wassereintrittsfläche >80cm²/m

incl.
- 2 Stck T-Stück mit Standrohr für Dränrohr
- 2 Stck Endkappe aus Aluminiumguss
- 2 Stck Bodenanker für Dränrohr

Material liefern und das Rohr ringförmig um den
Wurzelballen Planung verlegen, mit den T-Stücken
verbinden und bis nach oben mit dem Dränrohr
verlängern, sowie mit der Endkappe und mit Hilfe
von 2 Ankern verschluss- und ausreißsicher in
geplanter Höhe einbauen mit maximalem Abstand vom
Wurzelballen in der Baumgrube einbauen.
Menge: 29,000 St
Zuordnung: 573

**2.7.12 Stammschutzfarbanstrich StU 20-25**
Schutz der Rinde an Stamm und Hauptästen von
Hochstämmen und Solitären gegen Verdunstung und
Sonneneinstrahlung herstellen (außer Birken).
Stammumfang: 20-25 cm,
Arbeitshöhe bis ca. 2 m.
1. Stamm mittels Schleifvlies oder Spezialbürste
reinigen, Voranstrich satt auftragen,
antrocknen lassen (grifffest).
2. Jute-Bandage am Stammfuß, zweilagig, bis 50 cm Höhe
anbringen (bei Pflanzung in Rasenfläche).
3. Rindenschutz durch Anstrich, mehrjährig ( = 5 Jahre)
haftender Stammschutzfarbe (weiß), vom Stammfuß bis in
die Hauptäste nach Herstellerangabe deckend auftragen.

Hinweis: Stammschutzfarbe ab + 10°C auftragen (nicht
auf gefrorenes oder nasses Holz streichen!)
Menge: 29,000 St

#### Titel 2.8 Fertigstellungspflege

**2.8.1 Fertigstellungspflege der Bäume**
Bäume nach DIN 18916 für eine Vegetationsperiode
pflegen, trockene Triebe abschneiden, Verankerungen
nachrichten, Flächen von Wildkräutern, Steinen und
Unrat säubern, anfallender Unrat wird Eigentum des AN
und ist nach den ortsüblichen Bedingungen zu
beseitigen.
Der AN hat den AG vom jeweiligen Beginn der
Pflegemaßnahmen zu unterrichten und die ordnungsgemäße
Durchführung auf dem Pflegenachweis quittieren zu
lassen.

Ausgefallene Pflanzen sind in der nachfolgenden
Pflanzsaison durch Pflanzen gleicher Art, Größe und
Qualität zu ersetzen.

Insgesamt 4 Arbeitsgänge bis zur Endabnahme der
Pflanzung.

Mehr- bzw. Minderleistungen werden zu dem vereinbarten
Einheitspreis vergütet oder in Abzug gebracht.

Die abzurechnende Pflegeeinheit (St) berechnet sich aus
der Anzahl der geleisteten Pflegegänge pro
Einzelpflanze.
Zugrundegelegter Ansatz
Anzahl der Bäume: 29 Stk
Anzahl der Pflegegänge: 4 Stk
Menge: 116,000 St

**2.8.2 Fertigstellungspflege der Pflanzflächen**
Pflanzflächen mit Sträuchern, Bodendeckern, Rosen,
Stauden und Bäumen bestanden, für eine
Vegetationsperiode ständig unkrautfrei halten. Das
Entfernen des Unkrautes hat mechanisch zu erfolgen. Der
Einsatz von Herbiziden ist nicht zulässig.
Trockene Triebe abschneiden, Verankerungen nachrichten,
Flächen von Wildkräutern, Steinen und Unrat säubern,
anfallender Unrat wird Eigentum des AN und ist nach den
ortsüblichen Bedingungen zu beseitigen.
Der AN hat den AG vom jeweiligen Beginn der
Pflegemaßnahmen zu unterrichten und die ordnungsgemäße
Durchführung auf dem Pflegenachweis quittieren zu
lassen.

Ausgefallene Pflanzen sind in der nachfolgenden
Pflanzsaison durch Pflanzen gleicher Art, Größe und
Qualität zu ersetzen.

Insgesamt 12 Arbeitsgänge bis zur Endabnahme der
Pflanzung.

Mehr- bzw. Minderleistungen werden zu dem vereinbarten
Einheitspreis vergütet oder in Abzug gebracht. Die
abzurechnende Pflegeeinheit (m2) berechnet sich aus der
Anzahl der geleisteten Pflegegänge pro m² Planzfläche.
Der EP gilt demnach für einen Pflegegang für einen m2.

Zugrundegeleger Ansatz
Größe der Pflanzflächen: 2.850 m²
Anzahl der Pflegegänge: 4 Stk
Menge: 11400,000 m2

**2.8.3 Fertigstellungspflege der Hecken**
Heckenpflanzen aus Carpinus betulus und Acer campestre
für eine Vegetationsperiode ständig unkrautfrei halten.
Das
Entfernen des Unkrautes hat mechanisch zu erfolgen. Der
Einsatz von Herbiziden ist nicht zulässig.
Trockene Triebe abschneiden, Verankerungen nachrichten,
Flächen von Wildkräutern, Steinen und Unrat säubern,
anfallender Unrat wird Eigentum des AN und ist der
Verwertung zuzuführen. Einschl. aller anfallenden
Gebühren.

Ausgefallene Pflanzen sind in der nachfolgenden
Pflanzsaison durch Pflanzen gleicher Art, Größe und
Qualität zu ersetzen.

Insgesamt 6 Arbeitsgänge bis zur Endabnahme der
Pflanzung.

Heckenschnitt:
Die Hecken sind 2 x jährlich auf das vom AG vorgegebene
Maß zu schneiden.
Höhe der Hecken: 1,25 bis 1,75 m
Breite der Hecken: 0,35 bis 0,50 m
Das Schnittgut wird Eigentum des AN und ist der
Verwertung zuzuführen. Einschl. aller Gebühren.

Mehr- bzw. Minderleistungen werden zu dem vereinbarten
Einheitspreis vergütet oder in Abzug gebracht. Die
abzurechnende Pflegeeinheit (m2) berechnet sich aus der
Anzahl der geleisteten Pflegegänge pro m² Planzfläche.
Der EP gilt demnach für einen Pflegegang für einen m2

Der AN hat den AG vom jeweiligen Beginn der
Pflegemaßnahmen zu unterrichten und die ordnungsgemäße
Durchführung auf dem Pflegenachweis quittieren zu
lassen.

Zugrundegeleger Ansatz
Länge der Hecken: 51 m
Anzahl der Pflegegänge: 2 Stk
Menge: 102,000 m

**2.8.4 Fertigstellungspflege der Rasenflächen**
Gebrauchsrasen mähen für eine Vegetationsperiode,
Wuchshöhe 6 bis 10 cm
Schnitthöhe 3 cm
Rasenflächen und Sickermulden
Das Schnittgut wird Eigentum des AN und ist zu
beseitigen.
Anzahl der Schnitte: 10

Mehr- bzw. Minderleistungen werden zu dem vereinbarten
Einheitspreis vergütet oder in Abzug gebracht. Die
abzurechnende Pflegeeinheit (m²) berechnet sich aus der
Anzahl der geleisteten Pflegegänge pro m² Rasenfläche

Zugrundegelegter Ansatz

Größe der Rasenflächen:
Gebrauchsrasen 1.900 m²
Schotterrasen 450 m²

Anzahl der Pflegegänge: 10 Stk
Menge: 23500,000 m2
Zuordnung: 573

**2.8.5 Fertigstellungspflege der Wiesenflächen**
Fertigstellungspflege der erstellten Blumenwiese nach
DIN 18916 bis zum abnahmefähigen Zustand im letzten
Drittel des Monats Juni des auf die Aussaat folgenden
Jahres.

Blumenwiese mähen, Wuchshöhe bis 120 cm
Schnitthöhe 5 cm

Das Schnittgut ist der Verwertung zuzuführen incl.
aller anfallenden Gebühren.

Mehr- bzw. Minderleistungen werden zu dem vereinbarten
Einheitspreis vergütet oder in Abzug gebracht. Die
abzurechnende Pflegeeinheit (m2) berechnet sich aus der
Anzahl der geleisteten Pflegegänge pro m² Wiesenfläche.

Zugrundegelegter Ansatz:

Größe der Wiesenflächen: 3.600 m²
Anzahl der Pflegegänge: 2 Stk
Menge: 7200,000 m2
Zuordnung: 574

**2.8.6 Wässern der Einzelpflanze 100l**
Wässern der Pflanzung für eine Vegetationsperiode,
Einzelpflanze, Wasser kann den
vorhandenen Zapfstellen unentgeltlich entnommen werden,
Mindestwassermenge je Arbeitsgang/St 100 l,
10 Arbeitsgänge, Abrechnung nach bewässerten Einheiten.

Mehr- bzw. Minderleistungen werden zu dem vereinbarten
Einheitspreis vergütet oder in Abzug gebracht.Die
abzurechnende Pflegeeinheit (St) berechnet sich aus der
Anzahl der geleisteten Wässerungsgänge pro
Einzelpflanze.
Der EP gilt demnach für einen Wässerungsgang für ein
Gehölz.

Zugrundegelegter Ansatz
Anzahl der Bäume: 29 Stk
Anzahl der Wässerungsgänge: 10 Stk
Menge: 290,000 St

**2.8.7 Wässern der Pflanzfläche 25l**
Wässern der Pflanzung, Pflanzfläche, Wasser kann den
vorhandenen Zapfstellen unentgeltlich entnommen werden,
Mindestwassermenge je Arbeitsgang/m2 25 l,
10 Arbeitsgänge.

Mehr- bzw. Minderleistungen werden zu dem vereinbarten
Einheitspreis vergütet oder in Abzug gebracht.Die
abzurechnende Pflegeeinheit (m2) berechnet sich aus der
Anzahl der geleisteten Pflegegänge geteilt durch die
ausgeschriebene Anzahl der Wässerungsgänge pro m²
Pflanzfläche. Der EP gilt demnach für einen
Wässerungsgang für einen m2 Pflanzfläche.

Zugrundegelegter Ansatz
Größe der Pflanzflächen: 2.850 m²
Anzahl der Wässerungsgänge: 10 Stk
Menge: 28500,000 m2

**2.8.8 Wässern der Rasenfläche 15l/m²**
Wässern der Rasenfläche für eine Vegetationsperiode,
Gebrauchsrasen, Wasser kann
den vorhandenen Zapfstellen unentgeltlich entnommen
werden, Menge je Arbeitsgang ca. 15 l/m2,
10 Arbeitsgänge.

Mehr- bzw. Minderleistungen werden zu dem vereinbarten
Einheitspreis vergütet oder in Abzug gebracht.Die
abzurechnende Pflegeeinheit (m2) berechnet sich aus der
Anzahl der geleisteten Pflegegänge geteilt durch die
ausgeschriebene Anzahl der Wässerungsgänge pro m²
Pflanzfläche.

Zugrundegelegter Ansatz:

Größe der Rasenflächen:
Gebrauchsrasen 1.900 m²
Schotterrasen 450 m²

Anzahl der Wässerungsgänge: 20 Stk.
Menge: 47000,000 m2
Zuordnung: 574

**2.8.9 Wässern der Wiesenfläche 15l/m²**
Wässern der Rasenfläche für eine Vegetationsperiode,
Gebrauchsrasen, Wasser kann
den vorhandenen Zapfstellen unentgeltlich entnommen
werden, Menge je Arbeitsgang ca. 15 l/m2,
10 Arbeitsgänge.

Mehr- bzw. Minderleistungen werden zu dem vereinbarten
Einheitspreis vergütet oder in Abzug gebracht.Die
abzurechnende Pflegeeinheit (m2) berechnet sich aus der
Anzahl der geleisteten Pflegegänge geteilt durch die
ausgeschriebene Anzahl der Wässerungsgänge pro m²
Pflanzfläche.

Zugrundegelegter Ansatz:

Größe der Rasenflächen:
Wiesenflächen: 4.350

Anzahl der Wässerungsgänge: 20 Stk.
Menge: 72000,000 m2
Zuordnung: 574

### Bereich 3 Sonstige Leistungen

#### Titel 3.1 Revisionsunterlagen

**3.1.1 Bestandsaufmaß der Bearbeitungsfläche**
Digitales Aufmaß des Bestandes vor Beginn der Leistung
als Abrechnungsgrundlage für die nachfolgenden Arbeiten
und als Dokumentation der Vorleistung.
Geländeaufmaß aller hergestellten Flächen und Einbauten
in Form einer CAD-Zeichnung im UTM- oder Örtlichen
Koordinatensystem nach Vorgabe AG und Übergabe der CAD-
Zeichnung auf Datenträger im DXF-Format an den AG. .

Das Aufmaß hat insbesondere nachfolgende Angaben zu
enthalten :
- Geländehöhen
- Deckel- und Sohlhöhen der Revisionsschächte sowie
offen liegender Rohrleitungen, Kabel  und Durchlässe.
- Lage- und Flächenangaben sämtlicher bereits
erstellter Anlagen die zum Arbeitsbereich der
Landschaftsbauarbeiten zählen.
- Vorlage des Bestandsplanes vor Beginn der
Arbeitsleistungen, 3 x in Papierform, farbige
Darstellung, 1 x digital auf Datenträger.
Menge: 1,000 Psch

**3.1.2 Abrechnungs-und Bestandsplan der Gesamtleistung**
Digitales Aufmaß der fertiggestellten Gesamtleistung
einschl. Erstellung einer CAD-Zeichnung im
im UTM- oder Örtlichen Koordinatensystem nach Vorgabe
AG
und Übergabe der CAD-Zeichnung auf Datenträger im DXF-
Format an den AG.

Das Aufmaß hat insbesondere folgende Angaben zu
enthalten :
- Lage der Kontrollschächte mit Koordinaten der
  Schachtmittelpunkte im UTM-Koordinatensystem.
- Deckel- und Sohlhöhen von Kontrollschächten
  und Durchlässe sowie OK Querdämme und der diffusen
  Einleitungen.
- Längen- und Flächenangaben sämtlicher nach Länge oder
  Fläche abzurechnender baulicher Anlagen, alle
Verkehrs- und Vegetationsflächen, Wasserflächen sowie
alle Ausstattungsgegenstände
- Vorlage des Abrechnungs- und Bestandsplanes 3 x,
farbig  angelegt.
Menge: 1,000 St
Zuordnung: 599

**3.1.3 Projektdokumentation**
Zusammenstellen der Projektdokumentation in digitaler
Form und in Papierform in zweifacher Ausfertigung.

Die Dokumentation muss enthalten:
- Angaben zu Hersteller und Produktbezeichnung
  aller eingebauten Materialien
- ggf. in der Position geforderte Nachweise wie z.B.
Angaben
  zu Schadstofffreiheit, Körnungslinien etc.
- Pflegeanleitungen der Hersteller von
Oberflächenbelägen,
  Materialien und Einbauteilen /
Ausstattungsgegenständen.
- Herkunftsnachweise von Pflanzen und Saatgut
  etc.
Menge: 1,000 Psch

#### Titel 3.2 Stundenlohnarbeiten

*Hinweis*
nur auf Anweisung der Bauleitung
Die Stundenlohnarbeiten sind nur auf besondere
Anweisung der Bauleitung auszuführen.

**3.2.1 Facharbeiter Garten- und Landschftsbau / Tiefbau**
Menge: 10,000 h

**3.2.2 Arbeiter/Helfer**
Menge: 20,000 h

**3.2.3 Luftbereifter Radlader, 30-60 PS**
einschließlich Maschinist und Betriebskosten
Menge: 10,000 h

**3.2.4 Radlader jedoch 60 -95 Ps,**
einschließlich Maschinist und Betriebskosten
Menge: 5,000 h

**3.2.5 Mobilbagger bis einschließlich 0,3 cbm,**
einschließlich Maschinist und Betriebskosten
Menge: 5,000 h

**3.2.6 Kompakt Kettenbagger**
einschließlich Maschinist und Betriebskosten
Menge: 5,000 h

**3.2.7 Allradschlepper mit Fräswerk,**
einschließlich Maschinist und Betriebskosten
Menge: 5,000 h

**3.2.8 Selbstaufnehmender Kehrmaschine**
einschließlich Maschinist und Betriebskosten
Menge: 5,000 h

**3.2.9 Hubsteiger bis 18 m Arbeitshöhe**
einschließlich Maschinist und Betriebskosten
Menge: 8,000 h

**3.2.10 Kleinmaschinen wie Trennschleifer, Vibrationsplatte etc.**
einschließlich Maschinist und Betriebskosten
Menge: 10,000 h

USt %: 19,00
